# EIS2 - Eiswerderstraße 12, 13585 Berlin
Angebotsaufforderung (GAEB DA XML 3.3, DA83)
Projekt: EIS 2
Währung: EUR
Vergabeart: Freihändige Vergabe
Abgabeort: Covivio Development GmbH Lietzenburger Str. 90 10719 Berlin
Ausführungsbeginn: 28.06.2024
Ausführungsende: 30.03.2025
Sicherheit Vertragserfüllung %: 0,00
Sicherheit Gewährleistung %: 0,00
Auftraggeber: Covivio Development GmbH, Lietzenburger Str. 90, 10719 Berlin, Ansprechpartner Herr Quenzel, E-Mail Stefan.Quenzel@covivio.immo
Ausführungsort: EIS2 Neubau, Eiswerderstraße 12, 13585 Berlin
Erstellt mit: 4 240322, NOVA AVA, 28.03.2024

## ALLGEMEINE PROJEKTBESCHREIBUNG EIS 2
ALLGEMEINE PROJEKTBESCHREIBUNG EIS 2
Grundstück:
EIS2 - Eiswerderstraße 12 in 13585 Berlin/Spandau

Neubauprojekt:

Das Projekt EIS-2 umfasst einen Gewerberiegel mit einem Hochhaus. Beide Bauabschnitte erhalten eine verbindende Tiefgarage. Insgesamt sollen im Turm 17 Wohnungen sowie eine Büro- bzw. Praxisfläche und im Erdgeschoss ein Restaurant entstehen. Im angrenzenden Riegel werden weitere Büroflächen und ein Boardinghouse mit 68 Miet-Apartments untergebracht. Insgesamt entstehen 224 unterirdische Stellplätze.
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Das Projekt EIS 2 setzt sich aus zwei oberirdischen Gebäudeteilen zusammen: Turm und Riegel. Beide werden unabhängig voneinander erschlossen, besitzen aber Verbindungen in den unterirdischen Geschossen, damit die Stellplätze der Tiefgaragen von beiden Gebäudeteilen erreichbar sind. Der Riegel soll dreigeschossig mit Staffelgeschoss sowie zwei unterirdischen Geschossen errichtet werden. Die beiden Untergeschosse (UG) beinhalten zwei Tiefgaragenebenen. Das 1. Untergeschoss wird mit einer Zu- und Abfahrtsrampe an der nördlichen Stirnseite des Riegels erschlossen. Die Tiefgaragenebene im 2.UG ist über eine innenliegende Rampe mit der Verbindungsgarage zwischen beiden Baufeldern verknüpft. Diese Verbindungsgarage bekommt im Norden eine Einfahrtsrampe. Für die Ausfahrtsrampe wird die Westseite des bereits gebauten nördlichen Garagenteils geöffnet um hier die neue Ausfahrtrampe einzubauen.

Das Erdgeschoss und das 1. Obergeschoss des Riegels sollen eine Büronutzung erhalten. Für das 2. Obergeschoss und das Staffelgeschoss ist eine Nutzung als Boardinghouse geplant. Das Gebäude erhält drei Eingänge. Der Haupteingang befindet sich an der Westfassade in einer gläsernen Fuge, welche in der Fassade den Übergang zum Turm markiert. Weiter nördlich gibt es einen weiteren Eingang von Westen und an der Ostfassade den Ausgang eines Fluchttreppenhauses. Der Turm ist zehngeschossig mit Staffelgeschoss konzipiert. Im Erdgeschoss soll ein Restaurant mit Außenterrasse und im 1.Obergeschoss eine Büro- und Praxisfläche errichtet werden. In den darüberliegenden Geschossen entstehen 17 Eigentumswohnungen. Bei dem Turm handelt es sich um ein Hochhaus gemäß Hochhausrichtlinie. Die Vertikalerschließung erfolgt daher über einen Sicherheitstreppenraum mit Druckbelüftung und zwei Aufzügen, von denen einer als Feuerwehraufzug ausgeführt wird. Die Gastronomie im Erdgeschoss erhält einen separaten Eingang. Gebäudelage, Abmessung, Grenz- und Gebäudeabstände, Grundriss- und Gebäudeform des Objekts sind aus den Planunterlagen ersichtlich.

Bauabschnitte Neubau:
EIS2 - Riegel
EIS2 - Turm

Kennzahlen Turm:
Wohneinheiten  = 17 WE
Gewerbe: 1 Restaurant, 1 Gewerbe (5 Büroräume und 1 Besprechungsraum)

Kennzahlen Riegel:
Gemietete Wohneinheiten  = 97 Apartments
Gewerbe = 1 Büroraum, 1 Rezeption, 1 Personal

Kennzahlen EIS2:
Gewerbliche Einheiten (Insgesamt) = 43
- Wohnen Turm (2.-10,OG) = 2.303 m²
- Office Turm (1.OG) = 269 m²
- Gastro Turm (EG) = 436 m²
- Boardinghouse Riegel (EG.-3,OG)  = 4.875 m²
Summe Gewebe = 5.578 m²

BGF

| Riegel: | 5.738,9 m² |
| --- | --- |
| Turm: | 4.515,64 m² |

inkl. UG-1 und UG-2

Sonstiges:
Die vorgesehenen Bauleistungen werden entsprechend der derzeit geltenden öffentlich-rechtlichen Vorschriften, der dort geforderten bautechnischen Nachweise und nach den allgemein anerkannten Regeln der Baukunst und der Technik ausgeführt. Die Anforderungen des Brandschutzes sind einzuhalten.

Die Erschließung des Grundstückes an das vollständig ausgebaute öffentliche Straßenland im Sinne des Baugesetzbuches und des Erschließungsbeitragsgesetzes ist gesichert.

Die Dimensionierung sämtlicher Medien werden mit den Versorgungsträgern entsprechend des heutigen Standards abgestimmt und eingerichtet.

## LEISTUNGSBESCHREIBUNG
LEISTUNGSBESCHREIBUNG

| Riegel | Flachdachabdichtung: | ca. 1457 m² |
| --- | --- | --- |
|  | Absturzsicherung: | ca. 32 Stk. / 194 m |
|  | Gründach: | ca. 925 m² |
|  | Fallrohre DN 100 / 125 / 150: | ca.140 m |
|  | Attikaabdeckung, Titan-Zinkblech, Z: ca.1100 mm: | ca. 205 m |
|  | Attikaabdeckung, Alu pulverbeschichtet, Z: ca. 1000 mm: | ca. 200 m |
|  | Anzahl Lichtkuppel / RWA / NRWG: | 14 Stk |
| Tower | Flachdachabdichtung: | ca. 320 m² |
|  | Absturzsicherung: | ca. 11 Stk. / 25 m |
|  | Gründach: | ca. 190 m² |
|  | Loggienabdichtungen: | ca. 190 m² |
|  | Attikaabdeckung, verzinkter Stahl: | ca. 70 m |
|  | Attikaabdeckung, verzinkter Stahl (Terrasse): | ca. 70 m |
|  | Fallrohre DN 70 / 100: | ca. 335 m |
|  | Anzahl Lichtkuppel / RWA / NRWG: | 9 Stk. |

## ALLGEMEINE TECHNISCHE VORBEMERKUNGEN
ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN DACHARBEITEN UND KLEMPNERARBEITEN
ZUSÄTZLICHE TECHNISCHE VORBEMERKUNGEN DACHARBEITEN UND KLEMPNERARBEITEN
Der sachliche Geltungsbereich ergibt sich ebenso wie die technische Ausführung aus den ATV:
DIN 18 338 Dachdeckungs- und Dachdichtungsarbeiten und den anerkannten Regel der Technik.

Ergänzend sind u.a. folgende ATV / DIN zu berücksichtigen:
DIN 18 299  Allgemeine Regelungen für Bauarbeiten jeder Art
DIN 18 334  Zimmer- und Holzbauarbeiten
DIN 18 336  Abdichtungsarbeiten
DIN 18 339  Klempnerarbeiten
DIN 4108  Wärmeschutz- und Energie- Einsparungen in Gebäuden
DIN 18531 bis DIN 18535  Bauwerksabdichtungen
DIN 18 234  Baul. Brandschutz großflächiger Dächer
DIN 18 531  Abdichtung von Dächern sowie von Balkonen, Loggien und Laubengängen

ZVDH-Fachregel
Fachregel für Dächer mit Abdichtungen - Flachdachrichtlinien
Herausgeber: Zentralverband des Deutschen Dachdeckerhandwerks e.V.

vdd Technische Regeln
Technische Regeln für die Planung und Ausführung von Abdichtungen mit Polymerbitumen- und Bitumenbahnen
Herausgeber: vdd-Industrieverband Bitumen- Dach- und Dichtungsbahnen e.V.

VdS 2021
Brandschutz bei Bauarbeiten; Merkblatt zur Schadenverhütung
Herausgeber: VdS Schadenverhütung, Köln

FLL Richtlinie Dachbegrünungen
Herausgeber: Forschungsgesellschaft Landschaftsentwicklung Landschaftsbau e.V.

Weiterhin gelten sämtliche europäischen und nationalen Vorschriften, Merkblätter, Stoff- und Prüfnormen usw. jeweils in ihrer aktuellen Fassung. Als vereinbart gelten weiterhin die Herstellerverarbeitungsangaben, Zulassungen und Empfehlungen der jeweiligen Fachverbände.

Der sachliche Geltungsbereich ergibt sich ebenso wie die technische Ausführung aus den ATV:
DIN 18 339 Klempnerarbeiten und den anerkannten Regeln der Technik.

Ergänzend sind u.a. folgende ATV zu berücksichtigen:
DIN 18 299  Allgemeine Regelungen für Bauarbeiten jeder Art
DIN 18 334  Zimmer- und Holzbauarbeiten
DIN 18 338  Dachdeckungs- und Dachabdichtungsarbeiten
DIN 18 360  Metallbauarbeiten

ZSHK-Richtlinien
Richtlinien für die Ausführung von Klempnerarbeiten an Dach und Fassade (Klempnerfachregeln)
Herausgeber: Zentralverband Sanitär Heizung Klima

ZVDH-Fachregel
Fachregel für Dächer mit Abdichtungen - Flachdachrichtlinien
Herausgeber: Zentralverband des Deutschen Dachdeckerhandwerks e.V.

ZVDH-Fachregel
Fachregel für Metallarbeiten im Dachdeckerhandwerk
Herausgeber: Zentralverband des Deutschen Dachdeckerhandwerks e.V.

VdS 2021
Brandschutz bei Bauarbeiten; Merkblatt zur Schadenverhütung
Herausgeber: VdS Schadenverhütung, Köln

Für die Anforderungen an Aluminium gelten DIN EN 573 sowie die DIN EN 755-1.
Bleche sind in der Legierung AlMg 3 anzubieten.

Weiterhin gelten sämtliche europäischen und nationalen Vorschriften, Merkblätter, Stoff- und Prüfnormen usw. jeweils in ihrer aktuellen Fassung sowie die Herstellerverarbeitungsangaben, Zulassungen und Empfehlungen der jeweiligen Fachverbände.

## 3181 Dacharbeiten
Datum: 25.03.2024

### Titel 1 Dacharbeiten EIS2 - RIEGEL

#### Bereich 1.1 Werkplanung Gefälledämmung (RIEGEL)

**1.1.10 Werkplanung Gefälledämmung und Windsogberechnung, Staffelgeschoss und Vordach**
*** Pauschalposition
Erstellung der Gefälleplanungen für die Terrassenflächen
dieses Leistungsverzeichnisses auf Basis der
bauseitigen Planung und Durchführung der
Windsogberechnung (Sicherung gegen Windsog erfolgt
durch Verkleben aller Schichten).
Materialbestellung erst nach Freigabe der
Gefälleplanung durch den Architekten.

Planung für Terrassen (STG), Vordach (EG-Eingang) - Riegel
Menge: 1,000 psch

**1.1.20 Werkplanung Windsogberechnung, Hauptdach**
*** Pauschalposition
Erstellung der Windsogberechnung für die Dachflächen
dieses Leistungsverzeichnisses auf Basis der
bauseitigen Planung und Durchführung der
Windsogberechnung (Sicherung gegen Windsog erfolgt
durch Verkleben aller Schichten).
Materialbestellung erst nach Freigabe der
Windsogberechnung durch den Architekten.

Planung für Hauptdach - Riegel
Menge: 1,000 psch

#### Bereich 1.2 Vorbereitende Arbeiten (RIEGEL)

**1.2.10 Notabdichtung, Öffnungen größer als 2,5 m² bis 3 m²**
*** Bezugsbeschreibung
Als Vorgezogene Leistung, Öffnungen im Hauptdach:
- Randbereiche Reinigen, Schutt aufnehmen und fachgerecht entsorgen.
- min. 50 cm um die Öffnungen Voranstrich aus Kaltbitumenvoranstrich aufbringen.
- Gesamte Öffnung mit geeigneten Holzwerkstoffen durchtrittsicher abdecken und in der Lage fixieren
- Gesamte Öffnung und min 30cm der Randbereiche vollflächig mit einer besandeten V60 S4 notabdichten
Die Naht- und Stoßbereiche sind gem. Herstellervorschrift
ausreichend zu überdecken und dampf- und wasserdicht
zu verschweißen, einschl. Zuschnitt und Verschnitt.
Inkl. Rückbau und Entsorgung.

Größe: größer als 2,5 m² bis 3 m²

Angebotenes Fabrikat: '..........................................' vom Bieter einzutragen

Einbauort: Eis 2  Riegel- Dach
Menge: 1,000 Stk

**1.2.20 Notabdichtung, Öffnungen von 1,5 m² bis 2,5 m²**
*** wie Position 1.2.10
Größe: von 1,5 m² bis 2,5 m²
Menge: 1,000 Stk

**1.2.30 Notabdichtung, Öffnungen von 1 m² bis 1,5 m²**
*** wie Position 1.2.10
Größe: von 1 m² bis 1,5 m²
Menge: 13,000 Stk

**1.2.40 Notabdichtung, Öffnungen kleiner als 1 m²**
*** wie Position 1.2.10
Größe: kleiner als 1 m²

Aufteilung:

| Dach: | 56 Stk |
| --- | --- |
| Staffelgeschoss: | 2 Stk |

Einbauort: Eis 2  Riegel- Dach und STG
Menge: 58,000 Stk

**1.2.50 Notüberlauf, DN 100, provisorisch**
Herstellen eines Notüberlaufs zum Abführen des
Tagwassers, inkl. Eindichtung an der Attika.
Anschluss der Abdichtung aus Bitumenbahnen, an
Notüberlauf, DN 100. Leistung bestehend aus Anschluss
Dampfsperre und Anschluss der Oberlagen.

Aufteilung:

| Dach: | 5 Stk |
| --- | --- |
| Staffelgeschoss: | 7 Stk |

Einbauort: Eis 2  Riegel- Dach und STG
Menge: 12,000 Stk

**1.2.60 Dach- und Terrassenetwässerung provisorisch, Flexrohr DN 100**
Behelfsregenfallrohr / gewebeverstärkter Flexschlauch,
abschnittsweise je nach Rohbaufortschritt anschließen
an Flachdachablauf, anbringen an Decken,
Wände / Stützen mit Fallrohrschellen, anschließen an
Standrohr / Grundleitung und später abschnittsweise
wieder beseitigen. Befestigung an dem Baugerüst.

Durchmesser: 100 mm

Aufteilung:

| Dach: | 225 m |
| --- | --- |
| Staffelgeschoss: | 165 m |

Einbauort: Eis 2  Riegel
Menge: 390,000 m

**1.2.70 Attikaabdeckung, Fassadenschutz, provisorisch**
Herzustellen ist ein Regenschutz der Attika bestehend
aus einer USB-Platte befestigt auf der Attika mit Gefälle
nach innen, beitseitig mit einem Überstand von min. 20 cm
und einer wasserundurchlässigen Bekleidung an der Oberseite.

Aufteilung:

| Dach: | 205 m |
| --- | --- |
| Staffelgeschoss: | 200 m |
| Vordach (Eingang - EG): | 8,2 m |

Einbauort: Eis 2  Riegel- Dach und STG
Menge: 415,000 m

**1.2.80 Trocknen des Untergrundes**
Trocknen des Untergrundes, Oberflächenwasser abschieben,
Trocknung der Flächen mittels Gasbrennereinsatz.

Ausführung nur auf ausdrückliche Anordnung
der örtlichen Bauüberwachung.

Aufteilung:

| Dach: | 990 m² |
| --- | --- |
| Staffelgeschoss: | 462 m² |
| Vordach (Eingang - EG): | 5 m² |

Einbauort: Eis 2  Riegel- Dach, STG und Vordach im EG
Menge: 1457,000 m2

#### Bereich 1.3 Flachdach (RIEGEL)

**1.3.10 Bitumenvoranstrich**
Bitumenvoranstrich mit aromatischem Lösungsmittel im
Streich-, Roll- oder Spritzverfahren gut deckend auf
den sauberen und trockenen Untergrund aufbringen.

Aufteilung:

| Dach: | 990 m² |
| --- | --- |
| Staffelgeschoss: | 462 m² |
| Vordach (Eingang - EG): | 4,8 m² |

Leitfabrikat: für Dach Bauder BIT EM-VP o. glw.
Leitfabrikat: für Staffelgeschoss BAUDER Super AL-E PLUS  o. glw.
Angebotenes Fabrikat: '..........................................' vom Bieter einzutragen

Einbauort: Eis 2  Riegel- Dach, STG und Vordach im EG
Menge: 1457,000 m2

**1.3.20 Dampfsperre 1-lagig**
1.lg Dachabdichtungslage entsprechend den Anforderungen
Liefern und einbauen. Notabdichtung / Dampfsperre bestehend
aus einer aus Elastomerbitumen-Schweißbahn (gemäß
DIN 52133), güteüberwacht und vollflächig,
luftdicht und wasserführend verklebt. Herstellen
von Attika-, Wand-, Bauteilanschluss und Hochführung
an aufgehenden Bauteilen sind in Sonderposition.

Aufteilung:

| Dach: | 990 m² |
| --- | --- |
| Staffelgeschoss: | 462 m² |
| Vordach (Eingang - EG): | 4,8 m² |

Leitfabrikat: Bauder FLEX DNA  o. glw.
Angebotenes Fabrikat: '..........................................' vom Bieter einzutragen

Einbauort: Eis 2  Riegel- Dach, STG und Vordach im EG
Menge: 1457,000 m2

**1.3.30 Treppenhaus- und Aufzugsschacht- und Bauteilanschluss Dampfsperrschweißbahn**
Herstellen von Bitumenvoranstrich und Dampfsperre
TH- und Aufzugsschacht und Bauteilanschluss inkl. an allen Anschlüssen,
mindestens bis zur Oberkante des Schachtes (ca.75 cm
Wand-Abwicklung seitlich und oben), sowie der anarbeiten
in den Innen- und Außenecken.

Aufteilung:

| Treppenhaus A: | 11,5 m |
| --- | --- |
| Treppenhaus C: | 7,1 m |

Siehe folgende Plananlage:
- 240118_EIS2_5_AR_RIE_DT_DA_6106_P_1
- 240118_EIS2_5_AR_RIE_DT_DA_6107_P_1
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Menge: 19,000 m

**1.3.40 Ausbesserung, Dampfsperre**
Ausbessern von Beschädigungen in der
Notabdichtung/Dampfsperre zur Herstellung einer
verlegereifen Oberfläche (Fehlstellen als Kleinflächen),
Ausführung nach Rücksprache mit der Bauleitung
und gemeinsamem Aufmaß, Kalkulationsgrundlage:

Siehe folgende Plananlage:
-240118_EIS2_5_AR_GES_DT_DA_6101_P_2

Angebotenes Fabrikat: '..........................................' vom Bieter einzutragen

Einbauort: Eis 2  Riegel- Dach und STG
Menge: 110,000 m2

**1.3.50 Dachdämmung, EPS, d=20 cm WLG 035**
Wärmedämmschicht als Dachdämmung, aus
Polystyrol-Hartschaum in Platten, EPS DIN EN 13163,
Anwendungsgebiet DIN 4108-10 DAA, sehr hohe
Druckbelastbarkeit - ds, Bemessungswert der
Wärmeleitfähigkeit max. 0,035 W/(mK), Baustoffklasse
DIN 4102-1 B1 (normalentflammbar), mit Stufenfalz,
streifenweise vollflächig kalt kleben.

Einschließlich Anarbeiten der Dämmschicht an
Durchdringungen (Lichtkuppel, Lüftungsrohre etc.).
Einschließlich Kehl- und Gratplatten und sonstiger Formstücke.

Dicke: 200  mm

Angebotenes Fabrikat: '..........................................' vom Bieter einzutragen

Einbauort: Eis 2  Riegel- Dach
Menge: 990,000 m2

**1.3.60 Dämmkeil für die Ixelbereiche (ca. 5 x 5 cm)**
*** Bezugsbeschreibung
In Attika-Kehlen und Kehlen entlang aufgehender Bauteile
werden Dämmkeil (5x5 cm) angebracht. inkl. die
Befestigung und die Verschweißung mit der Abdichtung.

Material : EPS
Größe: ca. 5 x 5 cm

Siehe folgende Plananlage:
-240118_EIS2_5_AR_RIE_DT_DA_6106_P_1
-240118_EIS2_5_AR_GES_DT_DA_6101_P_2

Angebotenes Fabrikat: '..........................................' vom Bieter einzutragen

Einbauort: Eis 2  Riegel - Dach, Umfang Aufzugsschacht und
Schachtentrauchung, Dachrand (Attika)
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Menge: 260,000 m

**1.3.70 Abdichtung 2-lagig PYE-G200 KSP3,5 und PYP-KTP S5**
*** Grundposition ZZ 1.0
*** Bezugsbeschreibung
Bituminöse Dachabdichtung, 2-lagig, Beanspruchungsklasse
I A, Dachneigung 0 %. Erste und zweite Lage der
Abdichtung liefern und nach Herstellervorgaben vollflächig, luftdicht
aufschweißen bzw. Nähte schließen.

1. Lage aus Bitumenbahnen, Kaltselbstklebende
Polymerbitumenbahn DIN EN 13707 - PYE-G200 KSP3,5
mit Kombinationsträgereinlage mit überwiegendem
Glasanteil als Unterlagesbahn, Anwendungstyp DIN V
20000-201 DU, Eigenschaftsklasse E1, kraftschlüssig auf
Dämmung.

2. Lage aus Bitumenbahnen, Plasto-elastische
hochwärmestandfeste Schweißbahn.
DIN EN 13707 - PYP-KTP S5 Anwendungstyp
DIN V 20000-201 DO, Eigenschaftsklasse E1,
vollflächig schweißen, durchwurzelungsfest nach
FLL-Verfahren, durchwurzelungsfest nach FLL mit
werkseitiger Abstreuung aus Schiefersplitt.

Bauteil aus Stahlbeton.
Anschlüsse an Durchdringungen und Aufgehende
Bauteile sind in dieser Position enthalten.

Siehe folgende Plananlagen:
-240118_EIS2_5_AR_GES_DT_DA_6101_P_2

Leitfabrikat:
Untere Lage: Bauder Bauer TEC KSA VL 35 o. glw.
Angebotene untere Lage: '..........................................' vom Bieter einzutragen

Leitfabrikat:
Obere Lage: BA PYP-KTP S5 wurzelfest nach FLL o. glw.
Angebotene obere Lage: '..........................................' vom Bieter einzutragen

Einbauort: Eis 2  Riegel- Dach
Menge: 990,000 m2

**1.3.80 Dachabdichtung einlagig Kunststoff**
*** Wahlposition ZZ 1.1
Kunststoffdachbahn, als einlagige Abdichtung, d=1,5 mm
Leistungs- und Funktionsanforderungen:
- Wurzel- und rhizomfest nach FLL-Richtlinien und DIN EN 13948
- Resistent gegen Mikroorganismen, Ouecken und Rotalgen
- Baustoffklasse DIN 4102-1:B2
liefern, auf den Untergrund lose verlegen und mit Vlieskleber
streifenweise verkleben. Die Nahtbereiche sind nach der
Verlegeanleitung gem. Herstellervorgaben zu überlappen,
vorzubereiten und mit Heißluft homogen und kapillarfrei zu
verschweißen. Kopfstoßbereiche sind stumpf zu stoßen und
zusätzlich mit einem Deckstreifen, Zuschnitt: ca. 20 cm, zu
überschweißen.

Leitfabrikat: BauderTHERMOPLAN T o. glw.
Angebotenes Fabrikat: '..........................................' vom Bieter einzutragen

Einbauort: Eis 2  Riegel- Dach
Menge: 990,000 m2

**1.3.90 ZUL Dämmkeil für die Ixelbereiche (ca. 5 x 5 cm) nicht brennbar**
*** wie Position 1.3.60
aus nicht brennbaren Dämmstoff.

Material : Schaumglas
Größe: ca. 5 x 5 cm

Siehe folgende Plananlage:
-240118_EIS2_5_AR_RIE_GR_DA-2_5135_P_3
-240112_EIS2_5_AR_HH_DT_DA_6104_P_1

Leitfabrikat: Foamglas T3+ o. glw

Angebotenes Fabrikat: '..........................................' vom Bieter einzutragen

Einbauort: Dach vom Riegel zwischen
den Achsen 17-19 und E- I
Menge: 17,000 m

**1.3.100 Kantholz und Holzwerkstoffplatte in Dämmschicht, ca. 17x20 cm**
Kantholz (als Unterkonstruktion zur Befestigung des Flachdachabschlussprofils)
in Dämmschicht aus scharfkantigem Fi/Ta-Holz, imprägniert nach DIN 68800,
Inkl. der Position: die Lieferung und Montage der Holzwerkstoffplatte auf das Kantholz.

inkl. aller Befestigungsmittel liefern und einbauen.

- Kantholz: Querschnitt: ca. 17 x 20 cm
- Holzwerkstoffplatte: b=ca. 32 cm, d=2 cm

Siehe folgende Plananlage:
-240118_EIS2_5_AR_RIE_DT_DA_6106_P_1
-240118_EIS2_5_AR_RIE_DT_DA_6107_P_1

Einbauort: Eis 2  Riegel-  Deckenrand der Aufzugsüberfahrt, TH-C
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Menge: 30,000 m

**1.3.110 Treppenhaus- und Aufzugsschacht- und Bauteilanschluss Dampfsperrschweißbahn**
*** wie Position 1.3.70
Herstellen von Bitumenvoranstrich und Dampfsperre
TH- und Aufzugsschacht und Bauteilanschluss inkl. an allen
Anschlüssen, mindestens bis zur Oberkante des Schachtes (ca.75 cm
Wand-Abwicklung seitlich und oben), sowie der anarbeiten
in den Innen- und Außenecken.

Aufteilung:

| Treppenhaus A: | 11,5 m |
| --- | --- |
| Treppenhaus C: | 7,1 m |

Siehe folgende Plananlage:
- 240118_EIS2_5_AR_RIE_DT_DA_6106_P_1
- 240118_EIS2_5_AR_RIE_DT_DA_6107_P_1
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Menge: 19,000 m

**1.3.120 Attikaabschluss, gedämmt, h=50 cm, mit Kronendämmung, b= ca. 260 mm (Z: ca.1100 mm)**
In dieser Position wird die Erstellung des wärmegedämmten
Beton-Attikas für Warmdach zusammengefasst, einschließlich
Lieferung und Montage der Holzwerkstoffplatte (d=30 mm), Kantholz
(zur Befestigung des Attikablechs) und der Mineralwolleddämmplatten.

Höhe Attikaabschluss
ca. h = 50 cm. (Höhe gerechnet ab Dachabdichtung der Fläche).

Ausführung wie folgt:
- Attikafläche mit Elastomerbitumen-Voranstrich grundieren.
- Dampfsperrbahn der Dachfläche bis zur Außenkante der Attika aufschweißen.
Attikawand:
- Nach Verlegung der Wärmedämmung der Dachfläche und der 1. Abdichtungslage Dämmstoffplatten, wie auf der Dachfläche, bestehend aus EPS WLG 035, d= ca. 160 mm, in der Senkrechten verlegen und aufkleben bzw. fixieren. Falls erforderlich vorher den Untergrund mit Quarzsand absanden.
- Dämmstoffkeil aus z. B. EPS, mindestens 5x5 cm, im Ixelbereich verlegen und auf der 1. Abdichtungslage fixieren.
- Streifen aus Elastomerbitumen-Kaltselbstklebebahn (2-lagige Abdichtung) ca. b = 120 cm, vom Dämmkeil bis zur Außenseite der Attika hochführen bzw. aufkleben.
- Oberlage genauso bis Vorderkante Keil aufschweißen.
- Streifen der Oberlage, ca. b = 120 cm,  auf der Holzwerkstoffplatte mit Breitkopfstiften nageln.
- Achtung: Gemäß der aktuellen Tragwerksplanung muss die Verankerung mit Schrauben (d = 4,2 mm) erfolgen und diese in Abständen von < 25 cm angeordnet werden.
Attikakopf:
- Kronendämmung (Mineralwolleplatten WLG 035 o. glw) wird mit einer Dicke von 60 mm auf die Attika befestigt. Zwischen der Dämmplatten werden Abstandshölzer (mit einer Abstand von ca. 60 cm) eingebracht und fachgerecht auf der Attikakrone befestigt (Berechnungsgrundlage DIN EN 1991-1-4). Gefälle in die Richtung Gründach ist 2%. Alle Befestigungsmittel sind in dieser Position inklusiv.
- Befestigung erfolgt gemäß Windsogberechnung sowie Tragwerksplanung.
Gemäß Detail-6101 müssen Stahlwinkel mit den Aufmaßen
120x120x10 alle 60 cm als Befestigungsgrund angebracht
werden. Stahlwinkel sind in gesonderter Position.

Siehe folgende Plananlage:
-240118_EIS2_5_AR_GES_DT_DA_6101_P_2

Angebotenes Fabrikat: '..........................................' vom Bieter einzutragen

Einbauort: Eis 2  Riegel- Dach
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Menge: 205,000 m

**1.3.130 ZUL UK der Attikaabdeckung - nicht brennbar Erstellen am Tower**
Zulage Position für eine Ausführung der Unterkonstruktion nicht brennbar.
Menge: 8,000 m

**1.3.140 Stahlwinkel 120/120/10 mm, verzinkt**
Lieferung und fachgerechte Montage der Stahlwinkel
an der Stirnseite der Dachattika um eine Befestigungsgrund
für Holzplatte zu erstellen. Inkl. Alle Befestigungsmittel.

| Abmessung: | 120/120/10mm |
| --- | --- |
| Material: | Stahl, feuerverzinkt |
| Abstand der Stahlwinkel: | 60 cm |

Einbauort: Eis 2  Riegel- Dach
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Menge: 345,000 Stk
- 345, DIN 276-1 2008-12: 351; DIN 276 2018-12: 351
DIN 276-1 2008-12: 351
DIN 276 2018-12: 351

**1.3.150 Treppenhaus- und Aufzugsschachtwand Dämmung hochführen, h= ca. 75 cm, d=16 cm**
Herstellen der senkrechten Dämmung von TH- und
Aufzugsschachtwänden. Diese Position beinhaltet: Liefern
und hochführen der Dämmung, dicht gestoßen verlegen
windsogsicher nach Herstellervorgabe. (ca.75 cm Wand-
Abwicklung seitlich und oben), sowie Anarbeiten
in den Innen- und Außenecken.

Hinweis: Die Dämmungstyp ist identisch wie
Flachdachdämmung.

Aufteilung:

| Treppenhaus A: | 11,5 m |
| --- | --- |
| Treppenhaus C: | 7,1 m |

Siehe folgende Plananlage:
- 240118_EIS2_5_AR_RIE_DT_DA_6106_P_1
- 240118_EIS2_5_AR_RIE_DT_DA_6107_P_1
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Einbauort: Eis 2  Riegel- Dach
Menge: 19,000 m

**1.3.160 ZUL Schaumglas als Wanddämmung im Bereich Brandwand, d=12 cm, b=ca. 60 cm, Brandwand**
*** Bezugsbeschreibung
Zulage zum Brandwandbereich für die folgende Ausführung:

- Die Dämmung im Bereich Brandwandbereich
  (b=0,6 m, Zwischen Riegel-Dach und Hochhaus)
- Dämmung nicht-brennbar aus Schaumglas
- WLG 037
- d=12 cm

Siehe folgende Plananlage:
-240112_EIS2_5_AR_HH_DT_DA_6104_P_1

Leitfabrikat: Foamglas T3+ o. glw

Angebotenes Fabrikat: '..........................................' vom Bieter einzutragen
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Einbauort: Dach vom Riegel zwischen den Achsen 8-10 und A-D
Menge: 6,000 m2

**1.3.170 ZUL Schaumglas als Dachdämmung im Bereich Brandwand, d= 20 cm, b=ca. 200 cm, Brandwand**
*** wie Position 1.3.160
Zulage zum Brandwandbereich für die folgende Ausführung:
Einbauort: Dach vom Rigel zwischen den
Achsen 17-19 und E-I

Siehe folgende Plananlage:
-240118_EIS2_5_AR_RIE_GR_DA-2_5135_P_3
-240112_EIS2_5_AR_HH_DT_DA_6104_P_1

Einbauort: Dach vom Riegel zwischen den
Achsen 17-19 und E-I
Menge: 30,000 m2

**1.3.180 Wandanschluss unter WDVS, gedämmt, h=> 55 cm, Brandwand**
Wandanschluss wärmegedämmt, unterhalb bauseitigem
WDVS- System, wie folgt herstellen:
- Wandfläche mit Elastomerbitumen-Voranstrich grundieren.
- Ausgleichs- und Dampfsperrbahn der Dachfläche bis Oberkante des Anschlusses an der Wand vollflächig aufschweißen bzw. -kleben.
- Die Ausgleichs- und Dampfsperrbahn der Dachfläche wird an die Wand durch Klemmschiene befestigt.
- Die Klemmschiene muss so biegesteif sein, dass die Anschlussbahn durchgehend angedrückt wird.
- Befestigungsmittel sind aus nicht-rostendem Stahl auszuführen und mit einzukalkulieren.
- Inkl. dieser Position, oberseitige Versiegelung der Klemmschiene.
- U-Profil aus verzinktem Stahlblech, 2-fach gekantet, Zuschnitt 250 mm, d = 1,0 mm, als oberen Abschluss fachgerecht befestigen.
- Dämmstoffplatten aus Schaumglas 037, d=120mm, mit Stufenfalz, in Höhe des Anschlusses in der Senkrechten verlegen und aufkleben bzw. fixieren.
- Nach Verlegung der Dämmung der Fläche und der ersten Abdichtungslage der Fläche einen Dämmkeil aus Schaumglas, mindestens 5 x 5 cm, verlegen und auf der 1. Abdichtungslage fixieren.
- Streifen aus Elastomerbitumen-Kaltselbstklebebahn, b = 33 cm, vom Schenkel des U-Profils bis vor den Verbundblech aufkleben.
- Oberlage bis Vorderkante Verbundblech aufschweißen.
Höhe Wandanschluss h größer als ca. 55 cm,
(Höhe gerechnet ab Terrassenabdichtung der Fläche).

Hinweis: Kunststoffdübel sind nicht zugelassen. Anschlussbahn bestreut
oder Streifen der Oberlage,  b = 33 cm, vom Schenkel des U-Profils bis
vor den Keil aufschweißen.

Leitfabrikat für die Wanddämmung: Foamglas T3+ WLG 037
o. glw. (Anwendungsklasse K2)

Siehe folgende Plananlage:
-240112_EIS2_5_AR_HH_DT_DA_6104_P_1

Einbauort: Eis 2  Riegel- Dach
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Menge: 8,000 m

**1.3.190 Erstellung der Bewegungsfuge zw. Achsten 18-19**
Lieferung und fachgerechte Montage der Gebäudedehnungsfuge
gemäß Herstellersystem. Eine unabhängige Bewegung infolge
Temperaturänderungen.

Siehe folgende Plananlage:
-240112_EIS2_5_AR_HH_DT_DA_6104_P_1

Einbauort: Eis 2  Riegel- Dach
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Menge: 17,000 m

#### Bereich 1.4 Terrasse (RIEGEL)

**1.4.10 Anschluss an Fenster, Flüssigkunststoff, h= ca. 25 cm**
Anschluss der Terrassenabdichtung an den bauseitigen
Fensterblendrahmen einschließlich Säubern und Primern.
Fensterblendrahmen sind aus Kunststoff oder Aluminium.
Erstellung des Anschlusses aus Flüssigkunststoff
Einschließlich Ausführung in der Fensterleibung und
Anschluss an die bituminöse Abdichtung.

Anschlusshöhe:
h = bis ca.  250 mm

Einbauort: Eis 2  Riegel- STG, Fensterbereiche
Menge: 95,000 m

**1.4.20 Terrrassendämmung EPS dAA dh, d=180 mm i. M.**
Terrassendämmplatten, Einbau nach Gefälleplan mit
mehrseitigem Gefälle hin zum Bodeneinlauf, Gefälle
mindestens 2,0 %, aus Expandiertes Polystyrol (EPS), EPS
DAA dh, als Unterlage für nachbeschriebene Abdichtung,
pressgestoßen entsprechend Verlegeplan verlegen.
Inkl. aller erforderlichen Zuschnitte im Anschluss an
begrenzende Bauteile. Inkl. Auffüllen von Fehlstellen
mit geeignetem Füllmaterial. Kantenausbildung stumpf.

Typ gem. DIN EN 13165: EPS dAA dh
Druckspannung bei 10% Stauchung: >/= 100 kPa
Wärmeleitfähigkeit: 0,035 W/m2K

Gefälle: >= 2%
Minimale Dicke: 165 mm
Mittlere Dicke: ca. 180 mm
Maximale Dicke: 220 mm

Siehe folgende Plananlage:
-240124_EIS2_5_AR_RIE_DT_LO_6304_P_4

Angebotenes Fabrikat: '..........................................' vom Bieter einzutragen

Einbauort: Eis 2  Riegel- STG
Menge: 462,000 m2

**1.4.30 Abdichtung 2-lagig PYE KTG KSP 3 und PYE KTP 300 S5**
Bituminöse Abdichtung 2-lagig n. DIN 18531,
Beanspruchungsklasse I A, Neigung der Terrasse
2 %. Erste und zweite Lage der Abdichtung liefern und nach
Herstellervorgaben vollflächig, luftdicht
aufschweißen bzw. Nähte schließen.

1. Lage aus Elastomerbitumen Kaltselbstklebebahn
mit variablem Nahtverschlusse DIN EN 13707 - PY KTG KSP 3
mit Kombinationsträgereinlage mit überwiegendem
Glasanteil als Unterlagesbahn, Anwendungstyp DIN V
20000-201 DU, Eigenschaftsklasse E1, kraftschlüssig auf
Dämmung.

2. Lage aus Polymerbitumen-Schweißbahn mit einer mechanisch
extrem hochbelastbaren DIN EN 13707 - PYE KTP 300 S5 Anwendungstyp
DIN V 20000-201 DO, Eigenschaftsklasse E1,
vollflächig schweißen.

Bauteil aus Stahlbeton.
Anschlüsse an Durchdringungen und Aufgehende
Bauteile sind in dieser Position enthalten.

Siehe folgende Plananlagen:
- 240118_EIS2_5_AR_RIE_DT_LO_6302_P_4

Leitfabrikat:
Untere Lage: Bauder TEC KSA DUO 35 o. glw.

Angebotene untere Lage: '..........................................' vom Bieter einzutragen

Leitfabrikat:
Obere Lage: Bauder KARAT o. glw.

Angebotene obere Lage: '..........................................' vom Bieter einzutragen

Einbauort: Eis 2  Riegel- STG
Menge: 462,000 m2

**1.4.40 ZUL 90°-Eckausbildung Wandanschluss Abdichtung**
Zulage: Eckausbildung zum Wandanschluss der Abdichtung, Höhe h
=80 cm, als Innen- oder Außenecke / 90°-Winkel.
Menge: 20,000 Stk

**1.4.50 Wandanschluss unter WDVS, gedämmt, h=50 cm**
Wandanschluss wärmegedämmt, unterhalb bauseitigem
WDVS- System, wie folgt herstellen:

Höhe Wandanschluss ca. h = ca. 45 - 50 cm
(Höhe gerechnet ab Terrassenabdichtung der Fläche).
- Wandfläche mit Elastomerbitumen-Voranstrich grundieren.
- Ausgleichs- und Dampfsperrbahn der Dachfläche/Terrassenfläche bis Oberkante des Anschlusses an der Wand vollflächig aufschweißen bzw. -kleben.
- Die Ausgleichs- und Dampfsperrbahn der Dachfläche wird an die Wand durch Klemmschiene befestigt.
- Die Klemmschiene muss so biegesteif sein, dass die Anschlussbahn durchgehend angedrückt wird.
- Befestigungsmittel sind aus nicht-rostendem Stahl auszuführen und mit einzukalkulieren.
- Inkl. dieser Position, oberseitige Versiegelung der Klemmschiene.
- Dämmstoffplatten aus EPS 035, d=160 mm, mit Stufenfalz, in Höhe des Anschlusses in der Senkrechten verlegen und aufkleben bzw. fixieren.
- Vor Verlegung der Dämmung der Fläche und der ersten Abdichtungslage der Fläche einen Dämmstoffkeil aus EPS, mindestens 5 x 5 cm, verlegen und unter der 1. Abdichtungslage fixieren.
- Streifen aus Elastomerbitumen-Kaltselbstklebebahn, b = 33 cm, vom Schenkel des Klemmprofils bis vor den Keil aufkleben.
- Oberlage bis Vorderkante Keil aufschweißen. Anschlussbahn bestreut oder Streifen der Oberlage, b = 33 cm, vom Schenkel des U-Profils bis vor den Keil aufschweißen.
Einbauort: Eis 2  Riegel- SFG (Wandseite)
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Menge: 95,000 m

**1.4.60 Attikaanschluss unter WDVS, gedämmt, h=65 cm**
Attikaanschluss wärmegedämmt, unterhalb bauseitigem
WDVS- System. Erstellung des Attikakopfes einschließlich
harte und mechanische starke PUR-Dämmplatte (WLG 083).
Die Dämmplatte muss mechanisch stark belastbar sein.

Höhe Wandanschluss ca. h = ca. 65 cm
(Höhe gerechnet ab Terrassenabdichtung der Fläche).
- Wandfläche mit Elastomerbitumen-Voranstrich grundieren.
- Ausgleichs- und Dampfsperrbahn der Dachfläche/Terrassenfläche bis Oberkante des Anschlusses an der Wand vollflächig aufschweißen bzw. -kleben.
- Die Ausgleichs- und Dampfsperrbahn der Dachfläche wird an die Wand durch Klemmschiene befestigt.
- Die Klemmschiene muss so biegesteif sein, dass die Anschlussbahn durchgehend angedrückt wird.
- Befestigungsmittel sind aus nicht-rostendem Stahl auszuführen und mit einzukalkulieren.
- Inkl. dieser Position, oberseitige Versiegelung der Klemmschiene.
- Abschlussprofil wird an die Wand mithilfe der Klemmschiene befestigt.
- Abschlussprofil für die Attikawand wurde in gesonderter Position zusammengefasst.
- Dämmstoffplatten aus EPS 035, d= ca. 100 mm, mit Stufenfalz, in Höhe des Anschlusses in der Senkrechten verlegen und aufkleben bzw. fixieren.
- Nach Verlegung der Dämmung der Fläche und der ersten Abdichtungslage der Fläche einen Dämmstoffkeil aus EPS, mindestens 5 x 5 cm, verlegen und unter der 1. Abdichtungslage fixieren.
- Streifen aus Elastomerbitumen-Kaltselbstklebebahn, b = 33 cm, vom Schenkel des Klemmschiene / Abschlussprofil bis vor den Keil aufkleben.
- Oberlage bis Vorderkante Keil aufschweißen. Anschlussbahn bestreut oder Streifen der Oberlage, b = 33 cm, vom Schenkel des U-Profils bis vor den Keil aufschweißen.
Gemäß Detail-6304 müssen Stahlwinkel mit den Aufmaßen
120x120x10 alle 60 cm als Befestigungsgrund angebracht
werden. Stahlwinkel sind in gesonderter Position.

Abschlussprofil mit Schutzblech am Attikarand ist in gesonderter Position.

Leitfabrikat für Attikadämmplatte: Purenit Attikabohle, 60 mm o. glw.

Siehe folgende Plananlagen:
-240124_EIS2_5_AR_RIE_DT_LO_6304_P_4

Einbauort: Eis 2  Riegel- Terrasse (Attikaseite)
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Menge: 200,000 m

**1.4.70 Stahlwinkel 100/100/6 mm, verzinkt**
Lieferung und fachgerechte Montage der Stahlwinkel
an der Stirnseite der Terrassenattika um eine Befestigungsgrund
für PUR-Dämmplatte zu erstellen. Inkl. Alle Befestigungsmittel.

| Abmessung: | 100/100/6 mm (Aufgrund Randabstand) |
| --- | --- |
| Material: | Stahl, feuerverzinkt |
| Abstand der Stahlwinkel: | 60 cm |

Einbauort: Eis 2  Riegel- Staffelgeschoss
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Menge: 335,000 Stk
- 335, DIN 276-1 2008-12: 351; DIN 276 2018-12: 351
DIN 276-1 2008-12: 351
DIN 276 2018-12: 351

**1.4.80 Abschlussprofil mit Schutzblech am Attikarand**
Montage von Abschlussprofil mit Schutzblech am Attikarand.Biegesteifes Profil gemäß Fachregeln aus Aluminium zur mechanischenBefestigung / linienförmigen Fixierung der Abdichtung. Die Klemmschiene muss so biegesteif sein,dass die Anschlussbahn durchgehend angedrückt wird. Befestigungsmittel sind aus nicht-rostendem Stahlauszuführen. Abschlussprofil nach Bemusterung AG.Inkl. Erstellung des elastischen Fugenverschluss zu dem Attikakopf. Oberfläche: Alu (nach Bemusterung AG) Blendenhöhe: ca. 250 mm
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Siehe folgende Plananlagen:- 240124_EIS2_5_AR_RIE_DT_LO_6304_P_4
Menge: 200,000 m

**1.4.90 Bautenschutzmatte, d=6 mm**
Bautenschutzmatte, d=6mm, auf fertigen Abdichtungen
bei Terrasse als Schutzlage. Stehendes Wasser ist
auszuschließen, ein Wasserablauf vom Oberflächenwasser
muss gewährleistet sein (jedoch mind. 2% Gefälle).

Angebotenes Fabrikat: '..........................................' vom Bieter einzutragen

Einbauort: Eis 2  Riegel- Staffelgeschoss
Menge: 462,000 m2

**1.4.100 Wandanschluss unter WDVS, gedämmt, h=> 55 cm, Brandwand**
Wandanschluss wärmegedämmt, unterhalb bauseitigem WDVS- System, wie folgt herstellen:

Höhe Wandanschluss ca. h≥55 cm,
(Höhe gerechnet ab Dachabdichtung der Fläche).
- Wandfläche mit Elastomerbitumen-Voranstrich grundieren.
- Ausgleichs- und Dampfsperrbahn der Dachfläche bis Oberkante des Anschlusses an der Wand vollflächig aufschweißen bzw. -kleben.
- Die Ausgleichs- und Dampfsperrbahn der Dachfläche wird an die Wand durch Klemmschiene befestigt.
- Die Klemmschiene muss so biegesteif sein, dass die Anschlussbahn durchgehend angedrückt wird.
- Befestigungsmittel sind aus nicht-rostendem Stahl auszuführen und mit einzukalkulieren.
- Inkl. dieser Position, oberseitige Versiegelung der Klemmschiene.
- U-Profil aus verzinktem Stahlblech, 2-fach gekantet, Zuschnitt 250 mm, d = 1,0 mm, als oberen Abschluss fachgerecht befestigen.
- Dämmstoffplatten aus Foamglas 035, d=120 mm, mit Stufenfalz, in Höhe des Anschlusses in der Senkrechten verlegen und aufkleben bzw. fixieren.
- Nach Verlegung der Dämmung der Fläche und der ersten Abdichtungslage der Fläche einen Verbundblech, mindestens 5 x 5 cm, verlegen und auf der 1. Abdichtungslage fixieren.
- Streifen aus Elastomerbitumen-Kaltselbstklebebahn, b = 33 cm, vom Schenkel des U-Profils bis vor den Verbundblech aufkleben.
- Oberlage bis Vorderkante Verbundblech aufschweißen.
Anschlussbahn bestreut oder Streifen der Oberlage, b = 33 cm, vom Schenkel des U-Profils bis vor den Keil aufschweißen.
- Klemmschiene, Wandanschlusschiene und Sockelabschlussprofil in gesonderter Position.

Einbauort: Eis 2  Riegel- Dach
Menge: 8,800 m

**1.4.110 Sockelabschlussprofil Alu, WDVS, d=12 cm, Brandwand**
Sockelabschluss als Systemabschluss für WärmedämmVerbundsystem (WDVS)
gemäß bauaufsichtlicher Zulassung, aus Leichtmetall-Fertigprofil in Trogform, mit
vorderseitig ausgebildeter Tropfkante und aufgestecktem Putzabschluss-Profil,
horizontal, Dicke der obere Dämmplatte 140 mm.
- Im Sockelbereich ist die Übergang Dämmung vom d=140 mm zu d=120 mm.
- Inkl. Einbau wasserdichte, diffusionsoffene Kompriband zw. Schaumglas und WDVS.
- Inkl. Montage der Wandanschlussschiene.
Hinweis: Kunststoffdübel sind hier nicht zugelassen

Siehe folgende Plananlage:
-240112_EIS2_5_AR_HH_DT_DA_6104_P_1

Einbauort: Eis 2  Riegel- Dach
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Menge: 8,800 m

**1.4.120 Anschluss Abdichtung an Rohrdurchführung, DN 100**
*** Bezugsbeschreibung
Anschluss der Abdichtung aus Bitumenbahnen, an
Rohrdurchführung mit Flüssigkunststoffabdichtung.
Durchmesser der Rohrdurchführung ca. DN 100 cm.

Angebotenes Fabrikat: '..........................................' vom Bieter einzutragen

Einbauort: Eis 2  Riegel- Staffelgeschoss
Menge: 6,000 Stk

**1.4.130 Anschluss Abdichtung an Rohrdurchführung, DN 125**
*** wie Position 1.4.120
DN 125
Menge: 2,000 Stk

**1.4.140 Anschluss Abdichtung an Rohrdurchführung, DN 150**
*** wie Position 1.4.120
DN 150
Menge: 1,000 Stk

#### Bereich 1.5 Absturzsicherung (RIEGEL)

**1.5.10 Absturzsicherung, ABS-Lock OnTop, Ø 24 mm**
*** Bezugsbeschreibung
Anschlageinrichtung ABS-Lock OnTop oder gleichwertig
Geprüft nach DIN EN 795:2012, Typ A und DIN CEN/TS 16415:2013
Zugelassen für bis zu 3 Personen gleichzeitig. Komplett aus Edelstahl
und Aluminium, inkl. Befestigungsmaterial. Inkl. permanenten
DataMatrixCode zur (DMC) eindeutigen Identifizierung des Produktes.
Auslesen des DMC auch nach der Abdichtung möglich. Befestigung
durch Aufschweißen auf Bitumen oder gewebeverstärkten
Kunststoffbahnen (typengleiches Dachhautmaterial bauseits).

Halterabstand als Einzelanschlagpunkt bis max. 7,5 m.
Die Dachkonstruktion zur Aufnahme der eingeleiteten Kräfte ist
bauseits zu prüfen.

Leitfabrikat: ABS-Lock OnTop o. glw.

Angebotenes Fabrikat: '..........................................' vom Bieter einzutragen

Einbauort: Eis 2  Riegel- Dach
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Menge: 12,000 Stk

**1.5.20 Absturzsicherung, ABS-Lock OnTop, Ø 16 mm**
*** wie Position 1.5.10
Anschlagpunkt: Ø 16 mm.
Menge: 20,000 Stk

**1.5.30 Zubehör Absturzsicherung**
Zubehör liefern: Seilkomponenten, Seilsicherungssysteme
(Überfahrbar mit Gleitern), Begrenzung der auftretenden Kräfte,
ABS-Spannelemente und deren Montage.

Einbauort: Eis 2  Riegel- Dach
Menge: 1,000 Stk

**1.5.40 Endmontage der Seile und Zertifizierung**
Diese Position beinhaltet die Lieferung und Endmontage des
Spezial-Edelstahlseils (6 mm) inkl. der Lieferung und Montage
der Spannelemente, Limiter, Sicherungssysteme überfahrbar
und Seilzwischenhalter (für 6 mm und 8 mm).

Die weiteren Elemente inkl. der Seile wie folgt:

| 2 x | Spannelement Inkl. Befestigungsmaterial. |
| --- | --- |
| 2 x | Forcelimiter Inkl. Befestigungsmaterial. |
| 10 x | Sicherungssystem (6 mm) - voll überfahrbares Kurvenelement Inkl. Befestigungsmaterial. |
| 19 x | Sicherungssystem (6 mm) - Seilzwischenhalter für Kurven Inkl. Befestigungsmaterial. |
| 2 x | Abnehmbarer Seilgleiter aus hochfestem Aluminium Inkl. Befestigungsmaterial. |

Diese Position beinhaltet auch die Abnahme und Einweisung
der Seile. Die Abnahme und Einweisung erfolgt unmittelbar nach
der Endmontage gemäß Vorgabe durch den Hersteller
ohne gesonderte Anfahrt. einschl. Übergabe desausgefüllten
Wartungsbuches und dem Systemschild.

Hinweis: Bitte vor Bestellung Seillängen prüfen.

Einbauort: Eis 2  Riegel- Dach
Menge: 194,000 m

**1.5.50 Persönliche Schutzausrüstung**
Persönliche Schutzausrüstung gegen Absturz (PSAgA) bestehend aus:
- Auffanggurt nach DIN EN 361 (ABS Comfort o. glw.).
  Inkl. permanenten DataMatrixCode zur (DMC) eindeutigen Identifizierung des Produktes.
  Inkl. mitlaufendem Auffanggerät einschließlich beweglicher Führung, einstellbarem Seilkürzer und Bandfalldämpfer nach DIN EN 353-2 und DIN EN 358 (ABS Lanyard o. glw).
- Kantengeprüftes Kernmantelseil (Ø 12 mm, Länge gemäß Planung)
- Bandschlinge (100 cm) nach DIN EN 795 (ABS Anchor Loop o. glw.).
- Wahlweise inkl. Schutztasche oder Stahlblechkoffer.
- Seilsicherungssystem (ABS Lanyard o. glw.)
Montagedokumentation zur Übergabe an den Gebäudebetreiber
als Nachweis der korrekten Montage und Sicherstellung der
langfristigen Nutzbarkeit der Anschlageinrichtung.

Angebotenes Fabrikat: '..........................................' vom Bieter einzutragen

Einbauort: Eis 2  Riegel- Dach
Menge: 2,000 Stk

#### Bereich 1.6 Lichtkuppeln und RDA-Anlagen (RIEGEL)

*Hinweis: Plananlage*
Dachpläne Riegel:
-240118_EIS2_5_AR_RIE_GR_DA-1_5134_P_3
-240118_EIS2_5_AR_RIE_GR_DA-2_5135_P_3

Detailplanung Riegel:
-240118_EIS2_5_AR_RIE_DT_DA_6106_P_1
-240118_EIS2_5_AR_RIE_DT_DA_6107_P_1
-240118_EIS2_5_AR_GES_DT_DA_6109_P_1
-240118_EIS2_5_AR_GES_DT_DA_6110_P_1
-240118_EIS2_5_AR_GES_DT_DA_6111_P_1

*Hinweis: Hinweis Systemprüfung nach EN 12101-2*
Es sind ausschließlich nach EN 12101-2 geprüfte Systeme
des Herstellers D+H anzubieten und auszuführen.

**1.6.10 Werkplanung RDA-Anlage**
*** Pauschalposition
Werkplanung für die RDA-Anlage, Kabelschema etc.,
u.a. müssen für den bauseitigen Elektriker aus der
Werkplanung die erforderlichen Zuleitungen (Art und
Anzahl) hervorgehen.
Menge: 1,000 psch

**1.6.20 Lichtkuppel mit RDA, U<=1,8 W/m², 244x104 cm, Treppenhaus**
Lichtkuppel öffenbar, mit Funktion als RDA-Anlage, ausgestattet mit
Antriebsmotorset, für Anschluss an RDA- Zentrale
mit Eignung als Dachausstieg, Mit Leiterhalterung.
- Rohbauöffnung 2440x1040 mm
- Geschosshöhe: ca. 3,20m lichte Höhe
- Kuppelmaße nach Herstellerangaben
Funktion als:
- Treppenhausentrauchung
- Sicherheitsdachausstieg nach BG-Richtlinien
- Lichtkuppel mit mehrschaliger gewölbter Isolier-Verglasung
Mit 50 cm hohem wärmegedämmtem
Metallaufsatzkranz mit 100mm Dämmstoffstärke als
Sandwichkonstruktion (keine zusätzliche Dämmung mehr
von außen erforderlich).

Verglasung klar oder opak nach Wahl des AG.

Lichtkuppel / Metallaufsatzkranz mit Flansch für die
Dampfsperre und Klemmschiene (Los-Festflansch-
Konstruktion) für die Oberlagen.

Wärmeschutz:
- U-Wert: ca. 1,8 W/m²K *
Lichtkuppel ist ausgestattet mit  Antriebsmotorset und RDA-Zentrale.
Inkl. der Leistung: Dach/Lichtkuppel einen fachgerechten Anschluss mit
Dampfsperre und der Dachabdichtung.

Mit Zusatzausstattung: Leiterhalterung, so dass eine bauseitige Leiter mit
Einhängehaken vorgerüstet ist. Mit in den Aufsetzkranz integrierten
Wind-/ Regenmeldeeinrichtung  (in gesonderter Position).

Hinweis: Ohne zusätzliche Durchdringung des Flachdaches.

Siehe folgende Plananlage:
-240118_EIS2_5_AR_RIE_GR_DA-2_5135_P_3

Leitfabrikat: Flachdachfenster ESSERTEC Essersky mit Elektroöffner Fumilux 24-J10 o. glw.

Angebotenes Fabrikat: '..........................................' vom Bieter einzutragen

Einbauort: Eis 2 Riegel- Treppenhaus C
Menge: 1,000 Stk

**1.6.30 RDA-Zentrale für Lichtkuppel**
*** Pauschalposition
zur Ansteuerung von Rauchschutz-Druck-Anlagen
bestehend aus :
- Schaltschrankgehäuse aus Stahlblech mit Pulverbeschichtung
  in RAL 7035
- Wandbefestigungshalter

Anzeige- und Bedienelement:
- In der Schaltschranktür integriertes Touch-Panel für die Anzeige
  der Betriebszustände und Meldung sowie zur Bedienung durch den

  Betreiber und Service-Personal
- inkl. Auslösung, Reset und Einstellung von Komfortfunktionen
- Visualisierung einer Druckverlaufskurve

Funktionen:
- Steuerung inkl. Überwachung und Sicherheitsfunktion
- Permanente bzw. zyklische Überwachung der Komponenten und Leitungen
- Steuerungsinternes Störungs- und Ausfallkonzept zur Sicherstellung
  der maximalen Anlagenverfügbarkeit
- Anzeige von bis zu 20 aktiven Ereignissen im Klartext mit Datum und
  Zeitstempel
- Anzeige der letzten 50 Ereignisse im Klartext mit Datum und Zeitstempel
- Protokollierung aller Ereignisse (Alarm, Störung, etc.) mit Datum und
  Zeitstempel auf der Steuerung

Baugruppen inklusive:
- 1 Linie BMA-Auslösung inkl. Leitungsüberwachung auf
  Kurzschluss und Kabelbruch
- 1 Linie Auslösung Handbedienstelle inkl. Anzeige Alarm, Betriebsbereitschaft,
  Störung inkl. Leitungsüberwachung auf Kurzschluss und Kabelbruch
- 1 Linie Auslösung Rauchmelder inkl. Leitungsüberwachung auf Kurzschluss
  und Kabelbruch,
- 1 Ansteuerung (Freilauf-)Türschließer über 24 V Spannungsversorgung
- 1 Anschluss Blitzleuchte zur Alarmierung und Störungsanzeige
- 1 Anschluss Sirene zur Alarmierung
- 1 Ansteuerung Jalousieklappe Außenluftansaugung, stromlos geöffnet
- 1 Ansteuerung Abströmöffnung mit Überwachung Endlage geschlossen sowie
  automatischer, täglicher Funktionskontrolle, Rauchabzugsfunktion bei Störung
- 1 Anschluss Lüftungstaster mit Auf/Zu Bedienung, Automatische Schließfunktion
  nach 1 - 1440 min einstellbar, alternativ Tipp-Betrieb bei Quetschgefahr
- 1 Anschluss für Wind-Regen-Melder
- 1 Ventilatoransteuerung über Sicherheits-Frequenzumrichter, inkl. Ventilatorüberwachung
- Redundanz 2. Ventilatoransteuerung inkl. 2. Frequenzumrichter
- Überwachung Hauptventilator, Umschaltung auf Redundanz-Ventilator
- 1 Reparaturschalterüberwachung
- 1 Differenzdruck-Regelung über Differenzdrucktransmitter, inkl. Dauerüberwachung
- 1 Steckbarer Überspannungsableiter Typ 2 für dreiphasige Stromversorgungsnetze
  mit seperatem N und PE inkl. Fernmeldekontakt

Baugruppen optional:
- zusätzliche Alarmkontakte
- zusätzliche Linien Rauchmelder, BMA zur Auslösung von Etagenalarm
- Erweiterung Aufzugsschachtlüftung
- Erweiterung Zuluftsteuerung für Sommer- / Winterfall
- Redundanz der Steuerung, permanenter Abgleich zwischen Master-/Slavesteuerung inkl.

Plausibilitätsprüfung, Automatisches Umschalten
- zusätzliche Ansteuerung Abströmöffnungen/Etagenabströmöffnungen
- zusätzliche Anschlüsse/Einbau Differenzdrucktransmitter für Etagenabströmung
- Ventilatoransteuerung Etagenabströmung
- Anschluss Etagensteuerzentrale über Ring-Bus-System inkl. Spannungsversorgung
- Weitere Optionen auf Anfrage

Meldungen zur Weiterleitung:
- Störung/Betriebsbereitschaft über Wechslerkontakt
- Alarm über Wechslerkontakt

Schaltschrankabmessung auf Anfrage
Einspeisung 400 V, Überwachung durch Phasenwächter
Steuerspannung 24 V DC, Netzteil 3-phasig, dauerkurzschlussfest
Anzahl Ventilatoren: 2 St.
max. Ventilatorleistung: 11 kW
inkl. Frequenzumrichter u. externe Bremswiderstände

Leitfabrikat: D+H Deutschland GmbH o. glw.

Angebotenes Fabrikat: '..........................................' vom Bieter einzutragen

Einbauort: Eis 2  Riegel
Menge: 1,000 psch

**1.6.40 Wind- und Regenmelder für RDA**
liefern und montieren aller erforderlichen Komponenten, inkl.Eindichtarbeiten oder Befestigungsmittel
- Wind- und Regensensor
- Montagewinkel für Sensor
- Wind-/Regenmeldezentrale zur Steuerung der RDA
Bei einsetzendem Regen, Schnee oder Wind schließt die Anlageautomatisch. Windgeschwindigkeit und Einschaltverzögerungsind einstellbar.

Fabrikat '..........................................' vom Bieter einzutragen
Menge: 1,000 Stk

**1.6.50 Inbetriebnahme und Einweisung RDA**
Das Anschliessen der RDA-Anlage mit Lichtkuppel an die
Zuleitung erfolgt bauseits. Komplette RDA-Anlage mit
Lichtkuppel nach bauseitigem Anschluss an Zuleitungen
in Betrieb nehmen. Dazu ist die Einweisung in die RDA-Anlage
und Lichtkuppel dieses Titels.
Menge: 1,000 Stk

**1.6.60 Brandschutzzeichen, Rauchabzug, DIN 4066**
*** Bedarfsposition ohne GB
Die Schilder müssen in einer Höhe von (möglichst) zwei
Metern sicher befestigt und eindeutig erkennbar angebracht
werden. Dabei darf der Abstand des Schildes von der
jeweiligen Anlage nicht mehr als 10 Meter betragen.
- Gestalt: DIN 4066
- Text: Rauchabzug
- Material: selbstklebende Folie
- Format: 297 x 105 mm
- Konfektionierung: 1 Stück je VE
- Sicherheitsfarbe: Signalrot (RAL 3001)
- Hintergrund: weiß
Achtung: Anzahl gemäß Werkplanung RDA-Anlage
Menge: 3,000 Stk

**1.6.70 Lichtkuppel, U<=1,8 W/m², 104x104 cm, nicht öffenbar**
Lichtkuppel, rechteckig, 3schalig, rechteckig
durchsturzsicher gemäß GS-BAU 18, bestehend aus:

Wärmegedämmter Aufsetzkranz mit angeformter Tropfkante,
Kuppelabdeckung aus Acryl, klar, inkl. Beschläge,
alle Befestigungsmittel feuerverzinkt, einschl. fachgerechter
Anschluss an die Dachabdichtung.

- lichtes Öffnungsmaß: ca 104 x 104 cm
- Kuppelmaße nach Herstellerangaben
- Kuppelfarbe: Acryl, klar
- Kuppelart: 3-schalig, nicht öffenbar

Wärmeschutz:
- U-Wert, LK ~ <= 1,8 W / m² (Gesamtelement)
- g = 0,55 (Glas)

Siehe folgende Plananlage:
-240118_EIS2_5_AR_GES_DT_DA_6109_P_1

Leitfabrikat: Flachdachfenster Essersky o. glw.

Angebotenes Fabrikat: '..........................................' vom Bieter einzutragen

Einbauort: Eis 2  Riegel - Dachgeschoss
Menge: 13,000 Stk

**1.6.80 Alu-Schiebeleiter, 3,00-5,00 m**
*** Bedarfsposition ohne GB
Alu-Schiebeleiter zum Einhängen in vorgeschriebene
Lichtkuppel liefern, inkl. Zubehör.

Leiterträger für die stehende Lagerung der 2-teiligen
Schiebeleiter, vorgerichtet für Vorhängeschloss,
einschließlich Leiterträger Vorhängeschloss
aus Messing.

Leiter: Alu-Schiebeleiter
Höhe: ca. 3,00 bis 5,00m

Zubehör:
- Einhängehaken, verzinkt
- Leiterhalterung, verzinkt
Montage: Leiterhalterung an Massivwand nach
Rücksprache mit der örtlichen Bauleitung montieren.

angebotenes Fabrikat: '..........................................' vom Bieter einzutragen

Einbauort: Eis 2  Tower- Dach
Menge: 1,000 Stk

#### Bereich 1.7 Abdichtung TGA-Durchführungen (RIEGEL)

**1.7.10 Anschluss Abd. an Dachhaube Aufzug, ca. 48x66cm, h=35cm**
*** Bezugsbeschreibung
Anschluss der Abdichtung an Dachhaube der
Aufzugsschachtentrauchung. Abmessungen Dachhaube im
Grundriss ca. 48/66cm

Ausführung erfolgt mit Dachbitumenbahn (Oberlage)
Untergrund Metall feuerverzinkt / Aluminium o. ä..
Dampfsperre an Klebeflansch anschließen und bis Oberkante
Dämmung hochführen, einschließlich Grundierung.
Anschlusshöhe ca. h=35cm (gerechnet von OK Abdichtung).

Einschließlich Anschließen Dampfsperre im
unteren Bereich, inkl. Eckformstücken, einschl. Grundierung.

Anmerkung: Montage durch Aufzugsbauer.

Siehe folgende Plananlage:
-240118_EIS2_5_AR_RIE_DT_DA_6106_P_1

Angebotenes Fabrikat: '..........................................' vom Bieter einzutragen

Einbauort: Eis 2  Riegel - Hauptdach und Staffelgeschoss
Menge: 1,000 Stk

**1.7.20 Anschluss Abd. an Dachhaube Aufzug, ca. 70x70cm, h=35cm**
*** wie Position 1.7.10
- Rohbauöffnung 700x700 mm
Siehe folgende Plananlage:
-240118_EIS2_5_AR_RIE_DT_DA_6106_P_1

Angebotenes Fabrikat: '..........................................' vom Bieter einzutragen

Einbauort: Eis 2  Riegel - Dachgeschoss
Menge: 1,000 Stk

**1.7.30 Montage und eindichten von TGA-Durchführung, => 0,5 m²**
*** Bezugsbeschreibung
Die Einbauteile werden durch HLS-Gewerk bereitgestellt
und sind zu montieren und einzudichten. Die gelieferten
Einbauteile sind mit Flansch für eine Bitumenabdichtung
ausgestattet.

Anschlusshöhe ca. h=30-35 cm (gerechnet von OK Abdichtung),
Oberfläche anrauen und primern bzw. je nach Material
der TGA-Röhre.

Größe Durchbruch: 0,5 m² oder größer als 0,5 m² bis 1 m²

Siehe folgende Plananlage:
-240118_EIS2_5_AR_GES_DT_DA_6110_P_1

Einbauort: Eis 2  Riegel- Hauptdach und Staffelgeschoss
Menge: 3,000 Stk

**1.7.40 Montage und eindichten von TGA-Durchführung, kleiner als 0,5 m²**
*** wie Position 1.7.30
Größe Durchbruch: kleiner als 0,5 m²
Menge: 55,000 Stk

#### Bereich 1.8 Attikaabdeckungen (RIEGEL)

**1.8.10 Attikaabdeckung, Titan-Zinkblech, Z: ca.1100 mm, inkl. UK**
Attikaabdeckung aus Titan-Zinkblech, 3-seitig, 4-fach gekantet,
mit 2% Gefälle.

Erstellung der Attikaabdeckung mit Stoßblech und Halterungsbügel
(Flachstahl verzinkt) auf die waagerechte druckfeste  Kantholzplatte,
die mit einem Abstand von 60 cm konstruktiv auf die Attika angebracht wurden.
Befestigung muss korrosionsgeschützten Schrauben und Dübeln durchgeführt werden.
Senkrechrechtes Überdeckungsmaß, bzw. Überstände, Stoßfugenausbildung
gem. Fachregeln des Deutschen Dachdeckerhandwerks.

| Material: | Titan-Zinkblech |
| --- | --- |
| Abwicklung: | 1100 mm |
| Materialdicke: | 0,7 mm |
| Zuschnitt | bis 1100 mm |
| Kantungen: | 4 |
| Gefälle: | 2% |
| Überstande: | min ca. 4,5 cm |
| Blendenhöhe (Innen, Außen): | ca.14 cm, ca. 17 cm |

Ausführung nach statisch-konstruktiven Erfordernissen. Mit Gefälle von
2% nach innen verlegen.

Siehe folgende Plananlage:
- 240118_EIS2_5_AR_GES_DT_DA_6102_P_1
- 240118_EIS2_5_AR_GES_DT_DA_6101_P_2

Angebotenes Fabrikat: '..........................................' vom Bieter einzutragen

Einbauort: Eis 2  Riegel - Dach - Attikaabdeckung
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Menge: 205,000 m

**1.8.20 ZUL Eckausbildung, 90°,Titan-Zinkblech, Z: ca.1100 mm, inkl. UK**
Zulage: Eckausbildung (Innen- oder Außenecke) von
Attikaabdeckungen aus Titan-Zinkblech.
Konstruktionsaufbau wie Vorposition.

Ecken ca. 90 grd, Bleche auf Gehrung geschnitten.

Siehe folgende Plananlage:
- 240118_EIS2_5_AR_GES_DT_DA_6101_P_2
- 240118_EIS2_5_AR_GES_DT_DA_6102_P_1

Einbauort: Eis 2  Riegel - Dach - Attikaabdeckung
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Menge: 12,000 Stk

**1.8.30 Dachrandabschlussprofil, Aluminium**
Lieferung und Montage des Dachrandabschlussprofils,  mehrteilig,
DIN 18 339, aus Aluminium EN AW-5005A, Nennhöhe gleich oder größer
als10 cm, Stablänge 5000 mm, Materialdicke der Profile 2,0 mm,
bestehend aus Abschlussprofil und Anschlussbrücke
100/150 zum spannungsfreien und materialgleichen
Anschluss der Dachabdichtung mit Deckprofil für 1,5 mm
Anschlussbahnen, aus Kunststoff- oder Elastomerbahnen,
großen Deckprofil für 1,6 mm bis 2,5 mm Anschlussbahnen,
aus Kunststoff- oder Elastomerbahnen, Bitumen-Deckprofil
für Polymerbitumen-Schweißbahnen, mit stufenlos höhen-
und winkelverstellbaren Halterungen/Stoßverbinder aus
Aluminium EN AW-6060 T66, gemäß Montageanleitung des

Herstellers, flucht- und höhengerecht sowie senkrecht montieren.
Länge der Gelenk-Haltewinkel ca. 175/275 mm gemäß Detailzeichnung
Befestigung in Holzwerkstoffplatte, inkl. Holzwerkstoffplatte.

Siehe folgende Plananlage:
-240118_EIS2_5_AR_RIE_DT_DA_6106_P_1

Leitfabrikat: Alwitra TAG 400 o. glw.

Angebotenes Fabrikat: '..........................................' vom Bieter einzutragen

Einbauort: Eis 2  Riegel - Dach (Treppenhaus - C)
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Menge: 5,000 m

**1.8.40 Kiesfangleiste Standard für Bitumen-Dichtungsbahnen, Höhe = ca. 70 mm**
Kiesfangleiste L-Form  ca. 70 mm für Bitumen-Dichtungsbahnen,
L-Winkel aus verzinktem Stahlblech, gelocht, in Blechdicke 1,5 mm,
Höhe = ca. 70 mm, Abmessungen: ca. 70/90 x 3000 mm,
mit Drainlochung 4 x 25 mm und einem Lochabstand von
30 mm, Auflageschenkel (90 mm breit) gelocht.

Siehe folgende Plananlage:
-240118_EIS2_5_AR_RIE_DT_DA_6106_P_1

Angebotenes Fabrikat: '..........................................' vom Bieter einzutragen

Einbauort: Eis 2  Riegel - Dach-Aufzug TH-C
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Menge: 20,000 m

**1.8.50 Tropfblech, 2-kantig, Titan-Zinkblech, Z. ca. 300mm**
Lieferung und Montage des Tropfblechs gemäß Statik
sowie Windsogberechnung (nach DIN EN 1991). Tropfblech soll
passend zur Dachabdichtung mit einem Zuschnitt von ca. 300 mm und
mit 2 Kantungen sein. Befestigung des Blechs wird in Randbohle-befestigte
Holzwerkstoffplatte erfolgen. Randbohle sowie Holzwerkstoffe in gesonderter
Position. Inkl. dieser Leistung: Abdichtungsarbeit, Anschlussbahn auf dem
Tropfblech sowie alle Befestigungsmaterial.

Siehe folgende Plananlage:
-240118_EIS2_5_AR_RIE_DT_DA_6106_P_1

Angebotenes Fabrikat: '..........................................' vom Bieter einzutragen

Einbauort: Eis 2  Riegel - Dach-Aufzug TH-C
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Menge: 20,000 m

**1.8.60 Attikaabdeckung, Alublech, Z: ca. 1000 mm, inkl. UK**
*** Bezugsbeschreibung
Attikaabdeckung aus Aluminium, 3-seitig, 4-fach gekantet,
mit 2% Gefälle.

Erstellung der Attikaabdeckung mit Stoßblech und Halterungsbügel
(Flachstahl verzinkt) auf die waagerechte PUR-Dämmplatte
Befestigung muss korrosionsgeschützten Schrauben und Dübeln
durchgeführt werden. Senkrechrechtes Überdeckungsmaß, bzw. Überstände,
Stoßfugenausbildung gem. Fachregeln des Deutschen Dachdeckerhandwerks.

| Material: | Aluminium |
| --- | --- |
| Materialdicke: | 1,5 mm |
| Zuschnitt | bis ca. 1000 mm |
| Kantungen: | 4 |
| Gefälle: | 2% |
| Überstande: | min ca. 4,5 cm |
| Blendenhöhe (Innen, Außen): | ca.12 cm, ca. 14 cm |

Ausführung nach statisch-konstruktiven Erfordernissen. Mit Gefälle von
2% nach innen (Terrasenrichtung) verlegen.

angebotenes Fabrikat: '..........................................' vom Bieter einzutragen

Einbauort: Eis 2  Riegel- Staffelgeschoss
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Menge: 200,000 m

**1.8.70 ZUL Eckausbildung, 90°, Alublech, Z=ca. 1000 mm, inkl. UK**
Zulage: Eckausbildung (Innen- oder Außenecke) von
Attikaabdeckungen aus Titan-Zinkblech. Konstruktionsaufbau
wie Vorposition.

Siehe folgende Plananlage:
-240118_EIS2_5_AR_RIE_DT_LO_6302_P_4

Einbauort: Eis 2  Riegel- Staffelgeschoss
Menge: 9,000 Stk

**1.8.80 ZUL Verbreiterung der Attikaabdeckung, VHF-Anschluss, Alublech, Z=ca. 1150 mm, inkl. UK**
*** wie Position 1.8.60
Zulage: Verbreiterung des Zuschnitts aufgrund des
unteren Vorhangfassade-Anschlusses.

Z=bis 1150 mm inkl. UK

Siehe folgende Plananlage:
-231213_EIS2_5_AR_RIE_DT_FE_6805_P_0
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Einbauort: Eis 2  Riegel- Staffelgeschoss
(Unterer Anschluss: Vorhangfassade)
Menge: 30,000 m

#### Bereich 1.9 Entwässerungsabläufe (RIEGEL)

**1.9.10 Attikaablauf, DN 100, Hauptentwässerung (Terrasse)**
*** Bezugsbeschreibung
Lieferung und fachgerechte Montage der Terrassenentwässerungen.
Terrassenentwässerung aus Edelstahl zur Weiterleitung von
Regenwasser über Balkone oder Terrassen nicht brennbar,
gemäß Baustoffklasse A1.

55 mm Einbautiefe Klemmflansch für Bitumen Freispiegelströmung
DN100,  Terrassenablauf mit geringer Einbautiefe, für Hauptentwässerung
mit Freispiegelströmung, Abflussleistung 5,0 l/s bei 35 mm Wasserhöhe auf
der Terrasse, mit Klemmflansch, als Los- und Festflanschkonstruktion, 45
Grad Aufkantung für Bitumen-Abdichtungsbahnen, Eingriffstiefe 55 mm,
mit Haube aus Edelstahl, nach DIN EN 1253, Leistungsnachweis mit
normgerechtem Prüfsystem mit 4,2 m nicht belüfteter Fallleitung gemäß
Systemdatenblatt.

| Material: | Edelstahl |
| --- | --- |
| Nennweite: | DN100 |

Attikaablauf 2 cm vertieft einbauen, einschließlich dafür erforderlicher Leistungen,
z. B. Aussparen der Dämmung und Verschließen des Ringspaltes. Einschließlich
dem Verstopfen der bauseitigen rechteckigen Aussparung in der Rohbauattika mit
hydrophobierter Dämmung. Einschließlich Rohrverlängerung  L= ca. 600 - 700 mm,
zum Führen durch die Attika, einschließlich Anschließen an das Formstück / Fallrohr.

Leitfabrikat: Fa. ACO einschließlich sämtlicher erforderlicher
Komponenten o. glw.

Siehe folgende Plananlage:
-240118_EIS2_5_AR_RIE_DT_LO_6302_P_4

Angebotenes Fabrikat: '..........................................' vom Bieter einzutragen

Einbauort: Eis 2  Riegel- STG
Menge: 6,000 Stk

**1.9.20 Attikaablauf, DN 125, Kaskadenentwässerung Mehrgeschossablauf, Hauptentwässerung**
*** Bezugsbeschreibung
Lieferung und fachgerechte Montage der Attikaabläufe.
Attikaablauf (Dach) Edelstahl 55 mm Einbautiefe Klemmflansch
für Bitumen Freispiegelströmung DN 125, Attikaablauf mit geringer
Einbautiefe, für Hauptentwässerung mit Freispiegelströmung,
Abflussleistung 4,9 l/s bei 35 mm Wasserhöhe auf dem Dach,
mit Klemmflansch, als Los- und Festflanschkonstruktion, 45 Grad
Aufkantung für Bitumen Abdichtungsbahnen, Eingriffstiefe 55 mm,
mit Haube aus Edelstahl, nach DIN EN 1253, Leistungsnachweis
mit normgerechtem Prüfsystem mit 4,2 m nicht belüfteter Fallleitung
gemäß Systemdatenblatt.

| Material: | Edelstahl |
| --- | --- |
| Nennweite: | DN 125 |

Attikaablauf 2 cm vertieft einbauen, einschließlich dafür erforderlicher
Leistungen, z. B. Aussparen der Dämmung und Verschließen des
Ringspaltes. Einschließlich dem Verstopfen der bauseitigen
rechteckigen Aussparung in der Rohbauattika mit hydrophobierter
Dämmung. Einschließlich Rohrverlängerung L= ca. 500 - 800 mm,
zum Führen durch die Attika, einschließlich Anschließen an das
Formstück / Fallrohr.

Einschließlich der Montage der 2x Belüftungsstücke für den Ablauf
vom Dach und Staffelgeschoss,1x Reinigungsrohr sowie des Montage
Umlenkformstücks (DN 125) in der Dachterrasse. In der Leitung ist es
auch den Leitung für einen anpassenden direkten Mehrgeschossablauf
zu berechnen.

Siehe folgende Plananlage:
-240118_EIS2_5_AR_GES_DT_DA_6102_P_1
-240118_EIS2_5_AR_RIE_GR_DA-1_5134_P_3
-240118_EIS2_5_AR_RIE_GR_DA-2_5135_P_3

Leitfabrikat: Fa. ACO, o. glw. einschließlich sämtlicher
erforderlicher Komponenten

Angebotenes Fabrikat: '..........................................' vom Bieter einzutragen
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Einbauort: Eis 2  Riegel- Dach / Staffelgeschoss
Menge: 2,000 Stk

**1.9.30 Attikaablauf, DN 150, Kaskadenentwässerung Mehrgeschossablauf, Hauptentwässerung**
*** wie Position 1.9.20
DN 150
Menge: 1,000 Stk

**1.9.40 Notentwässerung, DN 100, Speier**
*** wie Position 1.9.10
Lieferung und fachgerechte Montage der Notentwässerungen.
- Als Notentwässerung
- DN 100 mit Aufsatzrahmen rund mit Anstauring für Notüberlauf Entwässerung über Speier
- Mit Stauwehr
- Einschließlich systemzugehörigem Speier
Speierlänge: ca. 70 cm

Inkl. Festflasch, Losflansch, Abdichtungsarbeiten, Befestigung
des Speiers mittels Dämmstoffdübel und und Verschließen des
Ringspaltes. Beide Bitumenabdichtungslagen müssen im Festflansch
eingeklemmt werden.

Leitfabrikat: Fa. ACO für Notentwässerung
einschließlich sämtlicher erforderlicher Komponenten o. glw.

Einbauort: Eis 2  Riegel- STG
Menge: 6,000 Stk

**1.9.50 Notentwässerung, DN 125, Speier**
*** Bezugsbeschreibung
Lieferung und fachgerechte Montage der Notentwässerungen.
- Als Notentwässerung
- DN 125 mit Aufsatzrahmen rund mit Anstauring für Notüberlauf Entwässerung über Speier
- Mit Stauwehr
- Einschließlich systemzugehörigem Speier
Inkl. Festflasch, Losflansch, Abdichtungsarbeiten, Befestigung
des Speiers mittels Dämmstoffdübel und und Verschließen des
Ringspaltes. Beide Bitumenabdichtungslagen müssen im Festflansch
eingeklemmt werden.

Speierlänge: ca. 80 cm

Siehe folgende Plananlage:
-240118_EIS2_5_AR_GES_DT_DA_6102_P_1

Leitfabrikat: Fa. ACO für Notentwässerung
einschließlich sämtlicher erforderlicher Komponenten o. glw.

Speierlänge: ca. 80 cm

Angebotenes Fabrikat: '..........................................' vom Bieter einzutragen
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Einbauort: Eis 2  Riegel- Dach/STG
Menge: 2,000 Stk

**1.9.60 Notentwässerung, DN 150, Speier**
*** wie Position 1.9.50
DN 150

Speierlänge: ca. 80 cm

Siehe folgende Plananlage:
-240118_EIS2_5_AR_GES_DT_DA_6102_P_1

Leitfabrikat: Fa. ACO für Notentwässerung
einschließlich sämtlicher erforderlicher Komponenten o. glw.

Angebotenes Fabrikat: '..........................................' vom Bieter einzutragen
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Einbauort: Eis 2  Riegel- Dach/STG
Menge: 1,000 Stk

#### Bereich 1.10 Fallrohre (RIEGEL)

*Hinweis: Ausführungsbeschreibung Fallrohre:*
Dieser Titel beinhaltet die Ausführung von Fallrohren aus
Zinkblech und feuerverzinktem Stahl.
Es kommen dabei folgende Situationen vor:
- Fallrohre, die an die Attikaabläufe des Flachdaches sowie an die Terrassenabläufe angeschlossen werden und über die Gebäudehöhe nach unten geführt werden (Zink).
- Fallrohre, die jeweils in Einzellängen zwischen den Terrassen (Staffelgeschoss) ausgeführt werden. Diese Fallrohre werden an die bauseitigen Balkon- Direkteinläufe - die in die Balkone einbetoniert sind - angeschlossen (Anschluss jeweils oben und unten aus feuerverzinktem Stahl).

**1.10.10 Fallrohr, rund, Titan-Zinkblech, DN 100**
*** Bezugsbeschreibung
Fallrohr, rund, für Dachentwässerungsanlagen,
Dachrinnen etc., inkl. der Rohrschellen mit doppeltem
Scharnier, sowie aller Zubehör- und  Befestigungsteile.
Befestigen durch das bauseitige mit dem klinkerriemchen
belegten Wärmedämmverbundsystem ca. d=20,5 cm
hindurch in zum System des WDVS gehörige bauseitige
Montagequader mit dafür geeigneten Dübeln.

| Material: | Titan-Zinkblech |
| --- | --- |
| Blechdicke: | 0,7 mm |
| Nenngröße: | DN 100 |
| Nahtausführung: | Klasse X |

Produkt Fallrohre (Zinkblech) '..........................................' vom Bieter einzutragen
Menge: 80,000 m

**1.10.20 Fallrohr, rund, Titan-Zinkblech, DN 125**
*** wie Position 1.10.10
Nenngröße : DN 125
Menge: 32,000 m

**1.10.30 Fallrohr, rund, Stahl, feuerverzinkt, DN 125**
*** wie Position 1.10.10
| Material: | Stahl, feuerverzinkt |
| --- | --- |
| Blechdicke: | ca. 1.8 mm |
| Nenngröße: | DN 125 |
| Nahtausführung: | Klasse X |

Aufteilung:

| Terrasse (Vertikal): | 8 m |
| --- | --- |
| Terrasse (Horizontal): | 12 m |

Produkt Fallrohre (Stahl, feuerverzinkt) '..........................................' vom Bieter einzutragen
Einbauort: Riegel- Staffelgeschoss / Terrasse
Menge: 20,000 m

**1.10.40 Fallrohr, rund, Titan-Zinkblech, DN 150**
*** wie Position 1.10.10
Nenngröße : DN 150
Menge: 16,000 m

**1.10.50 Fallrohr, rund, feuerverzinktem Stahl, DN 150**
*** wie Position 1.10.10
| Material: | Stahl, feuerverzinkt |
| --- | --- |
| Blechdicke: | ca. 1.8 mm |
| Nenngröße: | DN 150 |
| Nahtausführung: | Klasse X |

Einbauort: Riegel- Staffelgeschoss / Terrasse
Menge: 4,000 m

**1.10.60 ZUL zur Ausführung der Fallrohre RAL**
*** Bedarfsposition ohne GB
Als Zulage zur Ausführung der Fallrohre für eine
Farbbeschichtung der Oberfläche im
RAL-Farbton 7016.

Der Preis gilt für ein Fallrohr in DN 100 -150.
Einschließlich Farbbeschichtung der Formteile.
Menge: 140,000 m

**1.10.70 Regenstandrohr, Stahl, feuerverzinkt, DN 100**
*** Bezugsbeschreibung
Regenstandrohr, rund, mit Reinigungsöffnung nach
DIN EN 1123 mit erhöhtem Qualitätsstandard, mit
2-Kammern-Steckmuffenverbindung, als stoßsicherer
Übergang zwischen Fallrohr und Grundleitung,
Baustoffklasse A1, formstabil, bruchfest, rückstausicher,
langlebige Innenbeschichtung gemäß DIN EN ISO 2178
auf Basis einer 2K-Epoxid-Kombination, einschl.
Befestigungsmaterial, Rohrschelle mit  Anschlussgewindemuffe
und Stockschraube  sowie einer Standrohrkappe mit Dichtelement als
Verbindung des Regenfallrohres zu dem Standrohr und einem
Anschlussstück für den Übergang Standrohr zu der KG-Grundleitung.

Material Standrohr: Stahl, feuerverzinkt
Nenngröße: DN 100
Länge: 1 m

Leitfabrikat: LORO-X Regenstandrohr o. glw.

Produkt Standrohr (feuerverzinktem Stahl) '..........................................' vom Bieter einzutragen
Menge: 6,000 Stk

**1.10.80 Regenstandrohr, Stahl, feuerverzinkt, DN 125**
*** wie Position 1.10.70
DN 125
Menge: 2,000 Stk

**1.10.90 Regenstandrohr, Stahl, feuerverzinkt, DN 150**
*** wie Position 1.10.70
DN 150
Menge: 1,000 Stk

**1.10.100 Bogen DN 100, 45°**
*** Bezugsbeschreibung
Bogen nach DIN EN 1123, mit Steckmuffenverbindung,
aus Titanzink,
DN 100
Bogen: 45°
passend zum  Abflußsystem.
Menge: 8,000 St

**1.10.110 Bogen DN 100, 45°**
*** wie Position 1.10.100
aus Stahl feuerverzinkt
Menge: 2,000 St

**1.10.120 Bogen DN 125, 87°**
Bogen nach DIN EN 1123, mit Steckmuffenverbindung,
aus Titanzink,
DN 125
Bogen: 87°
passend zum  Abflußsystem.
Menge: 9,000 Stk

**1.10.130 Abzweige DN 100, 87°**
*** Bedarfsposition ohne GB
Abzweige nach DIN EN 1123, mit Steckmuffenverbindung,
aus Titanzink,
DN 100
Abzweige: 87°
passend zum  Abflußsystem.
Menge: 6,000 Stk

**1.10.140 Abzweige DN 125, 87°**
*** Bedarfsposition ohne GB
*** Bezugsbeschreibung
Abzweige nach DIN EN 1123, mit Steckmuffenverbindung,
aus Titanzink,
DN 125
Abzweige: 87°
passend zum Abflußsystem.
Menge: 2,000 Stk

**1.10.150 Abzweige DN 125, 87°**
*** Bedarfsposition ohne GB
*** wie Position 1.10.140
aus Stahl feuerverzinkt
Menge: 2,000 Stk

**1.10.160 Abzweige DN 150, 87°**
*** Bedarfsposition ohne GB
*** Bezugsbeschreibung
Abzweige nach DIN EN 1123, mit Steckmuffenverbindung,
aus Titanzink,
DN 150
Abzweige: 87°
passend zum Abflußsystem.
Menge: 1,000 Stk

**1.10.170 Abzweige DN 150, 87°**
*** Bedarfsposition ohne GB
*** wie Position 1.10.160
aus Stahl feuerverzinkt
Menge: 1,000 Stk

#### Bereich 1.11 Extensive Dachbegrünung (RIEGEL)

*Hinweis: Anforderungen extensive Begrünung*
Der Systemaufbau muss über eine Europäische
Technische Zulassung ETA-13/0668 - Bausätze für
Dachbegrünung verfügen. Darüberhinaus muss das
Begrünungssystem die technischen
Anforderungen nach DIN 4102-7 in Bezug auf die
Beständigkeit gegen Flugfeuer und strahlende Wärme
erfüllen und ansonsten den Anforderungen der FLL
entsprechen.

**1.11.10 Faserschutzmatte, d=0,4 mm**
Mechanisch und thermisch verfestigte Fasermischung aus Polyester und Polypropylen
Regenerat.Schutzlage für Kunststoff- und Bitumenabdichtungen.

Faserschutzmatte lose mit Überlappung von mindestens 10 cm liefern
und verlegen. Der Überlappungsbereich ist mit Nahtbrenner verschweißbar.
Im weiteren Aufbau ist auf eine flächige Lastverteilung zu achten.
Punktlasten direkt auf der Faserschutzmatte sind nicht zulässig.
Die Mindestüberschüttung mit Kies bei Einsatz im Terrassenbereich beträgt 40 mm.

Inkl. Eckausbildung und Hochführung.

| Material: | PES und PP Regeneratfasern |
| --- | --- |
| Unterlage: | Dachdichtung |
| Dicke: | ca. 4,0 mm |
| Eckausbildung: | Innen- und Außenecken |
| Aufkantungshöhe: | bis 30 cm |

Siehe folgende Plananlage:
-240118_EIS2_5_AR_RIE_GR_DA-1_5134_P_3
-240118_EIS2_5_AR_RIE_GR_DA-2_5135_P_3
-240118_EIS2_5_AR_GES_DT_DA_6101_P_2

Leitfabrikat: FSM 600 Faserschutzmatte BauderGREEN o. glw.

Angebotenes Fabrikat: '..........................................' vom Bieter einzutragen

Einbauort: Eis 2  Riegel- über DG extensiv begrünt inkl. Kiesflächen
Menge: 925,000 m2

**1.11.20 Regenwasserrückhalte-Element, d=10 cm**
Hohlraumelement zur temporären Regenwasser-Rückhaltung in gefällelosen
Dachkonstruktionen, liefern und einbauen.

Leitfabrikat: BauderGREEN RWR 100 o. glw.

Angebotenes Fabrikat: '..........................................' vom Bieter einzutragen

Einbauort: Eis 2  Riegel- über DG extensiv begrünt inkl. Kiesflächen
Menge: 925,000 m2

**1.11.30 Filtervliesabdeckung**
Filtervlies zur Abdeckung der Dränageschicht liefern und mit
mindestens 10 cm Überlappung lose verlegen
einschl. evtl. erforderliches Hochziehen an den Aufkantungen
(Dachrand, Aufzugsüberfahrt etc.).
Abgerechnet wird die horizontale Dachfläche.

Inkl. Eckausbildung und Hochführung.

| Unterlage: | Dränageschicht |
| --- | --- |
| Material: | Polypropylen (PP) |
| Flächengewicht: | ca. 105 g/m2 |

Siehe folgende Plananlage:
-240118_EIS2_5_AR_RIE_GR_DA-1_5134_P_3
-240118_EIS2_5_AR_RIE_GR_DA-2_5135_P_3
-240118_EIS2_5_AR_GES_DT_DA_6101_P_2

Leitfabrikat: FV 125 Filtervlies BauderGREEN o. glw.

Angebotenes Fabrikat: '..........................................' vom Bieter einzutragen

Einbauort: Eis 2  Riegel- über DG extensiv begrünt inkl. Kiesflächen
Menge: 925,000 m2

**1.11.40 Vegetationssubstrat, Dicke 10 cm, Dach**
Extensiv-Einschichtsubstrat für Schichtaufbau als
Vegetationsschicht auf Dachflächen, lose, strukturstabilisiert
für breites Pflanzenspektrum geeignet.
Sonstige Kenndaten haben den Anforderungen der FLL-
bzw. VfB-Richtlinien zu entsprechen.

Dem Angebot ist zur Prüfung der Materialgleichwertigkeit
ein Prüfzeugnis eines unabhängigen Prüfinstitutes
beizufügen, aus dem alle geforderten Kennwerte
ersichtlich sind.

| Gewicht trocken/verdichtet: | mind. 750 kg/m3 |
| --- | --- |
| Schichtdicke verdichtet: | ca. 10 cm |

Siehe folgende Plananlage:
-240118_EIS2_5_AR_RIE_GR_DA-1_5134_P_3
-240118_EIS2_5_AR_RIE_GR_DA-2_5135_P_3
-240118_EIS2_5_AR_GES_DT_DA_6101_P_2

Leitfabrikat: EM Bauder GREEN o. glw.

Angebotenes Fabrikat: '..........................................' vom Bieter einzutragen

Einbauort: Eis 2  Riegel- über DG extensiv begrünt
Menge: 740,000 m2

**1.11.50 Zulage/Abschlag Mehr-/Minderstärke Vegetationsschicht 1 cm**
*** Bedarfsposition ohne GB
Zulage bzw. Abschlag zur Position "Vegetationssubstrat,
Dicke 10 cm, Dach" für die Mehrkosten bzw. Minderkosten
bei Mehr- bzw. Minderstärke des Vegetationssubstrates
um je 1 cm.
Menge: 740,000 m2

**1.11.60 Bepflanzung, Ansaat EKR und Sedumsprossen**
Extensivbegrünung durch Ansaat mit Saatgutmischung EKR
und Sprossenansaat herstellen.
- Substrat durch Harken aufrauhen
- gleichmäßiges Aufbringen von Sedumsprossen
- Ansaat mit Saatgutmischung EKR
- durchdringendes Wässern.
Saatgutmischung:
EKR mit 30 Kräuterarten (ca. 1.200 Korn/m2), sowie
50 g/m2 Sedumsprossen bestehend aus mind. 4-5 Sedumarten.
Die Saatgutmischung ist der Bauleitung nachzuweisen.
Wasser wird bauseits zur Verfügung gestellt.

Siehe folgende Plananlage:
-240118_EIS2_5_AR_RIE_GR_DA-1_5134_P_3
-240118_EIS2_5_AR_RIE_GR_DA-2_5135_P_3

Angebotenes Fabrikat: '..........................................' vom Bieter einzutragen

Einbauort: Eis 2  Riegel- über DG extensiv begrünt
Menge: 740,000 m2

**1.11.70 Fertigstellungspflege**
Fertigstellungspflege für extensive Dachbegrünung bis  zum Erreichen
des abnahmefähigen Zustandes über die Dauer von i.d.R. ca. 12-15
Monaten. Für Ansaaten sowie auch für Anpflanzungen ist zur Abnahme
eine projektive Deckung von mind. 60 % zu erreichen.

Vegetationsmatten und vorkultivierte Elemente sind bereits nach dem Einwurzeln
abnahmefähig. Die aufgeführten Arbeiten sollen in diesen Bereichen ggf. nach der
 Abnahme ausgeführt werden. Auf Wunsch des Auftragnehmers kann  auch eine
Gesamtabnahme erfolgen. Ein fortlaufendes Protokoll  über die durchgeführten
Arbeiten und den Zustand der  Dachbegrünung ist zu führen und dem Bauherren
 vorzulegen. Auf eine evtl. notwendige Verlängerung der Dauer zur Fertigstellungspflege
 ist rechtzeitig hinzuweisen. Dies kann bei Extrembedingungen sowie Anpflanzungen
mit geringen Stückzahlen erforderlich sein. Folgende Arbeiten sind jeweils inkl. der
erforderlichen Materialien bzw. Entsorgung auszuführen:

- Durchdringende Anfangsbewässerung nach einer Anpflanzung/ Verlegung von Vegetationsmatten bzw. vorkultivierten Elementen mit mind. 15 l/m². (1x)
- Anfangsbewässerung von Ansaaten nach Erfordernis für die ersten 6-8 Wochen.
- Fremdaufwuchs sowie Laub und Unrat von Vegetationsflächen entfernen (3x)
- Rand- und Sicherheitsstreifen von Aufwuchs, Laub und Unrat säubern (2x)
- Düngen im Mai/Juni mit umhülltem Langzeitdünger - 25 g/m² ZinCo Pflanzenfit 4 M (1x)
  Kontrollschächte und Abläufe kontrollieren und säubern (2x)
- artenspezifische Nachsaat bzw. Nachpflanzung an Kahlstellen
- Nachsaat/ Nachpflanzung von Fehlstellen
  Ansonsten gilt die FLL-Dachbegrünungsrichtlinie. (1x)
Sollten über die oben angeführten Maßnahmen /Zeiträume
hinaus Arbeiten erforderlich werden, so ist dies im
Protokoll festzuhalten und vom Auftraggeber zusätzlich
zu beauftragen.

Abrechnung nach Einheitspreis für zwei Arbeitsgänge/m2
Anfallendes Material entsorgen.

| Anzahl Arbeitsgänge: | Siehe oben in Klammern |
| --- | --- |
| Ausführungszeitpunkt: | Mai/Juni; Oktober/November |
| Dachneigung: | Flachdach |
| Vegetationsform: | Kräuter-Sedum-Pflanzung |
| Pflanzendichte: | nach Angabe Grünflächenplaner |

Siehe folgende Plananlage:
-240118_EIS2_5_AR_RIE_GR_DA-1_5134_P_3
-240118_EIS2_5_AR_RIE_GR_DA-2_5135_P_3
-240118_EIS2_5_AR_GES_DT_DA_6101_P_2

Einbauort: Eis 2  Riegel- DG extensiv begrünt
Menge: 740,000 m2

**1.11.80 Unterhaltungspflege**
*** Bedarfsposition ohne GB
Unterhaltungspflege der extensiven Dachbegrünung:
- Entfernen von unerwünschtem Gehölzaufwuchs
- Rückschnitt abgestorbener Pflanzenteile
- Wartung der Entwässerungseinrichtungen
- Kontrolle der Randanschlüsse
inkl. Entfernen von Aufwuchs, Laub, Unrat auf Kiesstreifen und
sonstigen befestigten Flächen.

Abrechnung nach Einheitspreis pro Arbeitsgang je m².

| Arbeitsgänge: | vierteljährlich |
| --- | --- |
| Dachneigung: | Flachdach |
| Vegetationsform: | Kräuter-Sedum-Pflanzung |
| Pflanzendichte: | nach Angabe Grünflächenplaner |

Siehe folgende Plananlage:
-240118_EIS2_5_AR_RIE_GR_DA-1_5134_P_3
-240118_EIS2_5_AR_RIE_GR_DA-2_5135_P_3

Einbauort: Eis 2  Riegel- DG extensiv begrünt
Menge: 925,000 m2

**1.11.90 Kiesstreifen 16/32 mm, d=7 cm, Breite 50cm**
Kiesstreifen (Schüttung) aus Rollkies in allen Anschlussbereichen
zur Schaffung vegetationsfreier Abstandsflächen
(Dachrand, Wandanschluss, Dachentwässerung, sonstige Dachdurchdringungen).

Körnung: 16 / 32 mm
Streifenbreite: ca. 50 cm
Schütthöhe i. M.: ca. 7 cm

Siehe folgende Plananlage:
-240118_EIS2_5_AR_RIE_GR_DA-1_5134_P_3
-240118_EIS2_5_AR_RIE_GR_DA-2_5135_P_3

Einbauort: Eis 2  Riegel - über DG, Ränder der extensiven Dachbegrünung,
Ränder der Dachfenster
Menge: 185,000 m2

**1.11.100 ZUL Mehrdicke Kiesschüttung je 1cm**
*** Bedarfsposition ohne GB
Zulage zu den vor beschriebenen Positionen für die
Mehrkosten bei Mehrdicke des Kiesstreifens/der
Kiesflächen um je 1 cm.
Menge: 185,000 m2

**1.11.110 Kiesfangleiste gelocht, h=80mm**
Kiesfangleiste gelocht, h= 80 mm, fachgerecht umlaufend
verlegen und den auf der Fläche liegenden Schenkel mit
aufgeschweißtem Streifen der Oberlage, b = ca. 15 cm,
fixieren.

Material: Aluminium

Siehe folgende Plananlage:
-240118_EIS2_5_AR_RIE_GR_DA-1_5134_P_3
-240118_EIS2_5_AR_RIE_GR_DA-2_5135_P_3

Angebotenes Fabrikat: '..........................................' vom Bieter einzutragen

Einbauort: Eis 2  Riegel- Ränder der extensiven Dachbegrünung,
Ränder der Dachfenster
Menge: 330,000 m

#### Bereich 1.12 Vordach (RIEGEL)

**1.12.10 Vordachdämmung EPS 035 dAA dh, d=90 mm i. M.**
Terrassendämmplatten, Einbau nach Gefälleplan mit
mehrseitigem Gefälle hin zum Bodeneinlauf, Gefälle
mindestens 2,0 %, aus Expandiertes Polystyrol (EPS), EPS
DAA dh, als Unterlage für nachbeschriebene Abdichtung,
pressgestoßen entsprechend Verlegeplan verlegen.
Inkl. aller erforderlichen Zuschnitte im Anschluss an
begrenzende Bauteile. Inkl. Auffüllen von Fehlstellen
mit geeignetem Füllmaterial. Kantenausbildung stumpf.

Typ gem. DIN EN 13165: EPS 035 dAA dh
Druckspannung bei 10% Stauchung: >/= 100 kPa
Wärmeleitfähigkeit: 0,035 W/m2K

Gefälle: >= 2%
Minimale Dicke: ca. 4 cm
Mittlere Dicke: ca. 9 cm
Maximale Dicke: ca.14 cm

Siehe folgende Plananlage:
-230928_EIS2_5_AR_RIE_DT_FA_6228_P_0

Angebotenes Fabrikat: '..........................................' vom Bieter einzutragen

Einbauort: Eis 2  Riegel - Vordach /Erdgeschoss
Menge: 5,000 m2

**1.12.20 Dämmkeil für die Ixelbereiche (ca. 5 x 5 cm)**
In Attika-Kehlen und Kehlen entlang aufgehender Bauteile
werden Dämmkeil (5x5 cm) angebracht. inkl. die
Befestigung und die Verschweißung mit der Abdichtung.

Material : EPS
Größe: ca. 5 x 5 cm

Angebotenes Fabrikat: '..........................................' vom Bieter einzutragen

Einbauort: Eis 2  Riegel - Vordach
Menge: 9,000 m

**1.12.30 Abdichtung 2-lagig PYE-G200 KSP3,5 und PYP-KTP S5**
*** Grundposition ZZ 30.0
Bituminöse Dachabdichtung, 2-lagig, Beanspruchungsklasse
I A, Dachneigung 0 %. Erste und zweite Lage der
Abdichtung liefern und nach Herstellervorgaben vollflächig, luftdicht
aufschweißen bzw. Nähte schließen.

1. Lage aus Bitumenbahnen, Kaltselbstklebende
Polymerbitumenbahn DIN EN 13707 - PYE-G200 KSP3,5
mit Kombinationsträgereinlage mit überwiegendem
Glasanteil als Unterlagesbahn, Anwendungstyp DIN V
20000-201 DU, Eigenschaftsklasse E1, kraftschlüssig auf
Dämmung.

2. Lage aus Bitumenbahnen, Plasto-elastische
hochwärmestandfeste Schweißbahn.
DIN EN 13707 - PYP-KTP S5 Anwendungstyp
DIN V 20000-201 DO, Eigenschaftsklasse E1,
vollflächig schweißen, durchwurzelungsfest nach
FLL-Verfahren, durchwurzelungsfest nach FLL mit
werkseitiger Abstreuung aus Schiefersplitt.

Bauteil aus Stahlbeton.
Anschlüsse an Durchdringungen und Aufgehende
Bauteile sind in dieser Position enthalten.

Siehe folgende Plananlagen:
-240118_EIS2_5_AR_GES_DT_DA_6101_P_2

Leitfabrikat:
Untere Lage: Bauder Bauer TEC KSA VL 35 o. glw.
Angebotene untere Lage: '..........................................' vom Bieter einzutragen

Leitfabrikat:
Obere Lage: BA PYP-KTP S5 wurzelfest nach FLL o. glw.
Angebotene obere Lage: '..........................................' vom Bieter einzutragen

Einbauort: Eis 2  Riegel- Vordach
Menge: 5,000 m2

**1.12.40 Dachabdichtung einlagig Kunststoff**
*** Wahlposition ZZ 30.1
Kunststoffdachbahn, als einlagige Abdichtung, d=1,5 mm
Leistungs- und Funktionsanforderungen:
- Wurzel- und rhizomfest nach FLL-Richtlinien und DIN EN 13948
- Resistent gegen Mikroorganismen, Ouecken und Rotalgen
- Baustoffklasse DIN 4102-1:B2
liefern, auf den Untergrund lose verlegen und mit Vlieskleber
streifenweise verkleben. Die Nahtbereiche sind nach der
Verlegeanleitung gem. Herstellervorgaben zu überlappen,
vorzubereiten und mit Heißluft homogen und kapillarfrei zu
verschweißen. Kopfstoßbereiche sind stumpf zu stoßen und
zusätzlich mit einem Deckstreifen, Zuschnitt: ca. 20 cm, zu
überschweißen.

Leitfabrikat: BauderTHERMOPLAN T o. glw.
Angebotenes Fabrikat: '..........................................' vom Bieter einzutragen

Einbauort: Eis 2  Riegel- Dach
Menge: 5,000 m2

**1.12.50 ZUL 90°-Eckausbildung Wandanschluss Abdichtung**
Zulage: Eckausbildung zum Wandanschluss der Abdichtung, Höhe h
=80 cm, als Innen- oder Außenecke / 90°-Winkel.
Menge: 4,000 Stk

**1.12.60 Attikaanschluss unter WDVS, gedämmt, h=27 cm**
Wärmegedämmte Beton-Attika für Warmdach und nur
Unterkonstruktion der Attikaabdeckung mit Holzwerkstoffplatte
(b=45 cm, d=25 mm). Höhe Attikaabschluss ca. h = 27 cm (Höhe gerechnet
ab Dachabdichtung der Fläche). Ausführung wie folgt:
- Attikafläche mit Elastomerbitumen-Voranstrich grundieren.
- Dampfsperrbahn der Dachfläche bis zur Außenkante der Attika aufschweißen.
- Kronendämmung (Fa.Porotect o.glw) aus druckbelastbare und nicht-brennbare Dämmplatte 035 DAA dh, d=80mm, und Abstandshölzern unterbauen und fachgerecht auf der Attikakrone befestigen (Berechnungsgrundlage DIN EN 1991-1-4). Gefälle in die Richtung Kiesdach ist 2%.
- Wandfläche mit Elastomerbitumen-Voranstrich grundieren.
- Ausgleichs- und Dampfsperrbahn der Dachfläche bis Oberkante des Anschlusses an der Wand vollflächig aufschweißen bzw. -kleben.
- Dämmstoffplatten aus EPS 035, d= ca. 10 cm, mit Stufenfalz, in Höhe des Anschlusses in der Senkrechten verlegen und aufkleben bzw. fixieren.
- Nach Verlegung der Dämmung der Fläche und der ersten Abdichtungslage der Fläche einen Dämmstoffkeil aus EPS, mindestens 5 x 5 cm, verlegen und unter der 1. Abdichtungslage fixieren.
- Nach Verlegung der Wärmedämmung der Fläche und der 1. Abdichtungslage Dämmstoffplatten wie in der Fläche, bestehend aus EPS WLG 035, d= ca. 10 cm, in der Senkrechten verlegen und aufkleben bzw. fixieren. (Inkl. der Position) Dafür erforderlichenfalls vorher den Untergrund mit Quarzsand absanden.
- Dämmstoffkeil aus z. B. EPS, mindestens 5x5 cm, verlegen und auf der 1. Abdichtungslage fixieren. (im Detail wurde es nicht erfasst)
- Streifen aus Elastomerbitumen-Kaltselbstklebebahn ca. b = 85 cm, von der Außenseite der Attika bis vor den Keil aufkleben.
- Die Verankerung erfolgt mit Schrauben (d = 4,2 mm).
Siehe folgende Plananlagen:
- 230928_EIS2_5_AR_RIE_DT_FA_6228_P_0

Einbauort: Eis 2  Riegel- EG Eingang (Attikaseite)
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Einbauort: Eis 2  Riegel - Vordach /Erdgeschoss
Menge: 9,000 m

**1.12.70 Kiesschüttung 16/32 mm, d= mind. 5 cm**
Kiesschüttung aus natürlichem ungebrochenem Gestein der Korngruppe 16/32
nach DIN 4226 Teil 1 liefern und gleichmäßig verteilen.
inkl. Filtervlies, verottungsfest und UV-beständig.

Körnung: 16 / 32 mm
Schütthöhe: ca. 5 cm

Siehe folgende Plananlage:
-231213_EIS2_5_AR_RIE_SN_II_5225_P_13
-231213_EIS2_5_AR_RIE_GR_01-2_5129_P_7

Einbauort: Eis 2  Riegel - Vordach /Erdgeschoss
Menge: 5,000 m2

#### Bereich 1.13 Wartungsangebote - (RIEGEL)

**1.13.10 Wartung Lichtkuppel und RDA**
*** Pauschalposition
*** Bedarfsposition ohne GB
Dachfenster werden auf ihre Funktionsfähigkeiten
überprüft und die erforderlichen Pflegearbeiten durchgeführt.
- Berprüfung aller Funktionen am Fenster
- Prüfung der Lüftungsklappe (ggf. Dichtung erneuern)
- Erneuerung des Luftfilters
- Kontrolle aller Schrauben
- Prüfung und Reinigung des Eindeckrahmens (Schmutz und Laub entfernen)
- ggf. Austausch der äußeren Scheibendichtung
- Kontrolle (ggf. Abdichtung) der Scheibenhalterung
Wartungsleistungen gemäß Betriebsanleitung des
eingesetzten RDA-Systems (Herstellerangaben) sind zu
berücksichtigen. Inspektion aller Komponenten auf eventuelle
Beschädigungen. Funktionstest mit Aerosolspray
Kontrolle und Reinigung der Luftansaugbohrungen.
Erneuerung des Luftfiltereinsatzes.

Es sind die Kosten einer Lichtkuppel-Wartung für ein Jahr
anzugeben. Die anzugebenden jährliche Wartungspauschale
ist ein Festpreis bis zum Ende der Gewährleistungszeit

Ort: Eis 2  Riegel- Dach
Menge: 1,000 psch

**1.13.20 Wartung der Anschlagsvorrichtungen**
*** Pauschalposition
*** Bedarfsposition ohne GB
Überprüfen des Sicherungssystems mit vorhandener
Dokumentation Die Überprüfung beinhaltet:

Überprüfung des Seiles, der Endterminals, der Zwischenhalter,
der Kraftabsorbierungseinheiten, der Vorspannung, der Edelstahlgleiter.
Die Endabnahme erfolgt mit Verlängerung des Versicherungsschutzes für weitere
12 Monate. Die Prüfung ist in regelmäßigen Intervallen 1x jährlich
durchzuführen.

Zu prüfendes Anschlagsystem (Herstellerbezeichnung): ABS-Lock

Hinweis:  Das Angebot gilt für eine Jahresinspektion.

Ort: Eis 2  Riegel- Dach
Menge: 1,000 psch

### Titel 2 Dacharbeiten EIS2 - TOWER

#### Bereich 2.1 Werkplanung Gefälledämmung (TOWER)

**2.1.10 Werkplanung Gefälledämmung und Windsogberechnung, Terrassen, Loggien/Balkone**
*** Pauschalposition
Erstellung der Gefälleplanungen für die Flachdächer
dieses Leistungsverzeichnisses auf Basis der
bauseitigen Planung und Durchführung der
Windsogberechnung (Sicherung gegen Windsog erfolgt
durch Verkleben aller Schichten).
Materialbestellung erst nach Freigabe der
Gefälleplanung durch den Architekten.

Planung für Dach (DG), Terrassen (STG), Loggien/Balkone (1-9.OG) - Tower
Menge: 1,000 psch

**2.1.20 Werkplanung Windsogberechnung, Hauptdach**
*** Pauschalposition
Erstellung der Windsogberechnung für die Dachflächen
dieses Leistungsverzeichnisses auf Basis der
bauseitigen Planung und Durchführung der
Windsogberechnung (Sicherung gegen Windsog erfolgt
durch Verkleben aller Schichten).
Materialbestellung erst nach Freigabe der
Windsogberechnung durch den Architekten.

Planung für Hauptdach - Tower
Menge: 1,000 psch

#### Bereich 2.2 Vorbereitende Arbeiten (TOWER)

**2.2.10 Notabdichtung, Öffnungen größer als 2,5 m² bis 3 m²**
*** Bezugsbeschreibung
Als Vorgezogene Leistung, Öffnungen im Hauptdach:
- Randbereiche Reinigen, Schutt aufnehmen und fachgerecht entsorgen
- min. 50 cm um die Öffnungen Voranstrich aus Kaltbitumenvoranstrich aufbringen
- Gesamte Öffung mit geeigneten Holzwerkstoffen durchtrittsicher abdecken und in der Lage fixieren
- Gesamte Öffnung und min 30cm der Randbereiche vollflächig mit einer besandeten V60 S4 notabdichten
Die Naht- und Stoßbereiche sind gem. Herstellervorschrift
ausreichend zu überdecken und dampf- und wasserdicht
zu verschweißen, einschl. Zuschnitt und Verschnitt.
Inkl. Rückbau und Entsorgung.

Größe: größer als 2,5 m² bis 3 m².

Angebotenes Fabrikat: '..........................................' vom Bieter einzutragen

Einbauort: Eis 2  Tower- Dach
Menge: 1,000 Stk

**2.2.20 Notabdichtung, Öffnungen von 1 m² bis 1,5 m²**
*** wie Position 2.2.10
Größe: von 1 m² bis 1,5 m²
Menge: 4,000 Stk

**2.2.30 Notabdichtung, Öffnungen kleiner als 1 m²**
*** wie Position 2.2.10
Größe: kleiner als 1 m²
Menge: 10,000 Stk

**2.2.40 Notüberlauf, DN 100, provisorisch**
Herstellen eines Notüberlaufs zum Abführen
des Tageswassers, inkl. Eindichtarbeiten an der Attika.
Anschluss der Abdichtung aus Bitumenbahnen, an
Notüberlauf, DN 100. Leistung bestehend aus Anschluss
Dampfsperre.

Aufteilung:

| Dach: | 4 Stk. |
| --- | --- |
| Staffelgeschoss: | 4 Stk. |

Einbauort: Eis 2  Tower- Dach und STG
Menge: 4,000 Stk

**2.2.50 Dach- und Terrassenetwässerung provisorisch, Flexrohr DN 100**
Behelfsregenfallrohr / gewebeverstärkter Flexschlauch
DN 100, abschnittsweise je nach Rohbaufortschritt
anschliessen an Flachdachablauf, anbringen an Decken,
Wände / Stützen mit Fallrohrschellen, anschließen an
Standrohr / Grundleitung und später abschnittsweise
wieder beseitigen. Befestigung an dem Baugerüst.

Durchmesser: 100 mm

Aufteilung:

| Dach: | 90 m |
| --- | --- |
| Staffelgeschoss: | 165 m |

Einbauort: Eis 2  Tower- Dach
Menge: 255,000 m

**2.2.60 Attikaabdeckung, Fassadenschutz, provisorisch**
Herzustellen ist ein Regenschutz der Attika bestehend
aus einer USB-Platte befestigt auf der Attika mit Gefälle
nach innen, beitseitig mit einem Überstand von min. 20 cm
und einer wasserundurchlässigen Bekleidung an der Oberseite.

Aufteilung:

| Dach: | 90 m |
| --- | --- |
| Staffelgeschoss: | 75 m |

Einbauort: Eis 2  Tower- Dach und STG
Menge: 165,000 m

**2.2.70 Trocknen des Untergrundes**
Trocknen des Untergrundes, Oberflächenwasser
abschieben, Trocknung der Flächen mittels
Gasbrennereinsatz.

Ausführung nur auf ausdrückliche Anordnung
der örtlichen Bauüberwachung.

Aufteilung:

| Dach: | 200 m² |
| --- | --- |
| Staffelgeschoss: | 120 m² |

Einbauort: Eis 2  Tower- Dach und STG
Menge: 320,000 m2

#### Bereich 2.3 Flachdach (TOWER)

**2.3.10 Bitumenvoranstrich**
Bitumenvoranstrich mit aromatischem Lösungsmittel im
Streich-, Roll- oder Spritzverfahren gut deckend auf
den sauberen und trockenen Untergrund aufbringen.

Aufteilung:

| Dach: | 200 m² |
| --- | --- |
| Staffelgeschoss: | 120 m² |

Leitfabrikat: für Dach Bauder BIT EM-VP o. glw.
Leitfabrikat: für Staffelgeschoss BAUDER Super AL-E PLUS  o. glw.
Angebotenes Fabrikat: '..........................................' vom Bieter einzutragen

Einbauort: Eis 2  Tower- Dach
Menge: 320,000 m2

**2.3.20 Dampfsperre 1-lagig**
1.lg Dachabdichtungslage entsprechend den Anforderungen
Liefern und einbauen. Notabdichtung / Dampfsperre bestehend
aus einer aus Elastomerbitumen-Schweißbahn
DIN 52133 - PYE PV 200 S5, güteüberwacht und vollflächig,
luftdicht und wasserführend verklebt. Herstellen
von Attika-, Wand-, Bauteilanschluss und Hochführung
an aufgehenden Bauteilen sind in Sonderposition.

Aufteilung:

| Dach: | 200 m² |
| --- | --- |
| Staffelgeschoss: | 120 m² |

Leitfabrikat: Bauder FLEX DNA  o. glw.
Angebotenes Fabrikat: '..........................................' vom Bieter einzutragen

Einbauort: Eis 2  Tower- Dach
Menge: 320,000 m2

**2.3.30 Treppenhaus- und Aufzugsschacht- und Bauteilanschluss Dampfsperrschweißbahn**
Herstellen von Bitumenvoranstrich und Dampfsperre
TH- und Aufzugsschacht und Bauteilanschluss inkl. an allen Anschlüssen,
mindestens bis zur Oberkante des Schachtes (ca.75 cm
Wand-Abwicklung seitlich und oben), sowie der anarbeiten
in den Innen- und Außenecken.

Aufteilung:

Treppenhaus  17 m

Siehe folgende Plananlage:
- 240118_EIS2_5_AR_HH_DT_DA_6105_P_2
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Menge: 17,000 m

**2.3.40 Ausbesserung Beschädigungen Notabdichtung/Dampfsperre**
Ausbessern von Fehlstellen | Beschädigungen in der
Notabdichtung zur Herstellung einer verlegereifen Oberfläche
(Fehlstellen als Kleinflächen),
Ausführung nach Rücksprache mit der Bauleitung
und gemeinsamem Aufmaß, Kalkulationsgrundlage:

Flächen der Fehlstellen: grobe Schätzung

Siehe folgende Plananlage:
-240118_EIS2_5_AR_GES_DT_DA_6101_P_2

Angebotenes Fabrikat: '..........................................' vom Bieter einzutragen

Einbauort: Eis 2  Tower- Dach und STG
Menge: 100,000 m2

**2.3.50 Dachdämmung, Schaumglasplatten T3, K2, d=200 mm WLG 037**
Wärmedämmschicht als Dämmschicht, aus Schaumglas in Platten,
DIN EN 13163, Anwendungsgebiet DIN 4108-10 DAA/dh, sehr
hohe Druckbelastbarkeit - ds, Bemessungswert der Wärmeleitfähigkeit
max. 0,037 W/(mK), Baustoffklasse  A1 DIN 4102-1 und EN 13501-1
(nicht-brennbar), mit Stufenfalz, streifenweise oder je nach
Windsogbelastung vollflächig kalt kleben.

Inkl. aller erforderlichen Zuschnitte im Anschluss an
begrenzende Bauteile. Inkl. Auffüllen von Fehlstellen
mit geeignetem Füllmaterial.

Einschließlich Anarbeiten der Dämmschicht an
Durchdringungen (Lichtkuppel, Lüftungsrohre etc.).
Einschließlich Kehl- und Gratplatten und sonstiger

Formstücke. Mittlere Dicke 200  mm

Leitfabrikat: Foamglas T3+ o. glw.

Angebotenes Fabrikat: '..........................................' vom Bieter einzutragen

Einbauort: Eis 2  Tower- Dach
Menge: 200,000 m2

**2.3.60 Abdichtung 2-lagig PYE-G200 KSP3,5 und PYP-KTP S5**
*** Grundposition ZZ 28.0
Bituminöse Dachabdichtung, 2-lagig, Beanspruchungsklasse
I A, Dachneigung 0 %. Erste und zweite Lage der
Abdichtung liefern und nach Herstellervorgaben vollflächig, luftdicht
aufschweißen bzw. Nähte schließen.

1. Lage aus Bitumenbahnen, Kaltselbstklebende
Polymerbitumenbahn DIN EN 13707 - PYE-G200 KSP3,5
mit Kombinationsträgereinlage mit überwiegendem
Glasanteil als Unterlagesbahn, Anwendungstyp DIN V
20000-201 DU, Eigenschaftsklasse E1, kraftschlüssig auf
Dämmung.

2. Lage aus Bitumenbahnen, Plasto-elastische
hochwärmestandfeste Schweißbahn.
DIN EN 13707 - PYP-KTP S5 Anwendungstyp
DIN V 20000-201 DO, Eigenschaftsklasse E1,
vollflächig schweißen, durchwurzelungsfest nach
FLL-Verfahren, durchwurzelungsfest nach FLL mit
werkseitiger Abstreuung aus Schiefersplitt.

Bauteil aus Stahlbeton.
Anschlüsse an Rinnen, Durchdringungen und Aufgehende
Bauteile sind in dieser Position enthalten.

Siehe folgende Plananlagen:
-240118_EIS2_5_AR_HH_DT_DA_6105_P_2

Leitfabrikat:
Untere Lage: Bauder TEC KSA VL 35 Elastomerbitumen o. glw.

Angebotene untere Lage: '..........................................' vom Bieter einzutragen

Leitfabrikat:
Obere Lage: Bauder Diamant wurzelschutzmittelfrei o. glw.

Angebotene obere Lage: '..........................................' vom Bieter einzutragen

Einbauort: Eis 2  Tower- Dach
Menge: 200,000 m2

**2.3.70 Dachabdichtung einlagig Kunststoff**
*** Wahlposition ZZ 28.1
Kunststoffdachbahn, als einlagige Abdichtung, d=1,5 mm
Leistungs- und Funktionsanforderungen:
- Wurzel- und rhizomfest nach FLL-Richtlinien und DIN EN 13948
- Resistent gegen Mikroorganismen, Ouecken und Rotalgen
- Baustoffklasse DIN 4102-1:B2
liefern, auf den Untergrund lose verlegen und mit Vlieskleber
streifenweise verkleben. Die Nahtbereiche sind nach der
Verlegeanleitung gem. Herstellervorgaben zu überlappen,
vorzubereiten und mit Heißluft homogen und kapillarfrei zu
verschweißen. Kopfstoßbereiche sind stumpf zu stoßen und
zusätzlich mit einem Deckstreifen, Zuschnitt: ca. 20 cm, zu
überschweißen.

Leitfabrikat: BauderTHERMOPLAN T o. glw.
Angebotenes Fabrikat: '..........................................' vom Bieter einzutragen

Einbauort: Eis 2  Tower- Dach
Menge: 200,000 m2

**2.3.80 Treppenhaus- und Aufzugsschachtwand Dämmung hochführen, h= ca. 75 cm, d=16 cm**
Herstellen der senkrechten Dämmung von TH- und
Aufzugsschachtwänden. Diese Position beinhaltet: Liefern
und hochführen der Dämmung, dicht gestoßen verlegen
windsogsicher nach Herstellervorgabe.  (ca.75 cm Wand-
Abwicklung seitlich und oben), sowie Anarbeiten
in den Innen- und Außenecken.

Hinweis: Die Dämmungstyp ist identisch wie
Flachdachdämmung.

Hinweis: Die Dämmungstyp ist identisch wie
Flachdachdämmung.

Aufteilung:

Treppenhaus  17 m

Siehe folgende Plananlage:
- 240118_EIS2_5_AR_HH_DT_DA_6105_P_2
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Wärmegedämmte Beton-Attika für Warmdach.
Attikaabdeckung aus Blech einschließlich
Holzwerkstoffplatte (d=25 mm, nichtbrennbar, Brandschutzklasse A2).
Höhe Attikaabschluss ca. h = 50 cm
(Höhe gerechnet ab Dachabdichtung der Fläche).
Ausführung wie folgt:
- Attikafläche mit Elastomerbitumen-Voranstrich grundieren.
- Dampfsperrbahn der Dachfläche bis zur Außenkante der Attika aufschweißen.
- Kronendämmung (Fa.Porotect o.glw) aus druckbelastbare und nicht-brennbare Dämmplatte 035 DAA dh, d=80mm, und Abstandshölzern unterbauen und fachgerecht auf der Attikakrone befestigen (Berechnungsgrundlage DIN EN 1991-1-4). Gefälle in die Richtung Gründach ist 2%.
- Nach Verlegung der Wärmedämmung der Fläche und der 1. Abdichtungslage Dämmstoffplatten wie in der Fläche, bestehend aus EPS WLG 035, d= ca. 160mm, in der Senkrechten verlegen und aufkleben bzw. fixieren. (Inkl. der Position) Dafür erforderlichenfalls vorher den Untergrund mit Quarzsand absanden.
- Dämmstoffkeil aus z. B. EPS, mindestens 5x5 cm, verlegen und auf der 1. Abdichtungslage fixieren.
- Streifen aus Elastomerbitumen-Kaltselbstklebebahn ca. b = 120 cm, von der Außenseite der Attika bis vor den Keil aufkleben.
- Oberlage bis Vorderkante Keil aufschweißen. Streifen der Oberlage, ca. b = 120 cm, bis vor den Keil aufschweißen und auf der Holzwerkstoffplatte mit Breitkopfstiften nageln.
- Stärke von d = 30 mm aufweisen. Die Verankerung erfolgt mit Schrauben (d = 4,2 mm).
- Diese sind in Abständen von < 25 cm anzuordnen. (Siehe TWP)
Siehe folgende Plananlage:
-240118_EIS2_5_AR_GES_DT_DA_6101_P_2

Angebotenes Fabrikat: '..........................................' vom Bieter einzutragen

Einbauort: Eis 2  Riegel- Dach
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Menge: 17,000 m

**2.3.90 nichtbrennbare Bohle, 24 x 60 mm**
nichtbrennbare Bohle für die Dachecke.
Bohle mit einer Dicke von d=24 mm, scharfkantig
und imprägniert 24 x 60 mm, wie Attikabohle.

Inkl. Liefern und Anbringen der zweite Dichtungsebene
auf die Bohle. (Siehe Detailplanung)

Siehe folgende Plananlage:
-240118_EIS2_5_AR_GES_DT_DA_6109_P_1

Leitfabrikat für Attikabohle: Porotect Attikabohle A2 o. glw.
Leitfabrikat für 2. Dichtungsebene: Illbruck ME110 o. glw.

Einbauort: Eis 2  Tower- Dach - Deckenrand der Aufzugsüberfahrt
Menge: 7,000 m

**2.3.100 Attikaabschluss, gedämmt, h=50 cm, mit Kronendämmung, b= ca. 260 mm (Z: ca.1100 mm)**
In dieser Position wird die Erstellung des wärmegedämmten
Beton-Attikas für Warmdach zusammengefasst, einschließlich
Lieferung und Montage der nichtbrennbare Attikabohle (d=30 mm,
Brandschutzklasse A1),  druckbelastbare Dämmplatte (mit integriertem
Gefälle)

Höhe Attikaabschluss
ca. h = 50 cm. (Höhe gerechnet ab Dachabdichtung der Fläche).

Ausführung wie folgt:
- Attikafläche mit Elastomerbitumen-Voranstrich grundieren.
- Dampfsperrbahn der Dachfläche bis zur Außenkante der Attika aufschweißen.
Attikawand:
- Nach Verlegung der Wärmedämmung der Dachfläche und der 1. Abdichtungslage Dämmstoffplatten, wie auf der Dachfläche, bestehend aus Schaumglas WLG 037, d= ca. 160 mm, in der Senkrechten verlegen und aufkleben bzw. fixieren. Falls erforderlich vorher den Untergrund mit Quarzsand absanden.
- Dämmstoffkeil aus z. B. Schaumglas WLG 037, mindestens 5x5 cm, im Ixelbereich verlegen und auf der 1. Abdichtungslage fixieren.
- Streifen aus Elastomerbitumen-Kaltselbstklebebahn (2-lagige Abdichtung) ca. b = 120 cm, vom Dämmkeil bis zur Außenseite der Attika hochführen bzw. aufkleben.
- Oberlage genauso bis Vorderkante Keil aufschweißen.
- Streifen der Oberlage, ca. b = 120 cm,  auf der Holzwerkstoffplatte mit Breitkopfstiften nageln.
- Achtung: Gemäß der aktuellen Tragwerksplanung muss die Verankerung mit Schrauben (d = 4,2 mm) erfolgen und diese in Abständen von < 25 cm angeordnet werden.
Attikakopf:
- Kronendämmung (druckbelastbare und nicht-brennbare Dämmplatte) wird mit einer Dicke von 70 mm (i. M.) direkt auf die Stahlbeton / Attikakrone befestigen befestigt. (Berechnungsgrundlage DIN EN 1991-1-4). Hierbei ist  eine 5% Gefällebildung in die Richtung Gründach ist erforderlich.
- Auf die druckbelastbare Dämmplatte wird die nicht brennbare Attikabohle (30 mm) befestigt.
- Befestigung erfolgt gemäß Windsogberechnung sowie Tragwerksplanung. Alle Befestigungsmittel sind in dieser Position inklusiv.
Gemäß Detail-6101 müssen Stahlwinkel mit den Aufmaßen
120x120x10 alle 60 cm als Befestigungsgrund angebracht
werden. Stahlwinkel sind in gesonderter Position.

Leitfabrikat für Attikabohle: Fa. Porotect Attikabohle o. glw.
Leitfabrikat für druckbelastbare Dämmplatte:  Fa. Porotect
Leitfabrikat für Schaumglasdämmplatte:  Fa. Foamglas o. glw.

Siehe folgende Plananlage:
-240118_EIS2_5_AR_GES_DT_DA_6101_P_2

Angebotenes Fabrikat: '..........................................' vom Bieter einzutragen

Einbauort: Eis 2  Tower- Dach
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Menge: 80,000 m

**2.3.110 Stahlwinkel 120/120/10 mm, verzinkt**
Lieferung und fachgerechte Montage der Stahlwinkel
an der Stirnseite der Dachattika um eine Befestigungsgrund
für Holzplatte zu erstellen. Inkl. Alle Befestigungsmittel.

| Abmessung: | 120/120/10mm |
| --- | --- |
| Material: | Stahl, feuerverzinkt |
| Abstand der Stahlwinkel: | 60 cm |

Einbauort: Eis 2  Riegel- Dach
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Menge: 49,000 Stk
- 49, DIN 276-1 2008-12: 351; DIN 276 2018-12: 351
DIN 276-1 2008-12: 351
DIN 276 2018-12: 351

**2.3.120 Anschluss der Abdichtung an Rohrdurchführung, DN 100**
*** Bedarfsposition ohne GB
Anschluss der Abdichtung aus Bitumenbahnen, an
Rohrdurchführung mit Flüssigkunststoffabdichtung.
Durchmesser der Rohrdurchführung ca. DN 100 cm.

Leistung bestehend aus:
- Rohrdurchführung reinigen, aufrauen und grundieren, bis >= 15 cm über OK Oberlage.
- Ränder sowie Abgrenzungen der Flüssigkunststoffabdichtung mit Krepp-Band abkleben.
- Primern / Grundieren der Oberlage und der Aufkantung
- Flüssigkunststoffabdichtung auftragen und zugeschnittenes Spezialvlies mit Überdeckung vollflächig und hohlraumfrei einbetten. Die Überdeckungen an den Kontaktflächen zueinander mit Flüssigkunststoffabdichtung belegen.
- Flüssigkunststoffabdichtung auf das Spezialvlies auftragen, Verbrauch und Trockenschichtdicke gemäß Herstellervorschrift.
- Krepp-Band vor dem Aushärten entfernen.
- Auf die ausgehärtete Oberfläche zusätzlich eine
Schicht der Flüssigkunststoffabdichtung auftragen und
mit der Bestreuung im Farbton der Oberlage deckend abstreuen.

Angebotenes Fabrikat: '..........................................' vom Bieter einzutragen

Einbauort: Eis 2  Riegel- Dach
Menge: 2,000 Stk

**2.3.130 Anschluss Abdichtung an Ablauf, DN 100**
*** Bedarfsposition ohne GB
Anschluss der Abdichtung aus Bitumenbahnen, an
Attikaablauf, mit Los-Festflansch-Konstruktion einschl.
Verstärkungslage, DN 100.
Leistung bestehend aus Anschluss Dampfsperre und
Anschluss der Oberlagen

Angebotenes Fabrikat: '..........................................' vom Bieter einzutragen

Einbauort: Eis 2  Tower- Dach
Menge: 2,000 Stk

**2.3.140 Dämmkeil für die Ixelbereiche (ca. 5 x 5 cm)**
In Attika-Kehlen und Kehlen entlang aufgehender Bauteile
werden Dämmkeil (5x5 cm) angebracht. inkl. die
Befestigung und die Verschweißung mit der Abdichtung.

Material: Schaumglas T3+ o. glw
Größe: ca. 5 x 5 cm

Siehe folgende Plananlage:
-240118_EIS2_5_AR_HH_DT_DA_6105_P_2
-240118_EIS2_5_AR_GES_DT_DA_6101_P_2

angebotenes Fabrikat: '..........................................' vom Bieter einzutragen

Einbauort: Eis 2  Tower- Dach, Umfang Aufzugsschacht und
Schachtentrauchung, Dachrand (Attika)
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Menge: 125,000 m

#### Bereich 2.4 Terrasse (TOWER)

**2.4.10 Anschluss an Fenster, Flüssigkunststoff, h= ca. 25 cm**
Anschluss der Terrassenabdichtung an den bauseitigen
Fensterblendrahmen einschließlich Säubern und Primern.
Fensterblendrahmen sind aus Kunststoff oder Aluminium.
Erstellung des Anschlusses aus Flüssigkunststoff
Einschließlich Ausführung in der Fensterleibung und
Anschluss an die bituminöse Abdichtung.

Anschlusshöhe:
h = bis ca.  250 mm

Einbauort: Eis 2  Tower- STG,  Fensterbereiche
Menge: 30,000 m

**2.4.20 Terrassendämmung, Steinwolle WLG 037, dAA, d=18 cm i. M.**
Terrassendämmplatten, Einbau nach Gefälleplan mit
mehrseitigem Gefälle hin zum Bodeneinlauf, Gefälle
mindestens 2,0 %, aus Steinwolle, nicht brennbar,
z.B DUROK 037, Fa. Rockwool o. glw.
Anwendungsklasse K2, harte Bedachung, Steinwolle
DAA dh, als Unterlage für nachbeschriebene Abdichtung,
pressgestoßen entsprechend Verlegeplan verlegen.

Inkl. aller erforderlichen Zuschnitte im Anschluss an
begrenzende Bauteile. Inkl. Auffüllen von Fehlstellen
mit geeignetem Füllmaterial. Kantenausbildung stumpf.

Typ gem. DIN EN 13165: Steinwolle dAA dh
Druckbelastbar, hoch wärmedämmend
Integrierte Zweischichtcharakteristik
Wärmeleitfähigkeit: 0,037 W/m2K
Brandschutzklasse: Euroklasse A1

Gefälle: >= 2%
Minimale Dicke: 165 mm
Mittlere Dicke: ca. 180 mm
Maximale Dicke: 220 mm

Leitfabrikat: z. B. DUROK 037, Fa. Rockwool o. glw.

Siehe folgende Plananlage:
-240118_EIS2_5_AR_HH_DT_DA_6306_P_1

Angebotenes Fabrikat: '..........................................' vom Bieter einzutragen

Einbauort: Eis 2  Tower- STG
Menge: 120,000 m2

**2.4.30 Abdichtung 2-lagig PYE KTG KSP 3 und PYE KTP 300 S5**
Bituminöse Abdichtung 2-lagig n. DIN 18531,
Beanspruchungsklasse I A, Neigung der Terrasse
2 %. Erste und zweite Lage der Abdichtung liefern
und nach Herstellervorgaben vollflächig, luftdicht
aufschweißen bzw. Nähte schließen.

1. Lage aus Elastomerbitumen Kaltselbstklebebahn
mit variablem Nahtverschlusse DIN EN 13707 - PY KTG KSP 3
mit Kombinationsträgereinlage mit überwiegendem
Glasanteil als Unterlagesbahn, Anwendungstyp DIN V
20000-201 DU, Eigenschaftsklasse E1, kraftschlüssig auf
Dämmung.

2. Lage aus Polymerbitumen-Schweißbahn mit einer mechanisch
extrem hochbelastbaren DIN EN 13707 - PYE KTP 300 S5 Anwendungstyp
DIN V 20000-201 DO, Eigenschaftsklasse E1,
vollflächig schweißen.

Bauteil aus Stahlbeton.
Anschlüsse an Durchdringungen und Aufgehende
Bauteile sind in dieser Position enthalten.

Siehe folgende Plananlagen:
-240118_EIS2_5_AR_HH_DT_DA_6306_P_1

Leitfabrikat:
Untere Lage: Bauder TEC KSA DUO 35 o. glw.

Angebotene untere Lage: '..........................................' vom Bieter einzutragen

Leitfabrikat:
Obere Lage: Bauder KARAT o. glw.

Angebotene obere Lage: '..........................................' vom Bieter einzutragen

Einbauort: Eis 2  Tower- STG
Menge: 120,000 m2

**2.4.40 ZUL 90°-Eckausbildung Wandanschluss Abdichtung**
Zulage: Eckausbildung zum Wandanschluss der Abdichtung, Höhe h
=80 cm, als Innen- oder Außenecke / 90°-Winkel.
Menge: 25,000 Stk

**2.4.50 Wandanschluss unter WDVS, gedämmt, h=50 cm**
Wandanschluss wärmegedämmt, unterhalb bauseitigem
WDVS- System, wie folgt herstellen:

Höhe Wandanschluss ca. h = ca. 45 - 50 cm
(Höhe gerechnet ab Dachabdichtung der Fläche).
- Wandfläche mit Elastomerbitumen-Voranstrich grundieren.
- Ausgleichs- und Dampfsperrbahn der Dachfläche/Terrassenfläche bis Oberkante des Anschlusses an der Wand vollflächig aufschweißen bzw. -kleben.
- Die Ausgleichs- und Dampfsperrbahn der Dachfläche wird an die Wand durch Klemmschiene befestigt.
- Die Klemmschiene muss so biegesteif sein, dass die Anschlussbahn durchgehend angedrückt wird.
- Befestigungsmittel sind aus nicht-rostendem Stahl auszuführen und mit einzukalkulieren.
- Inkl. dieser Position, oberseitige Versiegelung der Klemmschiene.
- Dämmstoffplatten aus Steinwolle 037 (nicht brennbare Dämmung), d=160mm, mit Stufenfalz, in Höhe des Anschlusses in der Senkrechten verlegen und aufkleben bzw. fixieren.
- Vor Verlegung der Dämmung der Fläche und der ersten Abdichtungslage der Fläche einen Dämmstoffkeil aus Steinwolle (nicht brennbare Dämmung), mindestens 5 x 5 cm, verlegen und unter der 1. Abdichtungslage fixieren.
- Streifen aus Elastomerbitumen-Kaltselbstklebebahn, b = 33 cm, vom Schenkel des Klemmprofils bis vor den Keil aufkleben.
- Oberlage bis Vorderkante Keil aufschweißen.Anschlussbahn bestreut oder Streifen der Oberlage, b = 33 cm, vom Schenkel des U-Profils bis vor den Keil aufschweißen.
Siehe folgende Plananlage:
-240118_EIS2_5_AR_HH_DT_DA_6306_P_1

Einbauort: Eis 2  Tower- SFG (Wandseite)
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Menge: 35,000 m

**2.4.60 Abschlussprofil mit Klemmprofil am Attikarand**
Montage von Abschlussprofil mit Klemmprofil am Attikarand.
Biegesteifes Profil gemäß Fachregeln aus Aluminium zur
mechanischen Befestigung / linienförmigen Fixierung der
Abdichtung.

Die Klemmschiene muss so biegesteif sein,
dass die Anschlussbahn durchgehend angedrückt wird.
Befestigungsmittel sind aus nicht-rostendem Stahl
auszuführen. Abschlussprofil nach Bemusterung AG.
Inkl. Erstellung des elastischen Fugenverschluss zu dem Attikakopf.

Oberfläche: Alu (nach Bemusterung AG)
Blendenhöhe: ca. 250 mm

Angebotenes Fabrikat: '..........................................' vom Bieter einzutragen

Siehe folgende Plananlage:
-240118_EIS2_5_AR_HH_DT_DA_6306_P_1

Einbauort: Eis 2  Tower- STG
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Menge: 70,000 m

**2.4.70 Attikaanschluss unter WDVS, gedämmt, h=85 cm**
Attikaanschluss wärmegedämmt, unterhalb bauseitigem WDVS- System.
Erstellung des Attikakopfes einschließlich druckbelastbare Dämmplatte
(nicht brennbar, mit integriertem 2% Gefälle, Mitteldicke ca. 12 cm) und nicht
brennbare Attikabohle (24 mm, Brandschutzklasse A2, windsogsicher nach
DIN EN 1991-1-4) Leitfabrikat für beide Produkten ist Fa. Porotect o. glw.

Höhe Wandanschluss ca. h = ca. 85 cm
(Höhe gerechnet ab Terrassenfläche).
- Wandfläche mit Elastomerbitumen-Voranstrich grundieren.
- Ausgleichs- und Dampfsperrbahn der Dachfläche/Terrassenfläche bis Oberkante des Anschlusses an der Wand vollflächig aufschweißen bzw. -kleben.
- Die Ausgleichs- und Dampfsperrbahn der Dachfläche wird an die Wand durch Klemmschiene befestigt.
- Die Klemmschiene muss so biegesteif sein, dass die Anschlussbahn durchgehend angedrückt wird.
- Befestigungsmittel sind aus nicht-rostendem Stahl auszuführen und mit einzukalkulieren.
- Inkl. dieser Position, oberseitige Versiegelung der Klemmschiene.
- Dämmstoffplatten aus Steinwolle (nicht brennbare Dämmung) d= ca. 100mm, mit Stufenfalz, in Höhe des Anschlusses in der Senkrechten verlegen und aufkleben bzw. fixieren.
- Nach Verlegung der Dämmung der Fläche und der ersten Abdichtungslage der Fläche einen Dämmstoffkeil aus Steinwolle (nicht brennbare Dämmung), mindestens 5 x 5 cm, verlegen und unter der 1. Abdichtungslage fixieren.
- Streifen aus Elastomerbitumen-Kaltselbstklebebahn, b = 33 cm, vom Schenkel des Klemmschiene / Abschlussprofil bis vor den Keil aufkleben.
- Oberlage bis Vorderkante Keil aufschweißen. Anschlussbahn bestreut oder Streifen der Oberlage, b = 33 cm, vom Schenkel des U-Profils bis vor den Keil aufschweißen.
Gemäß Detail-6304 müssen Stahlwinkel mit den Aufmaßen
120x120x10 alle 40 cm als Befestigungsgrund angebracht
werden. Stahlwinkel sind in gesonderter Position.

Leitfabrikat für Attikabohle:  Fa. Porotect Attikabohle A2 o. glw.
Leitfabrikat für Druckbelastbarbare Dämmplatte:  Fa. Porotect o. glw.

Siehe folgende Plananlage:
-240118_EIS2_5_AR_HH_DT_DA_6306_P_1

Einbauort: Eis 2  Tower- SFG (Attikaseite)
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Menge: 70,000 m

**2.4.80 Stahlwinkel 120/120/10mm, verzinkt**
Lieferung und fachgerechte Montage der Stahlwinkel
an der Stirnseite der Terrassenattika um eine Befestigungsgrund
für druckfeste Dämmplatte zu erstellen. Inkl. Alle Befestigungsmittel.

| Abmessung: | 120/120/10mm |
| --- | --- |
| Material: | Stahl, feuerverzinkt |
| Abstand der Stahlwinkel: | 40 cm |

Einbauort: Eis 2  Tower- Staffelgeschoss
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Menge: 178,000 Stk
- 178, DIN 276-1 2008-12: 351; DIN 276 2018-12: 351
DIN 276-1 2008-12: 351
DIN 276 2018-12: 351

**2.4.90 Bautenschutzmatte, d=6 mm**
Bautenschutzmatte, d=6 mm, auf fertigen Abdichtungen
bei Terrasse als Schutzlage. Stehendes Wasser ist
auszuschließen, ein Wasserablauf vom Oberflächenwasser
muss gewährleistet sein (jedoch mind. 2% Gefälle).

angebotenes Fabrikat: '..........................................' vom Bieter einzutragen

Einbauort: Eis 2  Tower- Staffelgeschoss
Menge: 120,000 m2

**2.4.100 Anschluss Abdichtung an Rohrdurchführung, DN 100**
*** Bezugsbeschreibung
Anschluss der Abdichtung aus Bitumenbahnen, an
Rohrdurchführung mit Flüssigkunststoffabdichtung.
Durchmesser der Rohrdurchführung ca. DN 100 cm.

Angebotenes Fabrikat: '..........................................' vom Bieter einzutragen

Einbauort: Eis 2  Tower- Staffelgeschoss
Menge: 4,000 Stk

**2.4.110 Anschluss Abdichtung an Rohrdurchführung, DN 70**
*** wie Position 2.4.100
DN 70
Menge: 2,000 Stk

#### Bereich 2.5 Absturzsicherung (TOWER)

**2.5.10 Absturzsicherung, ABS-Lock OnTop, Ø 24 mm**
*** Bezugsbeschreibung
Anschlageinrichtung ABS-Lock OnTop oder gleichwertig
Geprüft nach DIN EN 795:2012, Typ A und DIN CEN/TS 16415:2013
Zugelassen für bis zu 3 Personen gleichzeitig. Komplett aus Edelstahl
und Aluminium, inkl. Befestigungsmaterial. Inkl. permanenten
DataMatrixCode zur (DMC) eindeutigen Identifizierung des Produktes.
Auslesen des DMC auch nach der Abdichtung möglich. Befestigung
durch Aufschweißen auf Bitumen oder gewebeverstärkten
Kunststoffbahnen (typengleiches Dachhautmaterial bauseits).

Halterabstand als Einzelanschlagpunkt bis max. 7,5 m.
Die Dachkonstruktion zur Aufnahme der eingeleiteten Kräfte ist
bauseits zu prüfen.

Leitfabrikat: ABS-Lock OnTop o. glw.

Angebotenes Fabrikat: '..........................................' vom Bieter einzutragen

Einbauort: Eis 2  Tower- Dach
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Menge: 7,000 Stk

**2.5.20 Absturzsicherung, ABS-Lock OnTop, Ø 16 mm**
*** wie Position 2.5.10
Anschlagpunkt: Ø 16 mm.
Menge: 4,000 Stk

**2.5.30 Zubehör Absturzsicherung**
Zubehör liefern: Seilkomponenten, Seilsicherungssysteme
(Überfahrbar mit Gleitern), Begrenzung der auftretenden Kräfte,
ABS-Spannelemente und deren Montage.

Angebotenes Fabrikat: '..........................................' vom Bieter einzutragen

Einbauort: Eis 2  Tower- Dach
Menge: 1,000 Stk

**2.5.40 Endmontage der Seile und Zertifizierung**
Diese Position beinhaltet die Lieferung und Endmontage
des Spezial-Edelstahlseils (6 mm) inkl. der Lieferung und
Montage der Spannelemente, Limiter, Sicherungssysteme überfahrbar
und Seilzwischenhalter (für 6 mm und 8 mm).

Die weiteren Elemente inkl. der Seile wie folgt:

| 2 x | Spannelement Inkl. Befestigungsmaterial. |
| --- | --- |
| 3 x | Forcelimiter Inkl. Befestigungsmaterial. |
| 3 x | Sicherungssystem (6 mm) - voll überfahrbares Kurvenelement Inkl. Befestigungsmaterial. |
| 6 x | Sicherungssystem (6 mm) - Seilzwischenhalter für Kurven Inkl. Befestigungsmaterial. |
| 4 x | Verbindungselement zur Befestigung an einem / Anschlagpunkt zwischen zwei Seilenden oder zur / Errichtung einer T - Kreuzung |

Diese Position beinhaltet auch die Abnahme und Einweisung
der Seile. Die Abnahme und Einweisung erfolgt unmittelbar nach
der Endmontage gemäß Vorgabe durch den Hersteller
ohne gesonderte Anfahrt. einschl. Übergabe desausgefüllten
Wartungsbuches und dem Systemschild.

Hinweis: Bitte vor Bestellung Seillängen prüfen.

Einbauort: Eis 2  Riegel- Dach
Menge: 25,000 m

**2.5.50 Persönliche Schutzausrüstung**
Persönliche Schutzausrüstung gegen Absturz (PSAgA) bestehend aus:
- Auffanggurt nach DIN EN 361 (ABS Comfort o. glw.).
  Inkl. permanenten DataMatrixCode zur (DMC) eindeutigen Identifizierung des Produktes.
  Inkl. mitlaufendem Auffanggerät einschließlich beweglicher Führung, einstellbarem Seilkürzer und Bandfalldämpfer nach DIN EN 353-2 und DIN EN 358 (ABS Lanyard o. glw).
- Kantengeprüftes Kernmantelseil (Ø 12 mm, Länge gemäß Planung)
- Bandschlinge (100 cm) nach DIN EN 795 (ABS Anchor Loop o. glw.).
- Wahlweise inkl. Schutztasche oder Stahlblechkoffer.
- Seilsicherungssystem (ABS Lanyard o. glw.)
Montagedokumentation zur Übergabe an den Gebäudebetreiber
als Nachweis der korrekten Montage und Sicherstellung der
langfristigen Nutzbarkeit der Anschlageinrichtung.

Angebotenes Fabrikat: '..........................................' vom Bieter einzutragen

Einbauort: Eis 2  Tower- Dach
Menge: 2,000 Stk

#### Bereich 2.6 Lichtkuppeln und RDA-Anlagen (TOWER)

*Hinweis: Plananlage*
Dachpläne Tower:
-240118_EIS2_5_AR_HH_GR_DA_5114_P_2

Detailplanung Tower:
-240124_EIS2_5_AR_HH_DT_DA_6105_P_3
-240118_EIS2_5_AR_GES_DT_DA_6109_P_1
-240118_EIS2_5_AR_GES_DT_DA_6110_P_1
-240118_EIS2_5_AR_GES_DT_DA_6111_P_1

*Hinweis: Hinweis Systemprüfung nach EN 12101-2*
Hinweis Systemprüfung nach EN 12101-2
Es sind ausschließlich nach EN 12101-2 geprüfte Systeme
des Herstellers D+H anzubieten und auszuführen, bestehend
aus Lichtkuppel, Antrieb und Zentrale.

**2.6.10 Werkplanung RDA-Anlage**
*** Pauschalposition
Werkplanung für die RDA-Anlage, Kabelschema etc.,
u.a. müssen für den bauseitigen Elektriker aus der
Werkplanung die erforderlichen Zuleitungen (Art und
Anzahl) hervorgehen.
Menge: 1,000 psch

**2.6.20 Lichtkuppel mit RDA, U<=2,0 W/m² 150x150 cm, Treppenhaus**
*** Bezugsbeschreibung
Lichtkuppel öffenbar, mit Funktion als RDA-Anlage, ausgestattet mit
Antriebsmotorset, für Anschluss an RDA- Zentrale
mit Eignung als Dachausstieg, Mit Leiterhalterung.
Dachsockel aus verzinktem Stahlblech, innen wärmedämmend
bekleidet mit verblechter Mineralwolle, Euroklasse A1, nicht brennbar
nach EN 13501.
- Rohbauöffnung 1500x1500 mm
- Geschosshöhe: ca. 3,90m lichte Höhe
- Kuppelmaße nach Herstellerangaben
Funktion als:
- Treppenhausentrauchung
- Sicherheitsdachausstieg nach BG-Richtlinien
- Lichtkuppel mit mehrschaliger gewölbter Isolier-Verglasung
Mit 50 cm hohem wärmegedämmtem
Metallaufsatzkranz mit 100mm Dämmstoffstärke als
Sandwichkonstruktion (keine zusätzliche Dämmung mehr
von außen erforderlich).

Verglasung klar oder opak nach Wahl des AG.

Lichtkuppel / Metallaufsatzkranz mit Flansch für die
Dampfsperre und Klemmschiene (Los-Festflansch-
Konstruktion) für die Oberlagen.

Wärmeschutz:
- U-Wert: ca. 2.0 W/m²K *
Lichtkuppel ist ausgestattet mit  Antriebsmotorset und RDA-Zentrale.
Inkl. der Leistung: Dach/Lichtkuppel einen fachgerechten Anschluss mit
Dampfsperre und der Dachabdichtung.

Mit Zusatzausstattung: Leiterhalterung, so dass eine bauseitige Leiter mit
Einhängehaken vorgerüstet ist. Mit in den Aufsetzkranz integrierten
Wind-/ Regenmeldeeinrichtung  (in gesonderter Position).

Siehe folgende Plananlage:
-240118_EIS2_5_AR_GES_DT_DA_6109_P_1

Leitfabrikat: Alfred-Eichelberger Typ ASE-LK6 o. glw.

Angebotenes Fabrikat: '..........................................' vom Bieter einzutragen

Einbauort: Eis 2 Tower - Treppenhaus
Menge: 1,000 Stk

**2.6.30 Lichtkuppel mit RDA, U<=2,0 W/m² 175x53 cm, Treppenhaus**
*** wie Position 2.6.20
- Rohbauöffnung 1750x530 mm
Leitfabrikat: Alfred-Eichelberger Typ ASE-LK6 o. glw.

Angebotenes Fabrikat: '..........................................' vom Bieter einzutragen

Einbauort: Eis 2 Tower - Treppenhaus Flur
Menge: 1,000 Stk

**2.6.40 Lichtkuppel mit RDA, U<=2,0 W/m² 100x120 cm, Treppenhaus**
*** wie Position 2.6.20
- Rohbauöffnung 1000x1200 mm
Leitfabrikat: Alfred-Eichelberger Typ ASE-LK6 o. glw.

Angebotenes Fabrikat: '..........................................' vom Bieter einzutragen

Einbauort: Eis 2 Tower - Treppenhaus Flur
Menge: 1,000 Stk

**2.6.50 RDA-Zentrale für Lichtkuppel**
*** Pauschalposition
zur Ansteuerung von Rauchschutz-Druck-Anlagen
bestehend aus :
- Schaltschrankgehäuse aus Stahlblech mit Pulverbeschichtung
  in RAL 7035
- Wandbefestigungshalter

Anzeige- und Bedienelement:
- In der Schaltschranktür integriertes Touch-Panel für die Anzeige
  der Betriebszustände und Meldung sowie zur Bedienung durch den

  Betreiber und Service-Personal
- inkl. Auslösung, Reset und Einstellung von Komfortfunktionen
- Visualisierung einer Druckverlaufskurve

Funktionen:
- Steuerung inkl. Überwachung und Sicherheitsfunktion
- Permanente bzw. zyklische Überwachung der Komponenten und Leitungen
- Steuerungsinternes Störungs- und Ausfallkonzept zur Sicherstellung
  der maximalen Anlagenverfügbarkeit
- Anzeige von bis zu 20 aktiven Ereignissen im Klartext mit Datum und
  Zeitstempel
- Anzeige der letzten 50 Ereignisse im Klartext mit Datum und Zeitstempel
- Protokollierung aller Ereignisse (Alarm, Störung, etc.) mit Datum und
  Zeitstempel auf der Steuerung

Baugruppen inklusive:
- 1 Linie BMA-Auslösung inkl. Leitungsüberwachung auf
  Kurzschluss und Kabelbruch
- 1 Linie Auslösung Handbedienstelle inkl. Anzeige Alarm, Betriebsbereitschaft,
  Störung inkl. Leitungsüberwachung auf Kurzschluss und Kabelbruch
- 1 Linie Auslösung Rauchmelder inkl. Leitungsüberwachung auf Kurzschluss
  und Kabelbruch,
- 1 Ansteuerung (Freilauf-)Türschließer über 24 V Spannungsversorgung
- 1 Anschluss Blitzleuchte zur Alarmierung und Störungsanzeige
- 1 Anschluss Sirene zur Alarmierung
- 1 Ansteuerung Jalousieklappe Außenluftansaugung, stromlos geöffnet
- 1 Ansteuerung Abströmöffnung mit Überwachung Endlage geschlossen sowie
  automatischer, täglicher Funktionskontrolle, Rauchabzugsfunktion bei Störung
- 1 Anschluss Lüftungstaster mit Auf/Zu Bedienung, Automatische Schließfunktion
  nach 1 - 1440 min einstellbar, alternativ Tipp-Betrieb bei Quetschgefahr
- 1 Anschluss für Wind-Regen-Melder
- 1 Ventilatoransteuerung über Sicherheits-Frequenzumrichter, inkl. Ventilatorüberwachung
- Redundanz 2. Ventilatoransteuerung inkl. 2. Frequenzumrichter
- Überwachung Hauptventilator, Umschaltung auf Redundanz-Ventilator
- 1 Reparaturschalterüberwachung
- 1 Differenzdruck-Regelung über Differenzdrucktransmitter, inkl. Dauerüberwachung
- 1 Steckbarer Überspannungsableiter Typ 2 für dreiphasige Stromversorgungsnetze
  mit seperatem N und PE inkl. Fernmeldekontakt

Baugruppen optional:
- zusätzliche Alarmkontakte
- zusätzliche Linien Rauchmelder, BMA zur Auslösung von Etagenalarm
- Erweiterung Aufzugsschachtlüftung
- Erweiterung Zuluftsteuerung für Sommer- / Winterfall
- Redundanz der Steuerung, permanenter Abgleich zwischen Master-/Slavesteuerung inkl.

Plausibilitätsprüfung, Automatisches Umschalten
- zusätzliche Ansteuerung Abströmöffnungen/Etagenabströmöffnungen
- zusätzliche Anschlüsse/Einbau Differenzdrucktransmitter für Etagenabströmung
- Ventilatoransteuerung Etagenabströmung
- Anschluss Etagensteuerzentrale über Ring-Bus-System inkl. Spannungsversorgung
- Weitere Optionen auf Anfrage

Meldungen zur Weiterleitung:
- Störung/Betriebsbereitschaft über Wechslerkontakt
- Alarm über Wechslerkontakt

Schaltschrankabmessung auf Anfrage
Einspeisung 400 V, Überwachung durch Phasenwächter
Steuerspannung 24 V DC, Netzteil 3-phasig, dauerkurzschlussfest
Anzahl Ventilatoren: 2 St.
max. Ventilatorleistung: 11 kW
inkl. Frequenzumrichter u. externe Bremswiderstände

Leitfabrikat: D+H Deutschland GmbH o. glw.

Angebotenes Fabrikat: '..........................................' vom Bieter einzutragen

Einbauort: Eis 2  Tower
Menge: 1,000 psch

**2.6.60 Wind- und Regenmelder für RDA**
liefern und montieren aller erforderlichen Komponenten, inkl.Eindichtarbeiten oder Befestigungsmittel
- Wind- und Regensensor
- Montagewinkel für Sensor
- Wind-/Regenmeldezentrale zur Steuerung der RDA
 Bei einsetzendem Regen, Schnee oder Wind schließt die Anlageautomatisch. Windgeschwindigkeit und Einschaltverzögerungsind einstellbar.

Fabrikat '..........................................' vom Bieter einzutragen
Menge: 1,000 Stk

**2.6.70 Inbetriebnahme und Einweisung RDA**
Das Anschliessen der RDA-Anlage mit Lichtkuppel an die
Zuleitung erfolgt bauseits. Komplette RDA-Anlage mit
Lichtkuppel nach bauseitigem Anschluss an Zuleitungen
in Betrieb nehmen. Dazu ist die Einweisung in die RDA-Anlage
und Lichtkuppel dieses Titels.
Menge: 1,000 Stk

**2.6.80 Brandschutzzeichen, Rauchabzug, DIN 4066**
*** Bedarfsposition ohne GB
Die Schilder müssen in einer Höhe von (möglichst) zwei
Metern sicher befestigt und eindeutig erkennbar angebracht
werden. Dabei darf der Abstand des Schildes von der
jeweiligen Anlage nicht mehr als 10 Meter betragen.
- Gestalt: DIN 4066
- Text: Rauchabzug
- Material: selbstklebende Folie
- Format: 297 x 105 mm
- Konfektionierung: 1 Stück je VE
- Sicherheitsfarbe: Signalrot (RAL 3001)
- Hintergrund: weiß
Achtung: Anzahl gemäß Werkplanung RDA-Anlage
Menge: 3,000 Stk

**2.6.90 Lichtkuppel, U<=2,0 W/m², 104x104 cm, nicht öffenbar**
*** Bezugsbeschreibung
Lichtkuppel, rechteckig, 3schalig, rechteckig
durchsturzsicher gemäß GS-BAU 18, bestehend aus:

Wärmegedämmter Aufsetzkranz mit angeformter Tropfkante,
Kuppelabdeckung aus Acryl, klar, inkl. Beschläge,
alle Befestigungsmittel feuerverzinkt, einschl. fachgerechter
Anschluss an die Dachabdichtung.

- lichtes Öffnungsmaß: ca 104 x 104 cm
- Kuppelmaße nach Herstellerangaben
- Kuppelfarbe: Acryl, klar
- Kuppelart: 3-schalig, nicht öffenbar

Wärmeschutz:
- U-Wert Un, LK ~ <= 2,0 W / m² (Gesamtelement)
- g = 0,55 (Glas)

Siehe folgende Plananlage:
-240118_EIS2_5_AR_GES_DT_DA_6109_P_1

Leitfabrikat: Flachdachfenster Essersky o. glw.
Angebotenes Fabrikat: '..........................................' vom Bieter einzutragen

Einbauort: Eis 2  Tower- Dachgeschoss
Menge: 2,000 Stk

**2.6.100 Lichtkuppel, U<=2,0 W/m², 124x94 cm, nicht öffenbar**
*** wie Position 2.6.90
- Rohbauöffnung 1240x940 mm

Leitfabrikat: Flachdachfenster Essersky o.glw.
mit Elektroöffner Fumilux 24-J10

Angebotenes Fabrikat: '..........................................' vom Bieter einzutragen

Einbauort: Eis 2  Tower- Dachgeschoss
Menge: 1,000 Stk

**2.6.110 Alu-Schiebeleiter, 3,00-5,00 m**
*** Bedarfsposition ohne GB
Alu-Schiebeleiter zum Einhängen in vorgeschriebene
Lichtkuppel liefern, inkl. Zubehör.

Leiterträger für die stehende Lagerung der 2-teiligen
Schiebeleiter, vorgerichtet für Vorhängeschloss,
einschließlich Leiterträger Vorhängeschloss aus
Messing.

Leiter: Alu-Schiebeleiter
Höhe: ca. 3,00 bis 5,00m

Zubehör:
- Einhängehaken, verzinkt
- Leiterhalterung, verzinkt
Montage: Leiterhalterung an Massivwand nach
Rücksprache mit der örtlichen Bauleitung montieren.

angebotenes Fabrikat: '..........................................' vom Bieter einzutragen

Einbauort: Eis 2  Tower- Dach
Menge: 1,000 Stk

#### Bereich 2.7 Abdichtung TGA-Durchführungen (TOWER)

**2.7.10 Anschluss Abd. an Dachhaube Aufzug, 58x66cm, h=35cm**
Anschluss der Abdichtung an Dachhaube der
Aufzugsschachtentrauchung. Abmessungen Dachhaube im
Grundriss ca. 58/66cm

Ausführung erfolgt mit Dachbitumenbahn (Oberlage)
Untergrund Metall feuerverzinkt / Aluminium o. ä..
Dampfsperre an Klebeflansch anschließen und bis Oberkante
Dämmung hochführen, einschließlich Grundierung.
Anschlusshöhe ca. h=35cm (gerechnet von OK Abdichtung).

Einschließlich Anschließen Dampfsperre im
unteren Bereich, inkl. Eckformstücken, einschl. Grundierung.

Anmerkung: Montage durch Aufzugsbauer.

Siehe folgende Plananlage:
- 240118_EIS2_5_AR_HH_DT_DA_6105_P_2

Angebotenes Fabrikat: '..........................................' vom Bieter einzutragen

Einbauort: Eis 2  Tower- Dachgeschoss
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Menge: 2,000 Stk

**2.7.20 Montage und eindichten von TGA-Durchführung, ≥ 0,5 m²**
*** Bezugsbeschreibung
Die Einbauteile werden durch HLS-Gewerk bereitgestellt
und sind zu montieren und einzudichten. Die gelieferten
Einbauteile sind mit Flansch für eine Bitumenabdichtung
ausgestattet.

Anschlusshöhe ca. h=30-35 cm (gerechnet von OK Abdichtung),
Oberfläche anrauen und primern bzw. je nach Material
der TGA-Röhre.

Größe Durchbruch: 0,5 m² oder größer als 0,5 m² bis 1 m²

Siehe folgende Plananlage:
-240118_EIS2_5_AR_GES_DT_DA_6110_P_1

Einbauort: Eis 2  Tower- Hauptdach und Staffelgeschoss
Menge: 1,000 Stk

**2.7.30 Montage und eindichten von TGA-Durchführung, kleiner als 0,5 m²**
*** wie Position 2.7.20
Größe Durchbruch: kleiner als 0,5 m²
Menge: 6,000 Stk

#### Bereich 2.8 Attikaabdeckungen (TOWER)

**2.8.10 Attikaabdeckung, verzinkter Stahl, Z: ca.1100 mm, inkl. UK**
Attikaabdeckung aus verzinkter Stahl, 3-seitig, 4-fach gekantet,
mit 5% Gefälle.

Erstellung der Attikaabdeckung mit einer Unterkonstruktion von
2-fach gekantete Klemmhalter/Stoßverbinder (strang gepresstem
Aluminium) Auf die waagerechte Attikafläche druckfeste nicht brennbare
Dachdämmplatten und Attikabohle Befestigung muss korrosionsgeschützten
Schrauben  und Dübeln durchgeführt werden. Senkrechrechtes
Überdeckungsmaß, bzw. Überstände, Stoßfugenausbildung
gem. Fachregeln des Deutschen Dachdeckerhandwerks.

| Material: | verzinkter Stahl |
| --- | --- |
| Abwicklung: | 1100 mm |
| Materialdicke: | 3 mm |
| Zuschnitt | bis 1100 mm |
| Kantungen: | 4 |
| Gefälle: | 5% |
| Überstande: | min ca. 4,5 cm |
| Blendenhöhe (Innen, Außen): | ca.12 cm, ca. 16 cm |

Ausführung nach statisch-konstruktiven Erfordernissen. Mit Gefälle von
5% nach innen verlegen.

Siehe folgende Plananlage:
- 240118_EIS2_5_AR_GES_DT_DA_6102_P_1
- 240118_EIS2_5_AR_GES_DT_DA_6101_P_2

Angebotenes Fabrikat: '..........................................' vom Bieter einzutragen

Einbauort: Eis 2  Tower- Dach - Attikaabdeckung
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Menge: 70,000 m

**2.8.20 ZUL Eckausbildung, 90°,verzinkter Stahl, Z: ca.1100 mm**
Zulage: Eckausbildung (Innen- oder Außenecke) von
Attikaabdeckungen aus verzinkter Stahl. Konstruktionsaufbau
wie Vorposition.

Material : verzinkter Stahl
Materialdicke: 3 mm
Zuschnitt : 1100 mm
Ecken ca. 90 grd, Bleche auf Gehrung geschnitten.

Siehe folgende Plananlage:
-230928_EIS2_5_AR_GES_DT_DA_6101_P_0
-230928_EIS2_5_AR_GES_DT_DA_6102_P_0

Einbauort: Eis 2  Tower- Dach - Attikaabdeckung
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Menge: 16,000 Stk

**2.8.30 Kiesfangleiste Standard für Bitumen-Dichtungsbahnen, Höhe = ca. 70 mm**
Kiesfangleiste L-Form  ca. 70 mm für Bitumen-Dichtungsbahnen,
aus Aluminium EN AW-5005 (AlMg1) in Blechdicke 1,5 mm,
Höhe = ca. 70 mm, Abmessungen: ca. 70/90 x 3000 mm,
mit Drainlochung 4 x 25 mm und einem Lochabstand von
30 mm, Auflageschenkel (90 mm breit) gelocht.

Befestigung in den Z-Winkel (in gesonderter Position).

Siehe folgende Plananlage:
-240118_EIS2_5_AR_HH_DT_DA_6105_P_2

Angebotenes Fabrikat: '..........................................' vom Bieter einzutragen

Einbauort: Eis 2  Tower- Dach
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Menge: 16,000 m

**2.8.40 Tropfblech, 2-kantig, Titan-Zinkblech, Z: ca. 300mm**
Lieferung und Montage des Tropfblechs gemäß Statik
sowie Windsogberechnung (nach DIN EN 1991). Tropfblech soll
passend zur Dachabdichtung mit einem Zuschnitt von ca. 300 mm und
mit 2 Kantungen sein. Befestigung des Blechs wird in Randbohle-befestigte
Holzwerkstoffplatte erfolgen. Randbohle sowie Holzwerkstoffe in gesonderter
Position. Inkl. dieser Leistung: Abdichtungsarbeit, Anschlussbahn auf dem
Tropfblech sowie alle Befestigungsmaterial.

Siehe folgende Plananlage:
-240118_EIS2_5_AR_HH_DT_DA_6105_P_2

Angebotenes Fabrikat: '..........................................' vom Bieter einzutragen

Einbauort: Eis 2  Tower- Dach
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Menge: 16,000 m

**2.8.50 Z-Winkel, Stahl verzinkt, (16x13x16 cm)**
Z-Winkel um einen nicht brennbaren Befestigungsgrund
zu erstellen. Lieferung und Montage des Winkels aus Stahl
verzinkt, umlaufend  individuelle Anfertigung nach Aufmaß.

Inkl. Dimensionierung  und Befestigung (sowie Befestigungsmittel)
gemäß Statik und  Windsogberechnung.

Material : Stahl verzinkt
Materialdicke: ca. 0,8 mm
Z-Winkel Komplette Länge: ca. 16 x 13 x 16 cm

Siehe folgende Plananlage:
-240118_EIS2_5_AR_HH_DT_DA_6105_P_2

Angebotenes Fabrikat: '..........................................' vom Bieter einzutragen

Einbauort: Eis 2  Tower- Dach, Umfang Aufzugsschacht und
Schachtentrauchung, Dachrand (Attika), Brandwandbereich
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Menge: 20,000 m

**2.8.60 Abdeckung mit Wassernase, Titan-Zinkblech, Z: ca.1000 mm und druckbelastbare Dämmplatte d= ca. 15 cm**
Freie Endausbildung von Attikaabdeckungen aus verzinktem Stahl.
Vierfach gekantet, gemäß Detailzeichnung. Die Ansichtshöhe an der Fassade
entspricht der danebenliegenden Attika. Stahlblech, Zuschnitt 1000 mm, inkl. UK,
mit Tropfkante und Abdichtungsschicht unter des Profils.

Material : verzinktem Stahl
Materialdicke: 3 mm
Zuschnitt : 1000 mm
Gefälle: 5%
Blendenhöhe: ca. 16 cm

Inkl. 2. Dichtungsebene unter der Abdeckung durch Allwetterfolie
luft-, wind- und wasserdicht.

Leitfabrikat: Illbruck ME110 o.glw.

Inkl.Lieferung und Montage druckbelastbare Dämmplatte mit einer
Dicke von 10-15 cm (nicht brennbar), mit imtegriertem Gefälle (%5)
und mechanischen Befestigung n. Ang. aus der Windsogberechnung.

Leitfabrikat für Kronendämmung, Fa. Porotect o. glw.

Siehe folgende Plananlage:
-240118_EIS2_5_AR_GES_DT_DA_6109_P_1

Angebotenes Fabrikat: '..........................................' vom Bieter einzutragen
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Einbauort: Eis 2  Tower- Dachgeschoss
Menge: 9,000 m

**2.8.70 Attikaabdeckung, verzinkter Stahl, d=3 mm, Z: ca. 1100 mm**
Attikaabdeckung aus verzinkter Stahl, 3-seitig, 4-fach gekantet,
mit 2% Gefälle.

Erstellung der Attikaabdeckung mit einer Unterkonstruktion von
2-fach Halterungsbügel. Die UK wird auf die waagerechte Attikafläche
druckfeste nicht brennbare Dachdämmplatten und Attikabohle befestigt.
Befestigung muss korrosionsgeschützten  Schrauben  und Dübeln durchgeführt
werden. Senkrechrechtes Überdeckungsmaß, bzw. Überstände, Stoßfugenausbildung
gem. Fachregeln des Deutschen Dachdeckerhandwerks.

| Material: | verzinkter Stahl |
| --- | --- |
| Abwicklung: | 1100 mm |
| Materialdicke: | 3 mm |
| Zuschnitt | bis 1100 mm |
| Kantungen: | 4 |
| Gefälle: | 2% |
| Überstande: | min ca. 4,5 cm |
| Blendenhöhe (Innen, Außen): | ca.14 cm |

Ausführung nach statisch-konstruktiven Erfordernissen. Mit Gefälle von
2% nach innen verlegen.

Siehe folgende Plananlage:
-240118_EIS2_5_AR_HH_DT_DA_6306_P_1

Angebotenes Fabrikat: '..........................................' vom Bieter einzutragen

Einbauort: Eis 2  Tower- Attika / STG
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Menge: 70,000 m

**2.8.80 ZUL Eckausbildung, 90°, verzinkter Stahl, Z=ca. 1000 mm**
Zulage: Eckausbildung (Innen- oder Außenecke) von
Attikaabdeckungen aus verzinkter Stahl. Konstruktionsaufbau
wie Vorposition.

Material : verzinkter Stahl
Materialdicke: 3 mm
Zuschnitt : 1100 mm
Ecken ca. 90 grd, Bleche auf Gehrung geschnitten.

Siehe folgende Plananlage:
-240118_EIS2_5_AR_HH_DT_DA_6306_P_1

Angebotenes Fabrikat: '..........................................' vom Bieter einzutragen

Einbauort: Eis 2  Tower- Attika / STG
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Menge: 4,000 Stk

**2.8.90 ZUL Horizontal Außen- und Innenrundung, verzinkter Stahl, Z: ca. 1000 mm**
Zulage für Horizontal Außen- und Innenrundung von Attikaabdeckungen aus Alu.

Siehe folgende Plananlage:
-230928_EIS2_5_AR_HH_DT_DA_6306_P_0

Angebotenes Fabrikat: '..........................................' vom Bieter einzutragen

Einbauort: Eis 2  Tower- Attika / STG
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Menge: 4,000 Stk

**2.8.100 Erstellung Überstand/Tropfblech Loggien: Abtropfblech, Titan-Zinkblech, Z: ca. 420 mm, Attikabohle d=30 mm, A2**
*** Bedarfsposition ohne GB
Lieferung und Montage des Tropfblechs gemäß Statik
sowie Windsogberechnung (nach DIN EN 1991). Tropfblech soll
passend zu den Loggien mit einem Zuschnitt von ca. 420 mm und
mit 2 Kantungen sein. Befestigung des Blechs wird in nicht brennbare
Attikabohle erfolgen.

Lieferung und Montage der Attikabohle (d= ca. 30 mm, b= ca. 18 cm,
Brandschutzklasse A2) sowie Abdichtungsarbeit, Anschlussbahn auf
dem Tropfblech sowie alle Befestigungsmaterial sind inkl. dieser Position.

Befestigungsgrund mit  Stahlwinkel (120 x 150 x 10 mm, alle 40 cm) wurde in
gesonderter Position zusammengefasst.

Aufteilung:

| Loggia 1.OG: | ca. 5 m |
| --- | --- |
| Loggia 2-9.OG: | ca.105 m |

Leitfabrikat für nicht brennbare Bohle, Fa. Porotect Attikabohle o. glw.

Siehe folgende Plananlage:
-240124_EIS2_5_AR_HH_DT_LO_6308_P_3

Angebotenes Fabrikat: '..........................................' vom Bieter einzutragen

Einbauort: Eis 2  Tower - Loggien
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Menge: 110,000 m

**2.8.110 Stahlwinkel 120/150/10 mm, verzinkt**
*** Bedarfsposition ohne GB
Lieferung und fachgerechte Montage der Stahlwinkel
an der Stirnseite der Loggien um eine Befestigungsgrund
für Holzplatte zu erstellen. Inkl. Alle Befestigungsmittel.

| Abmessung: | 120/150/10mm |
| --- | --- |
| Material: | Stahl, feuerverzinkt |
| Abstand der Stahlwinkel: | 40 cm |

Siehe folgende Plananlage:
-240124_EIS2_5_AR_HH_DT_LO_6308_P_3

Einbauort: Eis 2  Tower- Loggien
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Menge: 275,000 Stk
- 275, DIN 276-1 2008-12: 351; DIN 276 2018-12: 351
DIN 276-1 2008-12: 351
DIN 276 2018-12: 351

#### Bereich 2.9 Entwässerungsabläufe (TOWER)

**2.9.10 Attikaablauf, DN 70, Hauptentwässerung (Terrasse)**
*** Bezugsbeschreibung
Lieferung und fachgerechte Montage der Terrassenentwässerungen.
Terrassenentwässerung aus Edelstahl zur Weiterleitung von
Regenwasser über Balkone oder Terrassen nicht brennbar,
gemäß Baustoffklasse A1.

55 mm Einbautiefe Klemmflansch für Bitumen Freispiegelströmung
DN 70,  Terrassenablauf mit geringer Einbautiefe, für Hauptentwässerung
mit Freispiegelströmung, Abflussleistung 5,0 l/s bei 35 mm Wasserhöhe auf
der Terrasse, mit Klemmflansch, als Los- und Festflanschkonstruktion, 45
Grad Aufkantung für Bitumen-Abdichtungsbahnen, Eingriffstiefe 55 mm,
mit Haube aus Edelstahl, nach DIN EN 1253, Leistungsnachweis mit
normgerechtem Prüfsystem mit 4,2 m nicht belüfteter Fallleitung gemäß
Systemdatenblatt.

| Material: | Edelstahl |
| --- | --- |
| Nennweite: | DN 70 |

Attikaablauf 2 cm vertieft einbauen, einschließlich dafür erforderlicher Leistungen,
z. B. Aussparen der Dämmung und Verschließen des Ringspaltes. Einschließlich
dem Verstopfen der bauseitigen rechteckigen Aussparung in der Rohbauattika mit
hydrophobierter Dämmung. Einschließlich Rohrverlängerung  L= ca. 600 - 700 mm,
zum Führen durch die Attika, einschließlich Anschließen an das Formstück / Fallrohr.

Leitfabrikat: Fa. ACO einschließlich sämtlicher erforderlicher
Komponenten o. glw.

Siehe folgende Plananlage:
-240118_EIS2_5_AR_RIE_DT_LO_6302_P_4

Angebotenes Fabrikat: '..........................................' vom Bieter einzutragen

Einbauort: Eis 2  Tower- Staffelgeschoss
Menge: 2,000 Stk

**2.9.20 Direkteinlauf Anschluss an Fallrohr für Loggien, DN 100**
Lieferung und fachgerechte Montage der Balkondirektabläufe.
Der Balkondirektablauf Auslauf senkrecht, für Abdichtung mit
Flüssigkunststoffen / Verbundabdichtungen, für Belag von 2 - 3 mm,
nach DIN EN 1253 mit erhöhtem Qualitätsstandard gemäß
RAL-Gütezeichen GZ-694, aus Stahl feuerverzinkt, mit langlebiger
Beschichtung gemäß DIN EN ISO 2178 auf Basis einer
2K-Epoxid-Kombination.

inkl. Siebeinheit und im Bereich der Entwässerung: Flüssigabdichtung
gem. DIN 18195

Leitfabrikat: Fa. LORO DN100 Serie GF, zweiteilig mit Siebeinheit o. glw.
einschließlich sämtlicher erforderlicher Komponenten.
Leitfabrikat für Flüssigabdichtung:  TRIFLEX BTS-P o. glw.

Siehe folgende Plananlage:
-240124_EIS2_5_AR_HH_DT_LO_6308_P_3

Angebotenes Fabrikat: '..........................................' vom Bieter einzutragen

Einbauort: Eis 2  Tower- STG / Loggien
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Menge: 18,000 Stk

**2.9.30 Direkteinlauf Anschluss an Fallrohr für Loggien, DN 100**
Lieferung und fachgerechte Montage der Balkondirektabläufe.
Der Balkondirektablauf-Etageneinsatzeinheit mit Anschlussmanschette
aus Bitumen/EPDM-Verbund, nach DIN EN 1253 mit erhöhtem
Qualitätsstandard gemäß RAL-Gütezeichen, aus Stahl, feuerverzinkt,
langlebige Innenbeschichtung gemäß DIN EN ISO 2178 auf Basis
einer 2K-Epoxid-Kombination,

inkl.  Etageneinsatz (für Aufbauhöhe 60 - 120 mm), Anschlussmanschette,
Klemmring mit Entwässerungsöffnungen (DN 100) und Siebeinheit.
Flüssigabdichtung gem. DIN 18195.

Leitfabrikat:  Fa. LORO DN 100 Serie H, zweiteilig mit Siebeinheit o. glw.
einschließlich sämtlicher erforderlicher Komponenten.
Leitfabrikat für Flüssigabdichtung:  TRIFLEX BTS-P o. glw.

Siehe folgende Plananlage:
-240124_EIS2_5_AR_HH_DT_LO_6309_P_4

Angebotenes Fabrikat: '..........................................' vom Bieter einzutragen

Einbauort: Eis 2  Tower- 1.OG / Loggia
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Menge: 2,000 Stk

**2.9.40 Attikaablauf, DN 100, Hauptentwässerung (Terrasse)**
*** wie Position 2.9.10
DN 100

Einbauort: Eis 2  Tower- Staffelgeschoss

Siehe folgende Plananlage:
-240118_EIS2_5_AR_GES_DT_DA_6112_P_1
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Menge: 2,000 Stk

**2.9.50 Attikaablauf, DN 100, Kaskadenentwässerung Mehrgeschossablauf, Hauptentwässerung**
Lieferung und fachgerechte Montage der Attikaabläufe.
Attikaablauf (Dach) Edelstahl 55 mm Einbautiefe Klemmflansch
für Bitumen Freispiegelströmung DN 100, Attikaablauf mit geringer
Einbautiefe, für Hauptentwässerung mit Freispiegelströmung,
Abflussleistung 4,9 l/s bei 35 mm Wasserhöhe auf dem Dach,
mit Klemmflansch, als Los- und Festflanschkonstruktion, 45 Grad
Aufkantung für Bitumen Abdichtungsbahnen, Eingriffstiefe 55 mm,
mit Haube aus Edelstahl, nach DIN EN 1253, Leistungsnachweis
mit normgerechtem Prüfsystem mit 4,2 m nicht belüfteter Fallleitung
gemäß Systemdatenblatt.

| Material: | Edelstahl |
| --- | --- |
| Nennweite: | DN 100 |

Attikaablauf 2 cm vertieft einbauen, einschließlich dafür erforderlicher
Leistungen, z. B. Aussparen der Dämmung und Verschließen des
Ringspaltes. . Einschließlich dem Verstopfen der bauseitigen
rechteckigen Aussparung in der Rohbauattika mit
hydrophobierter Dämmung. Einschließlich Rohrverlängerung
L= ca. 500 - 800 mm, zum Führen durch die Attika, einschließlich
Anschließen an das Formstück / Fallrohr.

Einschließlich der Montage der 2x Belüftungsstücke für den Ablauf
vom Dach und Staffelgeschoss,1x Reinigungsrohr sowie des Montage
Umlenkformstücks (DN 100) in der Dachterrasse. In der Leitung ist es
auch den Leitung für einen anpassenden direkten Mehrgeschossablauf
zu berechnen.

Siehe folgende Plananlage:
-240118_EIS2_5_AR_GES_DT_DA_6102_P_1
-240118_EIS2_5_AR_HH_GR_DA_5114_P_2

Leitfabrikat: Fa. ACO, o. glw. einschließlich sämtlicher erforderlicher Komponenten

Angebotenes Fabrikat: '..........................................' vom Bieter einzutragen
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Einbauort: Eis 2  Tower- Dach / Staffelgeschoss
Menge: 2,000 Stk

**2.9.60 Loggien-Notablauf mit Speier, DN 50 (1-9.OG)**
Lieferung und fachgerechte Montage der Notabläufe
 als Notablauf DN 50, wie folgt:
- Abfluss: 3,5 l/s
- Wassermöhe: 75 mm
- mit belüfteter Abdeckhaube

Speierlänge: ca. 70 cm zusätzlich 2 Bogen.

Siehe folgende Plananlage:
-240124_EIS2_5_AR_HH_DT_LO_6308_P_3
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Leitfabrikat: Loro E Seriie als Speier o. glw.

Angebotenes Fabrikat: '..........................................' vom Bieter einzutragen

Einbauort: Eis 2  Tower- 1.OG/ Loggien
Menge: 20,000 Stk

**2.9.70 Notentwässerung, DN 100, Speier**
Lieferung und fachgerechte Montage der Notentwässerungen.
- Als Notentwässerung
- DN 100 mit Aufsatzrahmen rund mit Anstauring für Notüberlauf Entwässerung über Speier
- Mit Stauwehr
- Einschließlich systemzugehörigem Speier
Speierlänge: ca. 70 cm

Inkl. Festflasch, Losflansch, Abdichtungsarbeiten, Befestigung
des Speiers mittels Dämmstoffdübel und und Verschließen des
Ringspaltes. Beide Bitumenabdichtungslagen müssen im Festflansch
eingeklemmt werden.

Leitfabrikat: Fa. ACO für Notentwässerung
einschließlich sämtlicher erforderlicher Komponenten o. glw.

Angebotenes Fabrikat: '..........................................' vom Bieter einzutragen

Einbauort: Eis 2  Tower- STG
Menge: 2,000 Stk

**2.9.80 Notentwässerung, DN 100, Speier**
Lieferung und fachgerechte Montage der Notentwässerungen.
- Als Notentwässerung
- DN 100 mit Aufsatzrahmen rund mit Anstauring für Notüberlauf Entwässerung über Speier
- Mit Stauwehr
- Einschließlich systemzugehörigem Speier
Speierlänge: ca. 80 cm

Inkl. Festflasch, Losflansch, Abdichtungsarbeiten, Befestigung
des Speiers mittels Dämmstoffdübel und und Verschließen des
Ringspaltes. Beide Bitumenabdichtungslagen müssen im Festflansch
eingeklemmt werden.

Siehe folgende Plananlage:
-240118_EIS2_5_AR_GES_DT_DA_6102_P_1

Leitfabrikat: Fa. ACO für Notentwässerung
einschließlich sämtlicher erforderlicher Komponenten o. glw.

Angebotenes Fabrikat: '..........................................' vom Bieter einzutragen
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Einbauort: Eis 2  Tower- Dach/STG
Menge: 4,000 Stk

#### Bereich 2.10 Fallrohre (TOWER)

*Hinweis: Ausführungsbeschreibung Fallrohre:*
Dieser Titel beinhaltet die Ausführung von Fallrohren aus
Zinkblech und feuerverzinktem Stahl.
Es kommen dabei folgende Situationen vor:
- Fallrohre, die an die Attikaabläufe des Flachdaches sowie an die Terrassenabläufe angeschlossen werden und über die Gebäudehöhe nach unten geführt werden (Zink).
- Fallrohre, die jeweils in Einzellängen zwischen den Loggien sowie die Terrasse der Geschosse ausgeführt werden. Diese Fallrohre werden an die bauseitigen Loggien- Direkteinläufe - die in die Loggien einbetoniert sind - angeschlossen (Anschluss jeweils oben und unten aus feuerverzinktem Stahl).

**2.10.10 Fallrohr, rund, Titan-Zinkblech, DN 70**
*** Bezugsbeschreibung
Fallrohr, rund, für Dachentwässerungsanlagen,
Dachrinnen etc., inkl. der Rohrschellen mit doppeltem
Scharnier, sowie aller Zubehör- und  Befestigungsteile.
Befestigen durch das bauseitige mit dem klinkerriemchen
belegten Wärmedämmverbundsystem ca. d=20,5 cm
hindurch  in zum System des WDVS gehörige bauseitige
Montagequader mit dafür geeigneten Dübeln.

| Material: | Titan-Zinkblech |
| --- | --- |
| Blechdicke: | 0,7 mm |
| Nenngröße: | DN 70 |
| Nahtausführung: | Klasse X |

Produkt Fallrohre (Zinkblech) '..........................................' vom Bieter einzutragen
Menge: 90,000 m

**2.10.20 Fallrohr, rund, Titan-Zinkblech, DN 100**
*** wie Position 2.10.10
Nenngröße : DN 100
Menge: 162,000 m

**2.10.30 Fallrohr, rund, feuerverzinktem Stahl, DN 100**
*** wie Position 2.10.10
| Material: | Stahl, feuerverzinkt |
| --- | --- |
| Blechdicke: | ca. 1.8 mm |
| Nenngröße: | DN 100 |
| Nahtausführung: | Klasse X |

Aufteilung:

| Terrasse (Vertikal): | 8.5 m |
| --- | --- |
| Terrasse (Horizontal): | 3,5 m |

Produkt Fallrohre (Stahl, feuerverzinkt) '..........................................' vom Bieter einzutragen
Einbauort: Tower - Staffelgeschoss / Terrasse
Menge: 12,000 m

**2.10.40 ZUL zur Ausführung der Fallrohre RAL**
*** Bedarfsposition ohne GB
Als Zulage zur Ausführung der Fallrohre für eine
Farbbeschichtung der Oberfläche im
RAL-Farbton 7016.

Der Preis gilt für ein Fallrohr in DN 100 -150.
Einschließlich Farbbeschichtung der Formteile.
Menge: 260,000 m

**2.10.50 Standrohr, DN 70, Öffnung rund**
*** Bezugsbeschreibung
Regenstandrohr, rund, mit Reinigungsöffnung nach
DIN EN 1123 mit erhöhtem Qualitätsstandard, mit
2-Kammern-Steckmuffenverbindung, als stoßsicherer
Übergang zwischen Fallrohr und Grundleitung,
Baustoffklasse A1, formstabil, bruchfest, rückstausicher,
langlebige Innenbeschichtung gemäß DIN EN ISO 2178
auf Basis einer 2K-Epoxid-Kombination, einschl.
Befestigungsmaterial, Rohrschelle mit  Anschlussgewindemuffe
und Stockschraube  sowie einer Standrohrkappe mit Dichtelement als
Verbindung des Regenfallrohres zu dem Standrohr und einem
Anschlussstück für den Übergang Standrohr zu der KG-Grundleitung.

Material Standrohr: Stahl, feuerverzinkt
Nenngröße: DN 70
Länge: 1 m

Leitfabrikat: LORO-X Regenstandrohr o. glw.

Produkt Standrohr (feuerverzinktem Stahl) '..........................................' vom Bieter einzutragen
Menge: 2,000 Stk

**2.10.60 Standrohr, DN 100, Öffnung rund**
*** wie Position 2.10.50
DN 100
Menge: 4,000 Stk

**2.10.70 Bogen DN 100, 72°**
Bogen nach DIN EN 1123, mit Steckmuffenverbindung,
aus Titanzink,
DN 100
Bogen: 72°
passend zum  Abflußsystem.
Menge: 3,000 Stk

**2.10.80 Bogen DN 100, 72° (Notentwässerung)**
Bogen nach DIN EN 1123, mit Steckmuffenverbindung,
aus Stahl feuerverzinkt,
DN 100
Bogen: 72°
passend zum Abflußsystem (Notentwässerung Loggia - 1.OG)
Menge: 4,000 Stk

**2.10.90 Rohrstück, DN 100 (Notentwässerung)**
Rohrverlängerung nach DIN EN 1123, mit Steckmuffenverbindung,
aus Stahl feuerverzinkt, DN 100
L: ca. 250 mm
passend zum Abflußsystem (Notentwässerung Loggia - 1.OG)
Menge: 4,000 Stk

**2.10.100 Abzweige DN 70, 87°**
*** Bedarfsposition ohne GB
Abzweige nach DIN EN 1123, mit Steckmuffenverbindung,
aus Titanzink,
DN 70
Abzweige: 87°
passend zum  Abflußsystem.
Menge: 4,000 Stk

**2.10.110 Abzweige DN 100, 87°**
*** Bedarfsposition ohne GB
*** Bezugsbeschreibung
Abzweige nach DIN EN 1123, mit Steckmuffenverbindung,
aus Titanzink,
DN 100
Abzweige: 87°
passend zum  Abflußsystem.
Menge: 4,000 Stk

**2.10.120 Abzweige DN 100, 87°**
*** Bedarfsposition ohne GB
*** wie Position 2.10.110
aus Stahl feuerverzinkt
Menge: 2,000 Stk

**2.10.130 Fallrohr, rund, feuerverzinkte Stahl, DN 100 für Loggien**
Fallrohr, kreisförmig, für Dachentwässerungsanlagen, Dachrinnen etc.,
inkl. der Rohrschellen mit doppeltem Scharnier, sowie aller
Zubehör- und Befestigungsteile.
Befestigen durch das bauseitige Wärmedämmverbundsystem
ca. d=20,5 cm hindurch mit thermisch getrennten
Befestigern oder in zum System des WDVS gehörige
bauseitige Montagequader mit dafür geeigneten Dübeln.

| Befestigungsuntergrund: | Beton bzw. Mauerwerk |
| --- | --- |
| Material: | feuerverzinkte Stahl |
| Blechdicke: | 2 mm |
| Nenngröße: | DN 100 |
| Nahtausführung: | Klasse X |

Leitfabrikat: Loro-X Stahlabflussrohr o. glw.

Produkt Fallrohre (feuerverzinktem Stahl) '..........................................' vom Bieter einzutragen
Menge: 75,000 m

**2.10.140 Bogen DN 100, 72° für Loggien**
Bogen nach DIN EN 1123, mit Steckmuffenverbindung,
aus Stahl feuerverzinkt,
DN 100
Bogen: 72°
passend zum  Abflußsystem.
Menge: 14,000 Stk

**2.10.150 Abdeckrosette für Balkonuntersicht, DN 100 für Loggien**
Balkonablauf-Abdeckrosetten, für Abdeckung des
Deckendurchbruchs unterhalb der Balkondecke,
aus Edelstahl, für DN 100.
Menge: 16,000 Stk

#### Bereich 2.11 Extensive Dachbegrünung (TOWER)

*Hinweis: Anforderungen extensive Begrünung*
Der Systemaufbau muss über eine Europäische
Technische Zulassung ETA-13/0668 - Bausätze für
Dachbegrünung verfügen.
Darüberhinaus muss das Begrünungssystem die technischen
Anforderungen nach DIN 4102-7 in Bezug auf die
Beständigkeit gegen Flugfeuer und strahlende Wärme
erfüllen und ansonsten den Anforderungen der FLL
entsprechen.

*Hinweis: Hinweis Kalkulation*
In die Positionen bezüglich der Ausführung der
Speicherschutzmatte und Systemfilter
ist jeweils das Aussparen und Anarbeiten an Einbauteile
wie z. B. Rohrdurchführungen als Nebenleistung
einzukalkulieren.

**2.11.10 Faserschutzmatte, d=0,4 mm**
Mechanisch und thermisch verfestigte Fasermischung aus
Polyester und Polypropylen Regenerat.Schutzlage für
Kunststoff- und Bitumenabdichtungen.

Faserschutzmatte lose mit Überlappung von mindestens
10 cm liefern und verlegen. Der Überlappungsbereich ist mit
Nahtbrenner verschweißbar. Im weiteren Aufbau ist auf eine flächige
Lastverteilung zu achten. Punktlasten direkt auf der Faserschutzmatte
sind nicht zulässig. Die Mindestüberschüttung mit Kies bei Einsatz im
Terrassenbereich beträgt 40 mm.

Inkl. Eckausbildung und Hochführung.

| Material: | PES und PP Regeneratfasern |
| --- | --- |
| Unterlage: | Dachdichtung |
| Dicke: | ca. 4,0 mm |
| Eckausbildung: | Innen- und Außenecken |
| Aufkantungshöhe: | bis 30 cm |

Siehe folgende Plananlage:
-240118_EIS2_5_AR_HH_GR_DA_5114_P_2
-240118_EIS2_5_AR_GES_DT_DA_6101_P_2

Leitfabrikat: Schutz- und Speichervlies RMS 300 von Optigrün o. glw.

Angebotenes Fabrikat: '..........................................' vom Bieter einzutragen

Einbauort: Eis 2  Tower- über DG extensiv begrünt inkl. Kiesflächen
Menge: 190,000 m2

**2.11.20 Regenwasserrückhalte-Element, d=10 cm**
Drän- und Wasserspeicherelement (Festkörperdrainage),
liefern und einbauen.

Leitfabrikat: BauderGREEN RWR 100 o. glw.

Angebotenes Fabrikat: '..........................................' vom Bieter einzutragen

Einbauort: Eis 2  Tower- über DG extensiv begrünt inkl. Kiesflächen
Menge: 190,000 m2

**2.11.30 Filtervliesabdeckung**
Filtervlies zur Abdeckung der Dränageschicht liefern und mit
mindestens 10 cm Überlappung lose verlegen
einschl. evtl. erforderliches Hochziehen an den Aufkantungen
(Dachrand, Aufzugsüberfahrt etc.).
Abgerechnet wird die horizontale Dachfläche.

Inkl. Eckausbildung und Hochführung.

| Unterlage: | Dränageschicht |
| --- | --- |
| Material: | Polypropylen (PP |
| Flächengewicht: | ca. 105 g/m2 |

Siehe folgende Plananlage:
-240118_EIS2_5_AR_HH_GR_DA_5114_P_2
-240118_EIS2_5_AR_GES_DT_DA_6101_P_2

Leitfabrikat: FV 125 Filtervlies BauderGREEN o. glw.

Angebotenes Fabrikat: '..........................................' vom Bieter einzutragen

Einbauort: Eis 2  Tower- über DG extensiv begrünt inkl. Kiesflächen
Menge: 190,000 m2

**2.11.40 Vegetationssubstrat, Dicke 10 cm, Dach**
Extensiv-Einschichtsubstrat für Schichtaufbau als
Vegetationsschicht auf Dachflächen, lose, strukturstabilisiert
für breites Pflanzenspektrum geeignet.
Sonstige Kenndaten haben den Anforderungen der FLL-
bzw. VfB-Richtlinien zu entsprechen.

Dem Angebot ist zur Prüfung der Materialgleichwertigkeit
ein Prüfzeugnis eines unabhängigen Prüfinstitutes
beizufügen, aus dem alle geforderten Kennwerte
ersichtlich sind.

| Gewicht trocken/verdichtet: | mind. 750 kg/m3 |
| --- | --- |
| Schichtdicke verdichtet: | ca. 10 cm |

Siehe folgende Plananlage:
-240118_EIS2_5_AR_HH_GR_DA_5114_P_2
-240118_EIS2_5_AR_GES_DT_DA_6101_P_2

Leitfabrikat: EM Bauder GREEN o. glw.

Angebotenes Fabrikat: '..........................................' vom Bieter einzutragen

Einbauort: Eis 2  Tower- über DG extensiv begrünt
Menge: 135,000 m2

**2.11.50 Zulage/Abschlag Mehr-/Minderstärke Vegetationsschicht 1 cm**
*** Bedarfsposition ohne GB
Zulage bzw. Abschlag zur Position "Vegetationssubstrat,
Dicke 10 cm, Dach" für die Mehrkosten bzw. Minderkosten
bei Mehr- bzw. Minderstärke des Vegetationssubstrates
um je 1 cm.
Menge: 135,000 m2

**2.11.60 Bepflanzung, Ansaat EKR und Sedumsprossen**
Extensivbegrünung durch Ansaat mit Saatgutmischung EKR
und Sprossenansaat herstellen.
- Substrat durch Harken aufrauhen
- gleichmäßiges Aufbringen von Sedumsprossen
- Ansaat mit Saatgutmischung EKR
- durchdringendes Wässern.
Saatgutmischung:
EKR mit 30 Kräuterarten (ca. 1.200 Korn/m2), sowie 50 g/m2
Sedumsprossen bestehend aus mind. 4-5 Sedumarten.
Die Saatgutmischung ist der Bauleitung nachzuweisen.
Wasser wird bauseits zur Verfügung gestellt.

Siehe folgende Plananlage:
-240118_EIS2_5_AR_HH_GR_DA_5114_P_2

Angebotenes Fabrikat: '..........................................' vom Bieter einzutragen

Einbauort: Eis 2  Tower- über DG extensiv begrünt
Menge: 135,000 m2

**2.11.70 Fertigstellungspflege**
Fertigstellungspflege für extensive Dachbegrünung bis  zum Erreichen
des abnahmefähigen Zustandes über die Dauer von i.d.R. ca. 12-15
Monaten. Für Ansaaten sowie auch für Anpflanzungen ist zur Abnahme
eine projektive Deckung von mind. 60 % zu erreichen.

Vegetationsmatten und vorkultivierte Elemente sind bereits nach dem Einwurzeln
abnahmefähig. Die aufgeführten Arbeiten sollen in diesen Bereichen ggf. nach der
 Abnahme ausgeführt werden. Auf Wunsch des Auftragnehmers kann  auch eine
Gesamtabnahme erfolgen. Ein fortlaufendes Protokoll  über die durchgeführten
Arbeiten und den Zustand der  Dachbegrünung ist zu führen und dem Bauherren
 vorzulegen. Auf eine evtl. notwendige Verlängerung der Dauer zur Fertigstellungspflege
 ist rechtzeitig hinzuweisen. Dies kann bei Extrembedingungen sowie Anpflanzungen
mit geringen Stückzahlen erforderlich sein. Folgende Arbeiten sind jeweils inkl. der
erforderlichen Materialien bzw. Entsorgung auszuführen:

- Durchdringende Anfangsbewässerung nach einer Anpflanzung/ Verlegung von Vegetationsmatten bzw. vorkultivierten Elementen mit mind. 15 l/m². (1x)
- Anfangsbewässerung von Ansaaten nach Erfordernis für die ersten 6-8 Wochen.
- Fremdaufwuchs sowie Laub und Unrat von Vegetationsflächen entfernen (3x)
- Rand- und Sicherheitsstreifen von Aufwuchs, Laub und Unrat säubern (2x)
- Düngen im Mai/Juni mit umhülltem Langzeitdünger - 25 g/m² ZinCo Pflanzenfit 4 M (1x)
  Kontrollschächte und Abläufe kontrollieren und säubern (2x)
- artenspezifische Nachsaat bzw. Nachpflanzung an Kahlstellen
- Nachsaat/ Nachpflanzung von Fehlstellen
  Ansonsten gilt die FLL-Dachbegrünungsrichtlinie. (1x)
Sollten über die oben angeführten Maßnahmen /Zeiträume
hinaus Arbeiten erforderlich werden, so ist dies im
Protokoll festzuhalten und vom Auftraggeber zusätzlich
zu beauftragen.

Abrechnung nach Einheitspreis für zwei Arbeitsgänge/m2
Anfallendes Material entsorgen.

| Anzahl Arbeitsgänge: | Siehe oben in Klammern |
| --- | --- |
| Ausführungszeitpunkt: | Mai/Juni; Oktober/November |
| Dachneigung: | Flachdach |
| Vegetationsform: | Kräuter-Sedum-Pflanzung |
| Pflanzendichte: | nach Angabe Grünflächenplaner |

Siehe folgende Plananlage:
-240118_EIS2_5_AR_HH_GR_DA_5114_P_2

Einbauort: Eis 2  Tower- DG extensiv begrünt
Menge: 135,000 m2

**2.11.80 Unterhaltungspflege**
*** Bedarfsposition ohne GB
Unterhaltungspflege der extensiven Dachbegrünung:
- Entfernen von unerwünschtem Gehölzaufwuchs
- Rückschnitt abgestorbener Pflanzenteile
- Wartung der Entwässerungseinrichtungen
- Kontrolle der Randanschlüsse
inkl. Entfernen von Aufwuchs, Laub, Unrat auf Kiesstreifen und
sonstigen befestigten Flächen.

Abrechnung nach Einheitspreis pro Arbeitsgang je m².

| Arbeitsgänge: | vierteljährlich |
| --- | --- |
| Dachneigung: | Flachdach |
| Vegetationsform: | Kräuter-Sedum-Pflanzung |
| Pflanzendichte: | nach Angabe Grünflächenplaner |

Siehe folgende Plananlage:
-240118_EIS2_5_AR_HH_GR_DA_5114_P_2

Einbauort: Eis 2  Riegel- DG extensiv begrünt
Menge: 190,000 m2

**2.11.90 Kiesstreifen 16/32 mm, d=7 cm, Breite 50cm**
Kiesstreifen (Schüttung) aus Rollkies in allen Anschlussbereichen
zur Schaffung vegetationsfreier Abstandsflächen (Dachrand,
Wandanschluss, Dachentwässerung, sonstige Dachdurchdringungen).

Körnung: 16 / 32 mm
Streifenbreite: ca. 50 cm
Schütthöhe i. M.: ca. 7 cm

Siehe folgende Plananlage:
-240118_EIS2_5_AR_HH_GR_DA_5114_P_2

Einbauort: Eis 2  Tower- über DG, Ränder der extensiven
Dachbegrünung, Ränder der Dachfenster
Menge: 55,000 m2

**2.11.100 ZUL Mehrdicke Kiesschüttung je 1 cm**
*** Bedarfsposition ohne GB
Zulage zu den vor beschriebenen Positionen für die
Mehrkosten bei Mehrdicke des Kiesstreifens/der
Kiesflächen um je 1 cm.
Menge: 55,000 m2

**2.11.110 Kiesfangleiste gelocht, h=80mm**
Kiesfangleiste gelocht, h= 80 mm, fachgerecht umlaufend
verlegen und den auf der Fläche liegenden Schenkel mit
aufgeschweißtem Streifen der Oberlage, b = ca. 15 cm,
fixieren.

Material: Aluminium

Siehe folgende Plananlage:
-240118_EIS2_5_AR_HH_GR_DA_5114_P_2

Angebotenes Fabrikat: '..........................................' vom Bieter einzutragen

Einbauort: Eis 2  Tower- Ränder der extensiven Dachbegrünung, Ränder der Dachfenster
Menge: 85,000 m

#### Bereich 2.12 Loggien (TOWER)

*Hinweis: Plananlagen:*
Grundrisse
- 230928_EIS2_5_AR_HH_GR_01_5104_P_6
- 230928_EIS2_5_AR_HH_GR_02_5105_P_4
- 230928_EIS2_5_AR_HH_GR_03_5106_P_4
- 230928_EIS2_5_AR_HH_GR_04_5107_P_4
- 230928_EIS2_5_AR_HH_GR_05_5108_P_4
- 230928_EIS2_5_AR_HH_GR_06_5109_P_4
- 230928_EIS2_5_AR_HH_GR_07_5110_P_4
- 230928_EIS2_5_AR_HH_GR_08_5111_P_3
- 230928_EIS2_5_AR_HH_GR_09_5112_P_2

Schnitt
- 230928_EIS2_5_AR_HH_SN_TT_5211_P_13
- 230928_EIS2_5_AR_HH_SN_GG_5204_P_7
- 230928_EIS2_5_AR_HH_SN_VV_5205_P_6

Detail
- 230609_EIS2_5_AR_HH_DT_LO_6310_P_0
- 230609_EIS2_5_AR_HH_DT_LO_6309_P_1

**2.12.10 Bitumenvoranstrich**
Bitumenvoranstrich mit aromatischem Lösungsmittel im
Streich-, Roll- oder Spritzverfahren gut deckend auf
den sauberen und trockenen Untergrund aufbringen.

Aufteilung:

| Loggia 1.OG: | 15 m² |
| --- | --- |
| Staffelgeschoss: | 175 m² |

Siehe folgende Plananlage:
-240124_EIS2_5_AR_HH_DT_LO_6308_P_3
-240124_EIS2_5_AR_HH_DT_LO_6309_P_4

Leitfabrikat: Bauder Burkolit V o. glw.

Angebotenes Fabrikat: '..........................................' vom Bieter einzutragen

Einbauort: Eis 2  Hochhaus- Loggia (1.OG)
Menge: 190,000 m2

**2.12.20 Notabdichtung / Dampfsperre 1-lagig**
Anlieferung einer Elastomerbitumen-Schweißbahn mit
Trägereinlage, vollflächig und luftdicht, an aufgehenden
Bauteilen, Innen- und Außenecken und auf der Betonfläche
fachgerecht aufbringen. Naht- und Stoßüberdeckungen
min. 8 bis 10 cm dicht verkleben, Stöße zueinander versetzt anordnen.

Leitfabrikat: Bauder Super AL-E PLUS o. glw.

Aufteilung:

| Loggia 1.OG: | 15 m² |
| --- | --- |
| Loggia 2-9.OG: | 175 m² |

Siehe folgende Plananlage:
-240124_EIS2_5_AR_HH_DT_LO_6308_P_3
-240124_EIS2_5_AR_HH_DT_LO_6309_P_4

Angebotenes Fabrikat: '..........................................' vom Bieter einzutragen

Einbauort: Eis 2  Hochhaus- Loggia (1.OG)
Menge: 190,000 m2

**2.12.30 Terrassendämmung, Schaumglas dAA dh, d=12 cm i. M.**
Wärmedämmschicht als Gefälledämmschicht,
Gefälle mindestens 2,0 %, aus Schaumglas T3+ in Platten,
DIN EN 13163, Anwendungsgebiet DIN 4108-10 DAA/dh, sehr hohe
Druckbelastbarkeit - ds, Bemessungswert der
Wärmeleitfähigkeit max. 0,037 W/(mK), Baustoffklasse  A1
DIN 4102-1 und EN 13501-1 (nicht-brennbar), mit Stufenfalz,
streifenweise oder je nach Windsogbelastung vollflächig
kalt kleben.

Wärmeleitfähigkeit: 0,037 W/m2K
Gefälle: >= 2%
Minimale Dicke: 100 mm
Mittlere Dicke: ca. 120 mm
Maximale Dicke: 140 mm

Aufteilung:

| Loggia 1.OG: | 15 m² |
| --- | --- |
| Loggia 2-9.OG: | 175 m² |

Siehe folgende Plananlage:
-240124_EIS2_5_AR_HH_DT_LO_6308_P_3
-240124_EIS2_5_AR_HH_DT_LO_6309_P_4

Leitfabrikat: Foamglas T3+ o. glw.

Angebotenes Fabrikat: '..........................................' vom Bieter einzutragen

Einbauort: Eis 2  Hochhaus- Loggia (1.OG)
Menge: 155,000 m2

**2.12.40 Abdichtung 2-lagig PYE KTG KSP 2,8 und PYE/PYP KTP S5**
Bituminöse Abdichtung 2-lagig n. DIN 18531,
Beanspruchungsklasse I A, Neigung der Loggien 2 %.
Erste und zweite Lage der Abdichtung liefern und nach
Herstellervorgaben vollflächig, luftdicht
aufschweißen bzw. Nähte schließen.

1. Lage aus Elastomerbitumen Kaltselbstklebebahn
mit variablem Nahtverschlusse DIN EN 13707 - PYE-KTG KSP-2,8)
mit Kombinationsträgereinlage mit überwiegendem
Glasanteil als Unterlagesbahn, Anwendungstyp DIN V
20000-201 DU, Eigenschaftsklasse E1, kraftschlüssig auf
Dämmung.

2. Lage aus Polymerbitumen-Schweißbahn mit einer mechanisch
extrem hochbelastbaren DIN EN 13707 - PYE KTP 300 S5 Anwendungstyp
DIN V 20000-201 DO, Eigenschaftsklasse E1,
vollflächig schweißen.

Bauteil aus Stahlbeton.
Anschlüsse an Durchdringungen und Aufgehende
Bauteile sind in dieser Position enthalten.

Siehe folgende Plananlagen:
-240124_EIS2_5_AR_HH_DT_LO_6308_P_3
-240124_EIS2_5_AR_HH_DT_LO_6309_P_4

Aufteilung:

| Loggia 1.OG: | 15 m² |
| --- | --- |
| Loggia 2-9.OG: | 175 m² |

Leitfabrikat:
Untere Lage: Sorpralene KS-U Folie/KSP o. glw.

Angebotene untere Lage: '..........................................' vom Bieter einzutragen

Leitfabrikat:
Obere Lage: Bauder KARAT o. glw.

Angebotene obere Lage: '..........................................' vom Bieter einzutragen

Einbauort: Eis 2  Hochhaus- Loggia (1.OG)
Menge: 190,000 m2

**2.12.50 ZUL 90°-Eckausbildung Wandanschluss Abdichtung**
Zulage: Eckausbildung zum Wandanschluss der Abdichtung,
Höhe h=80 cm, als Innen- oder Außenecke / 90°-Winkel.

Aufteilung:

| Loggia 1.OG: | 11 Stk. |
| --- | --- |
| Loggia 2-9.OG: | 18 Stk. |
Menge: 29,000 Stk

**2.12.60 Wandanschluss unter WDVS, gedämmt, h=50 cm**
Wandanschluss wärmegedämmt, unterhalb bauseitigem
WDVS- System, wie folgt herstellen:

Höhe Wandanschluss ca. h = ca. 45 - 50 cm
(Höhe gerechnet ab Dachabdichtung der Fläche).
- Wandfläche mit Elastomerbitumen-Voranstrich grundieren.
- Ausgleichs- und Dampfsperrbahn der Dachfläche/Terrassenfläche bis Oberkante des Anschlusses an der Wand vollflächig aufschweißen bzw. -kleben.
- Die Ausgleichs- und Dampfsperrbahn der Dachfläche wird an die Wand durch Klemmschiene befestigt.
- Die Klemmschiene muss so biegesteif sein, dass die Anschlussbahn durchgehend angedrückt wird.
- Inkl. dieser Position, oberseitige Versiegelung der Klemmschiene.
- Befestigungsmittel sind aus nicht-rostendem Stahl auszuführen und mit einzukalkulieren.
- Dämmstoffplatten aus nicht brennbarer Dämmung (Schaumglas), d=160 mm, mit Stufenfalz, in Höhe des Anschlusses in der Senkrechten verlegen und aufkleben bzw. fixieren.
- Vor Verlegung der Dämmung der Fläche und der ersten Abdichtungslage der Fläche einen Dämmstoffkeil aus Schaumglas (nicht brennbare Dämmung) mindestens 5 x 5 cm, verlegen und unter der 1. Abdichtungslage fixieren.
- Streifen aus Elastomerbitumen-Kaltselbstklebebahn, b = 33 cm, vom Schenkel des Klemmprofils bis vor den Keil aufkleben.
- Oberlage bis Vorderkante Keil aufschweißen.Anschlussbahn bestreut oder Streifen der Oberlage, b = 33 cm, vom Schenkel des U-Profils bis vor den Keil aufschweißen.
Aufteilung:

| Loggia 1.OG: | 8 m |
| --- | --- |
| Loggia 2-9.OG: | 8 m |

Einbauort: Eis 2  Hochhaus- Loggia (1.OG)
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Menge: 16,000 m

**2.12.70 Thermisch getrennte Bauteil-Verankerung mit System**
Punktuelle Anbindung zusätzlich mit beidseitiger Ethylen-Propylen
-Dien-Kautschuke-Dichtband neben Verdübelung an Befestigungswinkel.

Dimension/ Anordnung nach statischer Berechnung
ausführender Firma

Aufteilung:

| Loggia 1.OG: | 5 m |
| --- | --- |
| Staffelgeschoss: | 100 m |

Leitfabrikat: FIX' N SLIDE, Fa. Glassline o. glw.

Angebotenes Fabrikat: '..........................................' vom Bieter einzutragen

Einbauort: Eis 2  Hochhaus- Loggia (1.OG)
Menge: 105,000 m

**2.12.80 Bautenschutzmatte, d=6mm**
Bautenschutzmatte, d=6mm, auf fertigen Abdichtungen
bei Terrasse als Schutzlage. Stehendes Wasser ist
auszuschließen, ein Wasserablauf vom Oberflächenwasser
muss gewährleistet sein (jedoch mind. 2% Gefälle).

Aufteilung:

| Loggia 1.OG: | 15 m² |
| --- | --- |
| Loggia 2-9.OG: | 175 m² |

Angebotenes Fabrikat: '..........................................' vom Bieter einzutragen

Einbauort: Eis 2  Tower- Loggia (1-9. OG)
Menge: 190,000 m2

**2.12.90 Anschluss Abdichtung an Ablauf (Balkonentwässerung)**
Anschluss der Abdichtung aus Bitumenbahnen an Ablauf,
Ablauf mit Klebeflansch oder mit Los-Festflansch-Konstruktion,
einschl. Verstärkungslage, DN 100 (Balkonentwässerung),
Ablauf senkrecht. Anschluss Dampfsperre und Oberlagen.

Aufteilung:

| Loggia 1.OG: | 18 Stk. |
| --- | --- |
| Loggia 2-9.OG: | 18 Stk. |
Menge: 36,000 Stk

**2.12.100 Anschluss an Fenster, Flüssigkunststoff, h= ca. 25 cm**
Anschluss der Terrassenabdichtung an den bauseitigen
Fensterblendrahmen einschließlich Säubern und Primern.
Fensterblendrahmen sind aus Kunststoff oder Aluminium.
Erstellung des Anschlusses aus Flüssigkunststoff
Einschließlich Ausführung in der Fensterleibung und
Anschluss an die bituminöse Abdichtung.

Anschlusshöhe:
h = bis ca.  250 mm

Aufteilung:

| Loggia 1.OG: | 5 m |
| --- | --- |
| Loggia 2-9.OG: | 75 m |

Einbauort: Eis 2  Tower- Loggien, Fensterbereiche
Menge: 80,000 m

#### Bereich 2.13 Wartungsangebote (TOWER)

**2.13.10 Wartung Lichtkuppel und RDA**
*** Pauschalposition
*** Bedarfsposition ohne GB
Dachfenster werden auf ihre Funktionsfähigkeiten
überprüft und die erforderlichen Pflegearbeiten durchgeführt.
- Berprüfung aller Funktionen am Fenster
- Prüfung der Lüftungsklappe (ggf. Dichtung erneuern)
- Erneuerung des Luftfilters
- Kontrolle aller Schrauben
- Prüfung und Reinigung des Eindeckrahmens (Schmutz und Laub entfernen)
- ggf. Austausch der äußeren Scheibendichtung
- Kontrolle (ggf. Abdichtung) der Scheibenhalterung
Wartungsleistungen gemäß Betriebsanleitung des
eingesetzten RDA-Systems (Herstellerangaben) sind zu
berücksichtigen. Inspektion aller Komponenten auf eventuelle
Beschädigungen. Funktionstest mit Aerosolspray
Kontrolle und Reinigung der Luftansaugbohrungen.
Erneuerung des Luftfiltereinsatzes.

Es sind die Kosten einer Lichtkuppel-Wartung für ein Jahr
anzugeben. Die anzugebenden jährliche Wartungspauschale
ist ein Festpreis bis zum Ende der Gewährleistungszeit

Ort: Eis 2  Tower- Dach
Menge: 1,000 psch

**2.13.20 Wartung der Anschlagsvorrichtungen**
*** Bedarfsposition ohne GB
Überprüfen des Sicherungssystems mit vorhandener
Dokumentation Die Überprüfung beinhaltet:

Überprüfung des Seiles, der Endterminals, der Zwischenhalter,
der Kraftabsorbierungseinheiten, der Vorspannung, der Edelstahlgleiter.
Die Endabnahme erfolgt mit Verlängerung des Versicherungsschutzes
für weitere 12 Monate. Die Prüfung ist in regelmäßigen Intervallen 1x jährlich
durchzuführen.

Zu prüfendes Anschlagsystem (Herstellerbezeichnung): ABS-Lock

Hinweis:  Das Angebot gilt für eine Jahresinspektion.

Ort: Eis 2  Tower- Dach
Menge: 1,000 psch

### Titel 3 Abdichtungsarbeiten am Gebäudesockel und in den Treppenräumen - Riegel

#### Bereich 3.1 Abdichtung TH

**3.1.10 Reinigung und Trocknen des Untergrundes im Treppenhaus**
Reinigung und Trocknen des Untergrundes,
Oberflächenwasser abschieben, Trocknung der Flächen
mittels Gasbrennereinsatz. Ausführung nur auf
ausdrückliche Anordnung.

Einbauort: Eis -Riegel, Treppenhaus-A (UG-2),
Treppenhaus-C (UG-2)
Menge: 35,000 m2

**3.1.20 Dampfsperre im Treppenhaus**
Bitumenvoranstrich mit aromatischem Lösungsmittel im
Streich-, Roll- oder Spritzverfahren gut deckend auf
den sauberen und trockenen Untergrund aufbringen.

Angebotenes Fabrikat: '..........................................' vom Bieter einzutragen

Einbauort: Eis -Riegel, Treppenhaus-A (UG-2), Treppenhaus-C (UG-2)
Menge: 35,000 m2

**3.1.30 Dampfsperre Bitumenbahn Al+V60S4 im Treppenhaus**
*** Bezugsbeschreibung
Bitumen-Dampfsperrbahn mit Trägereinlage, vollflächig
und luftdicht, an aufgehenden Bauteilen, Innen- und Außenecken und auf der
Betonfläche fachgerecht aufbringen. Naht- und Stoßüberdeckungen min. 8 bis 10 cm
dicht verkleben, Stöße zueinander versetzt anordnen.

Leitfabrikat: BauderFLEX DNA  o. glw.

Angebotenes Fabrikat: '..........................................' vom Bieter einzutragen

Einbauort: Eis -Riegel, Treppenhaus-A (UG-2), Treppenhaus-C (UG-2)
Menge: 35,000 m2

**3.1.40 Hochführen Dampfsperre Bitumenbahn, h=90mm im Treppenhaus**
*** wie Position 3.1.30
- Hochführen der Dampfsperre an aufgehenden Bauteilen,
ca. h=90mm (genaues Maß gemäß Planung)
- Einschließlich Voranstrich.
- Einschließlich Eckausbildungen
Einbauort: Eis -Riegel, Treppenhaus-A (UG-2), Treppenhaus-C (UG-2)
Menge: 45,000 m

#### Bereich 3.2 Abdichtung am Gebäudesockel

**3.2.10 Abdichtung Aussenwand mit mineral. Dichtungsschlämme am Gebäudesockel**
Abdichtung von Außenwandflächen gegen nichtdrückendes
Wasser, aus zementgebundener Dichtschlämme
- Verbrauch: ca. 4 kg/m2,
- Untergrund: Beton
- Fläche senkrecht, einschl. Voranstrich
- Höhe Sockelstreifen: ca. 45 cm
Leitfabrikat: StoFlexyl o. glw.

Angebotenes Fabrikat: '..........................................' vom Bieter einzutragen

Einbauort: Riegel- Außenwand (Spritzwasserbereich)
Menge: 45,000 m2

### Titel 4 Abdichtungsarbeiten am Gebäudesockel und in den Treppenräumen - Tower

#### Bereich 4.1 Abdichtung TH

**4.1.10 Reinigung und Trocknen des Untergrundes im Treppenhaus**
Reinigung und Trocknen des Untergrundes,
Oberflächenwasser abschieben, Trocknung
der Flächen mittels Gasbrennereinsatz.
Ausführung nur auf ausdrückliche Anordnung.

Einbauort: Eis -Tower, Treppenhaus-1 Untergeschoss
Menge: 15,000 m2

**4.1.20 Bitumenvoranstrich im Treppenhaus**
Bitumenvoranstrich mit aromatischem Lösungsmittel im
Streich-, Roll- oder Spritzverfahren gut deckend auf
den sauberen und trockenen Untergrund aufbringen.

Angebotenes Fabrikat: '..........................................' vom Bieter einzutragen

Einbauort: Eis -Tower, Treppenhaus-1 Untergeschoss
Menge: 15,000 m2

**4.1.30 Dampfsperre im Treppenhaus**
*** Bezugsbeschreibung
Bitumen-Dampfsperrbahn mit Trägereinlage, vollflächig
und luftdicht, an aufgehenden Bauteilen, Innen- und Außenecken und auf der
Betonfläche fachgerecht aufbringen. Naht- und Stoßüberdeckungen min. 8 bis 10 cm
dicht verkleben, Stöße zueinander versetzt anordnen.

Leitfabrikat: BauderFLEX DNA  o. glw.

Angebotenes Fabrikat: '..........................................' vom Bieter einzutragen

Einbauort: Eis -Tower, Treppenhaus-1 Untergeschoss
Menge: 15,000 m2

**4.1.40 Hochführen Dampfsperre Bitumenbahn, h=90mm im Treppenhaus**
*** Bedarfsposition ohne GB
*** wie Position 4.1.30
- Hochführen der Dampfsperre an aufgehenden Bauteilen,
ca. h=90mm (genaues Maß gemäß Planung)
- Einschließlich Voranstrich.
- Einschließlich Eckausbildungen
Einbauort: Eis -Tower, Treppenhaus-1 Untergeschoss
Menge: 25,000 m

#### Bereich 4.2 Abdichtung am Gebäudesockel

**4.2.10 Abdichtung Aussenwand mit mineral. Dichtungsschlämme am Gebäudesockel**
Abdichtung von Außenwandflächen gegen nichtdrückendes
Wasser, aus zementgebundener Dichtschlämme
- Verbrauch: ca. 4 kg/m2,
- Untergrund: Beton
- Fläche senkrecht, einschl. Voranstrich
- Höhe Sockelstreifen: ca. 45 cm
Leitfabrikat: StoFlexyl o. glw.

Angebotenes Fabrikat: '..........................................' vom Bieter einzutragen

Einbauort: Riegel- Außenwand (Spritzwasserbereich)
Menge: 35,000 m2

### Titel 5 Sonstige Leistungen

#### Bereich 5.1 Stundenlohnarbeiten

**5.1.10 Vorarbeiter, Stundenlohnarbeiten**
Für evtl. erforderliche Arbeiten, die nicht im Leistungsverzeichnis erfasst sind und nur
auf ausdrückliche Anweisung der Bauleitung gegen Nachweis zur Ausführung kommen.

Berechnet für: Vorarbeiter
Menge: 10,000 h

**5.1.20 Facharbeiter, Stundenlohnarbeiten**
Für evtl. erforderliche Arbeiten, die nicht im Leistungsverzeichnis erfasst sind und nur
auf ausdrückliche Anweisung der Bauleitung gegen Nachweis zur Ausführung kommen.

Berechnet für: Facharbeiter
Menge: 20,000 h

**5.1.30 Helfer, Stundenlohnarbeiten**
Für evtl. erforderliche Arbeiten, die nicht im Leistungsverzeichnis erfasst sind und nur
auf ausdrückliche Anweisung der Bauleitung gegen Nachweis zur Ausführung kommen.

Berechnet für: Helfer
Menge: 50,000 h
